# Muster-VE Voruntersuchungen & Kontrollprüfungen
Auftragserteilung (GAEB 90, DA86)
Vergabenummer: Open-House-Verf
DV-Nummer: 00-12-34
Währung: EUR
Auftraggeber: Autobahn GmbH des Bundes
Auftragnehmer: Autobahn GmbH des Bundes

## Muster-LV Voruntersuchungen & Kontrollpr
Datum: 26.03.25

### Abschnitt 00 Personal- und Nebenkosten

#### Unterabschnitt 00.00 Personalkosten

**00.00.0001 Gutachter**
Gutachter, Öffentlich bestellter und vereidigter
Sachverständiger oder Hochschul- oder
Universitätsprofessor;
je Stunde
Menge: 0,000 h; EP: 160,00; GB: 0,00

**00.00.0002 Ingenieurleistung Prüfstellenleiter**
Ingenieurleistung Prüfstellenleiter, stv.
Prüfstellenleiter, Geschäftsführer;
je Stunde
Menge: 0,000 h; EP: 140,00; GB: 0,00

**00.00.0003 Ingenieurleistung bes. Fachkenntnis**
Ingenieurleistungen mit besonderen Fachkenntnissen
(SKP, SFI, FROSIO, Asphalttechnologe, E-Schein,
BStB-Schein);
je Stunde
Menge: 0,000 h; EP: 125,00; GB: 0,00

**00.00.0004 Ingenieurleistung**
Ingenieurleistung, fachliche Leiter, Ingenieure
(Dipl.-Ing., M. Sc., M. Eng., B. Sc., B. Eng.);
je Stunde
Menge: 0,000 h; EP: 110,00; GB: 0,00

**00.00.0005 Technische Dienstleistung**
Technische Dienstleistung, Baustoffprüfer, Laborant,
Techniker, Laborfachwerker;
je Stunde
Menge: 0,000 h; EP: 85,00; GB: 0,00

**00.00.0006 Schreib- und Zeichenarbeiten**
Schreib- und Zeichenarbeiten;
je Stunde
Menge: 0,000 h; EP: 60,00; GB: 0,00

#### Unterabschnitt 00.01 Zulagen für Arbeiten bei Nacht

**00.01.0001 Gutachter**
Gutachter, Öffentlich bestellter und vereidigter
Sachverständiger oder Hochschul- oder
Universitätsprofessor,
werktags (Mo bis Sa) zwischen 20 und 5 Uhr, inkl. aller
Betriebsmittel,
Zuschlag von 20% auf Stundensatz;
je Person pro Stunde
Menge: 0,000 h; EP: 32,00; GB: 0,00

**00.01.0002 Ingenieurleistung Prüfstellenleiter**
Ingenieurleistung Prüfstellenleiter, stv.
Prüfstellenleiter, Geschäftsführer,
werktags (Mo bis Sa) zwischen 20 und 5 Uhr, inkl. aller
Betriebsmittel,
Zuschlag von 20% auf Stundensatz;
je Person pro Stunde
Menge: 0,000 h; EP: 28,00; GB: 0,00

**00.01.0003 Ingenieurleistung bes. Fachkenntnis**
Ingenieurleistungen mit besonderen Fachkenntnissen
(SKP, SFI, FROSIO, Asphalttechnologe, E-Schein,
BStB-Schein),
werktags (Mo bis Sa) zwischen 20 und 5 Uhr, inkl. aller
Betriebsmittel,
Zuschlag von 20% auf Stundensatz;
je Person pro Stunde
Menge: 0,000 h; EP: 25,00; GB: 0,00

**00.01.0004 Ingenieurleistung**
Ingenieurleistung, fachliche Leiter, Ingenieure
(Dipl.-Ing., M. Sc., M. Eng., B. Sc., B. Eng.),
werktags (Mo bis Sa) zwischen 20 und 5 Uhr, inkl. aller
Betriebsmittel,
Zuschlag von 20% auf Stundensatz;
je Person pro Stunde
Menge: 0,000 h; EP: 22,00; GB: 0,00

**00.01.0005 Technische Dienstleistung**
Technische Dienstleistung, Baustoffprüfer, Laborant,
Techniker, Laborfachwerker,
werktags (Mo bis Sa) zwischen 20 und 5 Uhr, inkl. aller
Betriebsmittel,
Zuschlag von 20% auf Stundensatz;
je Person pro Stunde
Menge: 0,000 h; EP: 12,00; GB: 0,00

#### Unterabschnitt 00.02 Zulage Sonn- und Feiertage

**00.02.0001 Gutachter**
Gutachter, Öffentlich bestellter und vereidigter
Sachverständiger oder Hochschul- oder
Universitätsprofessor,
Sonn- und Feiertage (gesetzliche Feiertage am Ort der
Maßnahme), inkl. aller Betriebsmittel,
Zuschlag von 75% auf Stundensatz;
je Person pro Stunde
Menge: 0,000 h; EP: 120,00; GB: 0,00

**00.02.0002 Ingenieurleistung Prüfstellenleiter**
Ingenieurleistung Prüfstellenleiter, stv.
Prüfstellenleiter, Geschäftsführer,
Sonn- und Feiertage (gesetzliche Feiertage am Ort der
Maßnahme), inkl. aller Betriebsmittel,
Zuschlag von 75% auf Stundensatz;
je Person pro Stunde
Menge: 0,000 h; EP: 105,00; GB: 0,00

**00.02.0003 Ingenieurleistung bes. Fachkenntnis**
Ingenieurleistungen mit besonderen Fachkenntnissen
(SKP, SFI, FROSIO, Asphalttechnologe, E-Schein,
BStB-Schein),
Sonn- und Feiertage (gesetzliche Feiertage am Ort der
Maßnahme), inkl. aller Betriebsmittel,
Zuschlag von 75% auf Stundensatz;
je Person pro Stunde
Menge: 0,000 h; EP: 93,75; GB: 0,00

**00.02.0004 Ingenieurleistung**
Ingenieurleistung, fachliche Leiter, Ingenieure
(Dipl.-Ing., M. Sc., M. Eng., B. Sc., B. Eng.),
Sonn- und Feiertage (gesetzliche Feiertage am Ort der
Maßnahme), inkl. aller Betriebsmittel,
Zuschlag von 75% auf Stundensatz;
je Person pro Stunde
Menge: 0,000 h; EP: 82,50; GB: 0,00

**00.02.0005 Technische Dienstleistung**
Technische Dienstleistung, Baustoffprüfer, Laborant,
Techniker, Laborfachwerker,
Sonn- und Feiertage (gesetzliche Feiertage am Ort der
Maßnahme), inkl. aller Betriebsmittel,
Zuschlag von 75% auf Stundensatz;
je Person pro Stunde
Menge: 0,000 h; EP: 63,75; GB: 0,00

#### Unterabschnitt 00.03 Fahrtkosten

**00.03.0001 Fahrtkosten für An-/Abfahrt**
Fahrtkosten für An-/Abfahrt mit PKW oder Kleinbus;
je km
Menge: 0,000 km; EP: 1,20; GB: 0,00

**00.03.0002 Fahrtkosten inkl. Spezialausrüstung**
Fahrtkosten für An-/Abfahrt mit PKW oder Kleinbus inkl.
Spezialausrüstung, Anhänger, Kernbohrgerät,
Absperrtafel etc.;
je km
Menge: 0,000 km; EP: 1,70; GB: 0,00

#### Unterabschnitt 00.04 Prüfberichte

**00.04.0001 Probenahmeplan**
Alle Erkundungen sind lagegenau in einem Übersichtsplan
darzustellen und nachvollziehbar zu vermaßen inkl.
GPS/GNSS-Daten, Probenahmeplan dem AG 1-fach auf Papier
und per E-Mail im PDF-Format liefern
(Funktionspostfach "FU-WES-NL-MT-B4@autobahn.de" in CC
setzen);
je Stunde
Menge: 0,000 h; EP: 85,00; GB: 0,00

**00.04.0002 Prüfbericht Voruntersuchung**
Erstellung eines Prüfberichts mit fachtechnischer
Beurteilung im Rahmen von Voruntersuchungen für
Planungsleistungen, Textfassung, tabellarische
Zusammenstellung der Prüfergebnisse, Auswertung und
Angabe der Ergebnisse gemäß
Abfallverzeichnisverordnung, gutachterliche Beurteilung
der Untersuchungsergebnisse mit Angaben zu
Wiederverwertung, Ausbau- und Erhaltungsvorschlägen
unter Berücksichtigung der ermittelten Prüfergebnisse,
Anlage mit Probenahmeprotokollen und -plänen,
Prüfzeugnissen, Fotodokumentation, Prüfbericht dem AG
1-fach auf Papier und per E-Mail im PDF-Format senden
(Funktionspostfach "FU-WES-NL-MT-B4@autobahn.de" in CC
setzen);
je Stunde
Menge: 0,000 h; EP: 110,00; GB: 0,00

**00.04.0003 Prüfbericht Kontrollprüfung**
Erstellung eines Prüfberichts mit fachtechnischer
Beurteilung für Kontrollprüfungen, Textfassung,
tabellarische Zusammenstellung der Prüfergebnisse,
Auswertung, Anlage mit Probenahmeprotokollen und
-plänen,  Prüfzeugnissen, Fotodokumentation,
Prüfbericht dem AG 1-fach auf Papier und per E-Mail im
PDF-Format senden
(Funktionspostfach "FU-WES-NL-MT-B4@autobahn.de" in CC
setzen);
je Stunde
Menge: 0,000 h; EP: 110,00; GB: 0,00

**00.04.0004 Prüfbericht Schadstoffuntersuchung**
Erstellung eines Prüfberichts mit fachtechnischer
Beurteilung im Rahmen von Schadstoffuntersuchungen für
Planungs- oder Bauleistungen, Textfassung,
tabellarische Zusammenstellung der Prüfergebnisse,
Auswertung, Anlage mit Probenahmeprotokollen und
-plänen,  Prüfzeugnissen, Fotodokumentation,
Prüfbericht dem AG 1-fach auf Papier und per E-Mail im
PDF-Format senden (Funktionspostfach
"FU-WES-NL-MT-B4@autobahn.de" in CC setzen);
je Stunde
Menge: 0,000 h; EP: 110,00; GB: 0,00

### Abschnitt 01 Kampfmittelvorerkundung

#### Unterabschnitt 01.00 Bohrlochsondierung

**01.00.0001 Baustelleneinrichtung**
Baustelleneinrichtung für Kampfmittelfreimessungen
mittels Tiefensondierung, Einrichten und Räumen, An-
und Abtransport aller notwendigen Geräte und Personal
inkl. Entsorgung/Einbau Bohrgut, Koordination mit
weiteren Gewerken (Verkehrssicherung, Voruntersuchern);
je Tag
Menge: 0,000 d; EP: 700,00; GB: 0,00

**01.00.0002 Umsetzen**
Umsetzen aller notwendigen Maschinen und Geräte von
Bohrpunkt zu Bohrpunkt;
je Bohrpunkt
Menge: 0,000 St; EP: 100,00; GB: 0,00

**01.00.0003 Bohrlochsondierung**
Bohrlochsondierung, vertikale Sondierbohrung mit
Vollschnecke im anstehenden Untergrund, Tiefe bis zu
5,0 m unter GOK, Pegelrohr stellen,
EDV gestützte Datenaufzeichnung, inkl. Feuerwerker  20
SprengG, Kampfmittelfreiheit ist für die auszuführenden
Untersuchungen zu bestätigen inkl. Ober_ächenbefestgung
zurückbauen, Wiederverfüllen und Ober_ächenbefestigung
wieder herstellen;
je Meter
Menge: 0,000 m; EP: 15,00; GB: 0,00

**01.00.0004 Zulage zu Tiefen über 5 m**
Zulage zu 01.00.0002. + 01.00.0003. für Tiefen über 5
m;
je Meter
Menge: 0,000 m; EP: 15,00; GB: 0,00

#### Unterabschnitt 01.01 Dokumentation

**01.01.0001 Dokumentation**
Auswertung und Interpretation der Messergebnisse inkl.
Fotodokumentation und Erstellung eines
Abschlussberichtes mit Freigabe,
Prüfbericht dem AG 1-fach auf Papier und per E-Mail im
PDF-Format senden
(Funktionspostfach "FU-WES-NL-MT-B4@autobahn.de" in CC
setzen);
je Bericht
Menge: 0,000 St; EP: 350,00; GB: 0,00

### Abschnitt 02 Voruntersuchungen im Straßenbau

*Hinweis*
Sondierungsnebenkosten: Gestellung Strom + Wasser,
Einmessen der Sondierungspunkte (GPS/GNSS), Verwendung
Frostschutzmittel bei niedrigen Außentemperaturen,
Verfüllen und Verschließen, Umsetzen Kerngerät zu
weiterem Sondierungspunkt, Aufnahme Digitalfoto in
Probenahmeprotokoll/Prüfbericht

#### Unterabschnitt 02.00 Boden

**02.00.0001 Bereitstellung Rammgerät**
Bereitstellung des Rammsondiergerätes oder
Rammkernsondiergerätes;
je Einsatztag
Menge: 0,000 d; EP: 60,00; GB: 0,00

**02.00.0002 Sondierung mit Rammsonde DPL-5**
Sondierung mit der leichten Rammsonde, DPL-5 inkl.
Sondierungsnebenkosten, gemäß TP BF-StB Teil B 15.1;
je angefangene 10 cm
Menge: 0,000 St; EP: 5,50; GB: 0,00

**02.00.0003 Sondierung mit Rammsonde DPM-10**
Sondierung mit der mittelschweren Rammsonde DPM-10,
inkl. Sondierungsnebenkosten, gemäß TP BF-StB Teil B
15.1;
je angefangene 10 cm
Menge: 0,000 St; EP: 6,00; GB: 0,00

**02.00.0004 Sondierung mit Rammsonde DPH**
Sondierung mit der schweren Rammsonde DPH, inkl.
Sondierungsnebenkosten, gemäß DIN EN ISO 22476-2;
je angefangene 10 cm
Menge: 0,000 St; EP: 8,00; GB: 0,00

**02.00.0005 Rammkernsondierung**
Durchführung einer Rammkernsondierung, d = min. 50 mm
inkl. Sondierungsnebenkosten, Dokumentation des
Schichtenverzeichnis und Bohrprofil, Feststellung und
Dokumentation des Grundwasserstandes je Bohr
-/Sondieransatzpunkt, gemäß DIN EN ISO 22475-1, DIN ISO
EN 14688-1, -2, DIN 4023;
je Meter
Menge: 0,000 m; EP: 65,00; GB: 0,00

**02.00.0006 Probenahme aus den Rammkernsonden**
Probenahme aus den Rammkernsonden;
je Probe
Menge: 0,000 St; EP: 3,00; GB: 0,00

**02.00.0007 Zulage zu Tiefen über 5 m**
Zulage zu 02.00.0002. bis 0005. für Tiefen über 5 m;
je Meter
Menge: 0,000 m; EP: 20,00; GB: 0,00

**02.00.0008 Wasserdurchlässigkeit im Bohrloch**
Bestimmung der Wasserdurchlässigkeit mit der
Bohrlochmethode gemäß DIN 19682-8;
je Bohrloch
Menge: 0,000 St; EP: 50,00; GB: 0,00

**02.00.0009 Geol. Begleitung RKS**
Geologische Begleitung einer Rammkernbohrung, inkl.
Probenahme, Ansprache, Auswertung und Fotodokumentation
in Probenahmeprotokoll/Prüfbericht;
je Stunde
Menge: 0,000 h; EP: 110,00; GB: 0,00

**02.00.0010 Temporäre GW-Messstelle bis 5 m**
Ausbau einer Rammkernsondierung zur temporären
Grundwassermessstelle einschließlich Lieferung von PVC-
Filter- und Vollrohren, Baugrund Boden, die Anzahl der
Filterrohre ist den Bodenverhältnissen anzupassen,
Einmessen des Grundwasserspiegels unmittelbar nach dem
Ausbau und im Ruhestand mit Angaben in m NHN,
einschließlich Rückbau der temporären Messstelle, Tiefe
bis 5 m;
je Messstelle
Menge: 0,000 St; EP: 150,00; GB: 0,00

**02.00.0011 Temporäre GW-Messstelle bis 7 m**
Ausbau einer Rammkernsondierung zur temporären
Grundwassermessstelle einschließlich Lieferung von PVC-
Filter- und Vollrohren, Baugrund Boden, die Anzahl der
Filterrohre ist den Bodenverhältnissen anzupassen,
Einmessen des Grundwasserspiegels unmittelbar nach dem
Ausbau und im Ruhestand mit Angaben in m NHN,
einschließlich Rückbau der temporären Messstelle, Tiefe
bis 7 m;
je Messstelle
Menge: 0,000 St; EP: 200,00; GB: 0,00

**02.00.0012 Einbau Pegelrohrverschlusskappen**
Schutzrohrverschlusskappen aus Aluminium,
Verschlussart: Innensechskant,
Verschlusskappe muss die Möglichkeit aufweisen einen
Datenlogger aufzunehmen;
je Stück
Menge: 0,000 St; EP: 45,00; GB: 0,00

**02.00.0013 Entnahme von Grundwasserprobe**
Entnahme von Grundwasserprobe zur Prüfung von Beton-
und Stahlaggressivität;
je Probe
Menge: 0,000 h; EP: 85,00; GB: 0,00

**02.00.0014 Kurzbericht hzeGW**
Ermittlung und Festlegung des höchsten zu erwartenden
Grundwasserstandes (hzeGW),Grundwasserdeckschicht und
der grundwasserfreien Sickerstrecke gem.
Ersatzbaustoffverordnung im Projektgebiet  für alle
Bereiche in denen ggf. mineralische Ersatzbaustoffe in
technischen Bauwerke zum Einsatz kommen (Kanalbau,
Erdbau etc.),
Zusammenstellung der Informationen aus den vorliegenden
Untersuchungen, Grundwassermessstellen, öffentlich
zugänglichen Daten, Behördenrecherchen, u.Ä.

Zusammenfassung in einem Kurzbericht, welchem dem AG
per E-Mail im PDF-Format zu senden ist
(Funktionspostfach "FU-WES-NL-MT-B4@autobahn.de" in CC
setzen);
je Stunde
Menge: 0,000 St; EP: 2000,00; GB: 0,00

**02.00.0015 Schurf bis 2,0 m Tiefe**
Durchführung Schurfarbeiten, Handschurf oder
maschinell;
je Schurf
Menge: 0,000 St; EP: 150,00; GB: 0,00

**02.00.0016 Schurf > 2,0 bis 5,0 m Tiefe**
Durchführung Schurfarbeiten, Handschurf oder
maschinell;
je Schurf
Menge: 0,000 St; EP: 400,00; GB: 0,00

**02.00.0017 Geologische Begleitung**
Geologische Begleitung der Schurfarbeiten, Probenahme,
Ansprache, Auswertung und Fotodokumentation in
Probenahmeprotokoll/Prüfbericht;
je Schurf
Menge: 0,000 h; EP: 110,00; GB: 0,00

**02.00.0018 Probenahme gestörte Probe**
Probenahme gemäß DIN EN 932-1, DIN 52101, TP
Gestein-StB Teil 2.2;
je Stunde
Menge: 0,000 h; EP: 85,00; GB: 0,00

**02.00.0019 Probenahme ungestörte Probe**
Probenahme ohne Störung des Bodengefüges aus dem sie
umgebenden Bodenverband mittels Ausstechzylinder gemäß
DIN 18125-2, inkl. aller Nebenkosten sowie Geräte und
Verbrauchsmaterialien;
je Stunde
Menge: 0,000 h; EP: 85,00; GB: 0,00

**02.00.0020 Probenvorbereitung**
Probenvorbereitung gemäß DIN EN 932-1, DIN EN 932-2, TP
Gestein-StB Teil 2.3;
je Probe
Menge: 0,000 St; EP: 10,00; GB: 0,00

**02.00.0021 Wassergehalt**
Bestimmung durch Ofentrocknung gemäß nach DIN 18121
Teil 1;
je Probe
Menge: 0,000 St; EP: 15,00; GB: 0,00

**02.00.0022 Wasseraufnahmefähigkeit**
Bestimmung des Wasseraufnahmevermögens gemäß DIN 18132;
je Probe
Menge: 0,000 St; EP: 45,00; GB: 0,00

**02.00.0023 Korndichte**
Bestimmung der Korndichte gemäß TP BF-StB T B 4.3;
je Probe
Menge: 0,000 St; EP: 60,00; GB: 0,00

**02.00.0024 Korngrößenverteilung**
Bestimmung der Korngrößenverteilung durch Siebung und
Sedimentation, gemäß DIN EN ISO 17892-4 & -5;
je Probe
Menge: 0,000 St; EP: 120,00; GB: 0,00

**02.00.0025 Fließ- und Ausrollgrenze**
Bestimmung der Zustandsgrenzen, Fließ- und
Ausrollgrenze, gemäß DIN EN ISO 17892-12;
je Probe
Menge: 0,000 St; EP: 99,00; GB: 0,00

**02.00.0026 Organische Bestandteile im Boden**
Bestimmung der organischen Bestandteile im Boden gemäß
TP BF StB Teil B 10.1;
je Probe
Menge: 0,000 St; EP: 25,00; GB: 0,00

**02.00.0027 Proctordichte (5 Einzelversuche)**
Bestimmung der Proctordichte und des optimalen
Wassergehaltes, inkl. Angabe des Luftporengehalts, 5
Einzelversuche, Versuchszylinder d1 = 150 mm, gemäß DIN
18127, TP BF-StB Teil B 6.2;
je Serie mit 5 Einzelversuchen
Menge: 0,000 St; EP: 330,00; GB: 0,00

**02.00.0028 Proctordichte (Ein-Punkt-Proctor)**
wie Vorposition;
je Einzelversuch
Menge: 0,000 St; EP: 70,00; GB: 0,00

**02.00.0029 Wasserdurchlässigkeit**
Wasserdurchlässigkeit feinkörniger Böden, in Verbindung
mit Vorposition, gemäß DIN EN ISO 17892-11;
je Probe
Menge: 0,000 St; EP: 250,00; GB: 0,00

**02.00.0030 Bestimmung CBR-Wert**
Bestimmung CBR-Wert gemäß TP BF-StB 7.1 inkl.
Probenaufbereitung, Probekörperherstellung,
Proctordichte, Wasserlagerung und Auswertung;
je Versuch
Menge: 0,000 St; EP: 220,00; GB: 0,00

#### Unterabschnitt 02.01 Schichten ohne Bindemittel

**02.01.0001 Grundposition SoB Voruntersuchungen**
Probenahme, Probenvorbereitung, stoffliche
Zusammensetzung Gestein, Korngrößenverteilung,
Wassergehalt, Gesteinsbezeichnung; gemäß DIN EN 932-1
und -2 und -3, DIN 52101, TP Gestein-StB Teil 2.2 und
2.3, DIN EN 933-1, TP Gestein StB T 3.1.2,3.1.4 und
3.1.5, M RC, M HMVA, DIN 18 121 Teil 1;
je Probe
Menge: 0,000 St; EP: 200,00; GB: 0,00

**02.01.0002 Probenahme gestörte Probe**
Probenahme gemäß DIN EN 932-1, DIN 52101, TP
Gestein-StB Teil 2.2;
je Stunde
Menge: 0,000 h; EP: 85,00; GB: 0,00

**02.01.0003 Probenvorbereitung**
Probenvorbereitung gemäß DIN EN 932-1, DIN EN 932-2, TP
Gestein-StB Teil 2.3;
je Probe
Menge: 0,000 St; EP: 10,00; GB: 0,00

**02.01.0004 Wassergehalt**
Bestimmung durch Ofentrocknung gemäß nach DIN 18121
Teil 1;
je Probe
Menge: 0,000 St; EP: 15,00; GB: 0,00

**02.01.0005 Korngrößenverteilung**
Bestimmung der Korngrößenverteilung durch Siebung und
Sedimentation, gemäß DIN EN ISO 17892-4 & -5, DIN EN
933-1, TP Gestein-StB Teil 4.1.2;
je Probe
Menge: 0,000 St; EP: 120,00; GB: 0,00

**02.01.0006 Stoffliche Zusammensetzung RC**
Bestimmung der stofflichen Zusammensetzung bei
Recyclingbaustoffen gemäß TP Gestein StB T 3.1.2,3.1.4
und 3.1.5, DIN EN 932-3, M RC, M HMVA;
je Probe
Menge: 0,000 St; EP: 60,00; GB: 0,00

**02.01.0007 Proctordichte (5 Einzelversuche)**
Bestimmung der Proctordichte und des optimalen
Wassergehaltes, inkl. Angabe des Luftporengehalts
5 Einzelversuche, Versuchszylinder d1 = 150 mm, gemäß
DIN 18127, TP BF-StB Teil B 6.2;
je Serie mit 5 Einzelversuchen
Menge: 0,000 St; EP: 330,00; GB: 0,00

**02.01.0008 Proctordichte (Ein-Punkt-Proctor)**
wie Vorposition;
je Einzelversuch
Menge: 0,000 St; EP: 70,00; GB: 0,00

**02.01.0009 Plattigkeitskennzahl**
Plattigkeitskennzahl, gemäß DIN EN 933-3;
je Probe
Menge: 0,000 St; EP: 40,00; GB: 0,00

**02.01.0010 Kornformkennzahl**
Kornformkennzahl, gemäß DIN EN 933-4;
je Probe
Menge: 0,000 St; EP: 80,00; GB: 0,00

**02.01.0011 Anteil gebrochener Körner**
Anteil gebrochener Körner gemäß DIN EN 933-5;
je Probe
Menge: 0,000 St; EP: 55,00; GB: 0,00

**02.01.0012 Wasserdurchlässigkeit**
Wasserdurchlässigkeit gemischtkörniger Böden, in
Verbindung mit Vorposition, gemäß DIN EN ISO 17892-11;
je Probe
Menge: 0,000 St; EP: 250,00; GB: 0,00

*Hinweis*
Bohrnebenkosten: Gestellung Strom + Wasser, Einmessen
der Bohrpunkte (GPS/GNSS), Verwendung Frostschutzmittel
bei niedrigen Außentemperaturen, Umsetzen Kerngerät zu
weiterem Bohrpunkt, Aufnahme Digitalfoto in
Probenahmeprotokoll/Prüfbericht

#### Unterabschnitt 02.02 Beton und hydr. geb. Tragschichten

**02.02.0001 Bereitstellung des Bohrkerngerätes**
Bereitstellung des Bohrkerngerätes;
je Einsatztag
Menge: 0,000 d; EP: 60,00; GB: 0,00

**02.02.0002 Beton-Bohrkern, d = 100 mm**
Probenahme von Bohrkernen aus Beton, Kerndurchmesser
100 mm, Säubern der Bohrkerne, inkl. Bohrnebenkosten,
gemäß DIN EN 12504-1, TP Beton-StB 4.2.4.1;
je cm Bohrtiefe
Menge: 0,000 cm; EP: 2,00; GB: 0,00

**02.02.0003 Beton-Bohrkern, d = 150 mm**
Probenahme von Bohrkernen aus Beton, Kerndurchmesser
150 mm, Säubern der Bohrkerne, inkl. Bohrnebenkosten,
gemäß DIN EN 12504-1, TP Beton-StB 4.2.4.1;
je cm Bohrtiefe
Menge: 0,000 cm; EP: 3,00; GB: 0,00

**02.02.0004 Verschluss Bohrloch**
Fachgerechter Verschluss eines Bohrlochs,
Kerndurchmesser 100 bis 150 mm mit Reparaturmörtel, 4
Jahre Gewährleistung;
je Bohrloch
Menge: 0,000 St; EP: 30,00; GB: 0,00

**02.02.0005 Kompaktposition Beton-Bohrkern**
Kompaktposition Beton-Bohrkern
Untersuchung der äußeren Beschaffenheit, Messung der
Schichtdicke, Bestimmung der Rohdichte und
Druckfestigkeit inkl. Probekörpervorbereitung wie
Ablängen, Abgleichen, Abschleifen, gemäß TP D-StB, TP
Beton-StB 4.2.4.3, DIN EN 12390-7, TP Beton-StB
4.2.4.1, DIN EN 12390-3;
je Probekörper
Menge: 0,000 St; EP: 140,00; GB: 0,00

*Hinweis*
Bohrnebenkosten: Gestellung Strom + Wasser, Einmessen
der Bohrpunkte (GPS/GNSS), Verwendung Frostschutzmittel
bei niedrigen Außentemperaturen, Umsetzen Kerngerät zu
weiterem Bohrpunkt, Aufnahme Digitalfoto in
Probenahmeprotokoll/Prüfbericht

#### Unterabschnitt 02.03 Asphalt

**02.03.0001 Bereitstellung des Bohrkerngerätes**
Bereitstellung des Bohrkerngerätes;
je Einsatztag
Menge: 0,000 d; EP: 60,00; GB: 0,00

**02.03.0002 Asphalt-Bohrkern, d = 100 mm**
Probenahme von Bohrkernen aus Asphalt, Kerndurchmesser
100 mm, inkl. Bohrnebenkosten und fachgerechtem
Verschluss des Bohrlochs mit Kaltasphaltmischgut, gemäß
TP Asphalt-StB Teil 27;
je cm Bohrtiefe
Menge: 0,000 cm; EP: 2,50; GB: 0,00

**02.03.0003 Asphalt-Bohrkern, d = 150 mm**
Probenahme von Bohrkernen aus Asphalt, Kerndurchmesser
150 mm, inkl. Bohrnebenkosten und fachgerechtem
Verschluss des Bohrlochs mit Kaltasphaltmischgut, gemäß
TP Asphalt-StB Teil 27;
je cm Bohrtiefe
Menge: 0,000 cm; EP: 3,50; GB: 0,00

**02.03.0004 Asphalt-Bohrkern, d = 200 mm**
Probenahme von Bohrkernen aus Asphalt, Kerndurchmesser
200 mm, inkl. Bohrnebenkosten und fachgerechtem
Verschluss des Bohrlochs mit Kaltasphaltmischgut, gemäß
TP Asphalt-StB Teil 27;
je cm Bohrtiefe
Menge: 0,000 cm; EP: 4,50; GB: 0,00

**02.03.0005 Asphalt-Bohrkern, d = 250 mm**
Probenahme von Bohrkernen aus Asphalt, Kerndurchmesser
250 mm, inkl. Bohrnebenkosten und fachgerechtem
Verschluss des Bohrlochs mit Kaltasphaltmischgut, gemäß
TP Asphalt-StB Teil 27;
je cm Bohrtiefe
Menge: 0,000 cm; EP: 5,50; GB: 0,00

**02.03.0006 Asphalt-Bohrkern, d = 300 mm**
Probenahme von Bohrkernen aus Asphalt, Kerndurchmesser
300 mm, inkl. Bohrnebenkosten und fachgerechtem
Verschluss des Bohrlochs mit Kaltasphaltmischgut, gemäß
TP Asphalt-StB Teil 27;
je cm Bohrtiefe
Menge: 0,000 cm; EP: 6,50; GB: 0,00

**02.03.0007 Grundposition Asphalt-Bohrkern**
Vorbehandlung, Säubern, Kennzeichnung der Schichten,
Beurteilung der äußeren Beschaffenheit,
Schichtdickenmessung, Bestimmung Mischgutart, löslicher
Bindemittelgehalt, Erweichungspunkt Ring und Kugel,
gemäß TP D-StB, TP Asphalt-StB Teil 1 und 3, Teil 28,
DIN EN 12697-1 und -3, DIN EN 1427;
je Bohrkern
Menge: 0,000 St; EP: 380,00; GB: 0,00

**02.03.0008 Messung der Schichtdicke**
Messung der Schichtdicke gemäß TP D-StB, TP Asphalt-StB
Teil 1, DIN EN 12697-1;
je Schicht am Bohrkern
Menge: 0,000 St; EP: 11,00; GB: 0,00

**02.03.0009 Sägeschnitt zur Schichtentrennung**
Schichtentrennung bei Bohrkernen und Ausbaustücken;
je Trennebene
Menge: 0,000 St; EP: 12,00; GB: 0,00

**02.03.0010 Bindemittelgehalt (Differenzverf.)**
Bestimmung des Bindemittelgehaltes
(Differenzverfahren), ohne unlösliche Bestandteile,
gemäß TP Asphalt-StB Teil 1, DIN EN 12697-1;
je Probe
Menge: 0,000 St; EP: 120,00; GB: 0,00

**02.03.0011 Erweichungspunkt Ring und Kugel am zurückgewonnenen Bindemittel**
Bestimmung des Erweichungspunktes Ring und Kugel am
zurückgewonnenen Bindemittel, Rückgewinnung des
extrahierten Bindemittels mit dem Rotationsverdampfer,
gemäß TP Asphalt-StB Teil 3, DIN EN 12697-3, DIN EN
1427;
je Prüfung mit 2 Proben
Menge: 0,000 St; EP: 95,00; GB: 0,00

**02.03.0012 Korngrößenverteilung**
Korngrößenverteilung (einschließlich der
augenscheinlichen Beurteilung des Anteils an
gebrochenen Gesteinskörnungen > 2,0 mm), gemäß TP
Asphalt-StB Teil 2, DIN EN 12697-2;
je Probe
Menge: 0,000 St; EP: 80,00; GB: 0,00

**02.03.0013 Rohdichte am Asphalt**
Bestimmung der Rohdichte am Asphalt mit dem Pyknometer,
gemäß TP Asphalt-StB Teil 5, DIN EN 12697-5;
je Probe
Menge: 0,000 St; EP: 66,00; GB: 0,00

**02.03.0014 Verformungsverhalten Bitumen (BTSV)**
Verformungsverhalten von Bitumen im Dynamischen
Scherrheometer (DSR), (Bitumen
Typisierungs-Schnell-Verfahren), gemäß AL DSR-Prüfung
Teil 4 BTSV;
je Probe
Menge: 0,000 St; EP: 225,00; GB: 0,00

**02.03.0015 Qualitative VU Teer und Pech**
Qualitative Voruntersuchung der beprobten
Asphaltschichten durch Lacksprühverfahren für Teer und
Pech, Darstellung der Ergebnisse in Tabelle;
je Bohrkern
Menge: 0,000 St; EP: 25,00; GB: 0,00

**02.03.0016 Qualitativer NW Teer und Pech**
Qualitativer Nachweis von Teer und Pech nach dem
Verfahren der Dünnschichtchromatographie;
je Bohrkern
Menge: 0,000 St; EP: 30,00; GB: 0,00

**02.03.0017 Quantitativer Nachweis von PAK's**
Quantitativer Nachweis von PAK's nach EPA im Feststoff,
Phenolindex im Eluat, inkl. Probenvorbereitung bei
positivem Lacksprühtest oder konkretem Verdacht nach
Rücksprache, Darstellung der Ergebnisse in Tabelle,
gemäß RuVa-StB;
je Analyse
Menge: 0,000 St; EP: 90,00; GB: 0,00

**02.03.0018 Rautiefe - Sandflächenverfahren**
Ermittlung der ,Mittleren Rautiefe" nach dem
Sandflächenverfahren, gemäß ZTV-ING, Teil 1, Abschn. 3,
Verwendung Formblatt B 1.3.3;
je Messpunkt
Menge: 0,000 St; EP: 40,00; GB: 0,00

**02.03.0019 Rautiefe - Lasermessgerät**
Ermittlung der ,Mittleren Rautiefe" und die ,Mittleren
Profiltiefe" mit Lasermesser, Verwendung Formblatt B
1.3.3, gemäß EN ISO 13473-1;
je Messpunkt
Menge: 0,000 St; EP: 40,00; GB: 0,00

#### Unterabschnitt 02.04 Haufwerksbeprobung nach LAGA PN 98

**02.04.0001 Probenahmen aus Haufwerken**
Probenahmen aus Haufwerken gemäß LAGA PN 98,
entnehmen, verpacken, bezeichnen, lagern der Probe,
Liefern des Probebehälters mit zugehörigem Verschluss,
Erstellung eines Probenahmeprotokoll und
Fotodokumentation der Probenahme, Herstellung von
Mischproben, Sammelproben und Laborproben gemäß LAGA
PN98 Tab. 2, Lagerung von Rückstellproben für eine
Dauer von mind. 6 Monaten, Entsorgung der
Rückstellproben nur nach Rücksprache mit AG,

Material: Boden und Steine,
Beton-/Ziegelbruch/Bauschutt,
Straßenaufbruch, Gleisschotter;
je Stunde
Menge: 0,000 h; EP: 85,00; GB: 0,00

#### Unterabschnitt 02.05 Chemische Analysen

**02.05.0001 LAGA M20 Boden**
Analyse der entnommenen Boden-Mischproben auf die
Parameter der LAGA M 20, LAGA M20;
je Analyse
Menge: 0,000 St; EP: 480,00; GB: 0,00

**02.05.0002 LAGA Bauschutt**
Analyse der entnommenen Beton-Mischproben auf die
Parameter der LAGA Bauschutt, LAGA Bauschutt;
je Analyse
Menge: 0,000 St; EP: 260,00; GB: 0,00

*Hinweis*
wird immer zusammen mit Vorposition beauftragt

**02.05.0003 hess. Verfüllrichtlinie**
Analyse der entnommenen Boden-Mischproben, gemäß
Hessische Verfüllrichtlinie Tabelle 3b;
je Analyse
Menge: 0,000 St; EP: 210,00; GB: 0,00

**02.05.0004 Analyse Bankettschälgut**
Analyse der entnommenen Boden-Mischproben, gemäß
Richtlinie zum Umgang mit Bankettschälgut;
je Analyse
Menge: 0,000 St; EP: 280,00; GB: 0,00

**02.05.0005 Analyse Boden EBV**
Analyse der entnommenen Boden-Mischproben auf die
Parameter der EBV, Anlage 1, Tabelle 3 Materialwerte
für Bodenmaterial und Baggergut (BM*/BG-F0*, inkl.
pH-wert), Parameter der EBV, Anlage 1, Tabelle 4,
zusätzliche Materialwerte für spezifische
Belastungsparameter von Bodenmaterial und Baggergut (im
Feststoff: BTEX, LHKW, Cyanide; im Eluat: PCB6 und
PCB-118);
je Analyse
Menge: 0,000 St; EP: 450,00; GB: 0,00

**02.05.0006 Analyse Boden EBV Verdacht**
Analyse der entnommenen Boden-Mischproben auf die
Parameter der EBV, Anlage 1, Tabelle 4, Zusätzliche
Materialwerte für spezifische Belastungsparameter von
Bodenmaterial und Baggergut, Parameter ohne:
Tributylzinn-Kation, Chlorphenole, Chlorbenzole, ges.,
Atrazin, Bromacil, Diuron, Glyphosat, AMPA, Simazin,
sonst. Herbizide, Hexachlorbenzol;
je Analyse
Menge: 0,000 St; EP: 500,00; GB: 0,00

**02.05.0007 Analyse Boden EBV Tabelle 1**
Analyse der entnommenen Proben auf die Parameter der
EBV, Tabelle 1, Materialwerte für geregelte
Ersatzbaustoffe ohne Gleisschotter, Bodenmaterial und
Baggergut, nach EBV, Anlage 1, Tabelle 1 Materialwerte
für geregelte Ersatzbaustoffe;
je Analyse
Menge: 0,000 St; EP: 210,00; GB: 0,00

**02.05.0008 Analyse RC EBV**
Analyse der entnommenen Proben auf die Parameter der
EBV, Anlage 4, Tabelle 2.2, Überwachungswerte
(Feststoffwerte) bei RC-Baustoffen;
je Analyse
Menge: 0,000 St; EP: 210,00; GB: 0,00

**02.05.0009 Analyse RC EBV Verdacht**
Analyse der entnommenen Proben auf die Parameter der
EBV, Anlage 1, Tabelle 4, zusätzliche Materialwerte für
spezifische Belastungsparameter von Bodenmaterial und
Baggergut, Parameter ohne: Tributylzinn-Kation,
Chlorphenole, Chlorbenzole, ges., Atrazin, Bromacil,
Diuron, Glyphosat, AMPA, Simazin, sonst. Herbizide,
Hexachlorbenzol;
je Analyse
Menge: 0,000 St; EP: 500,00; GB: 0,00

**02.05.0010 Deponieverordnung (DepV)**
Analyse der entnommenen Mischproben gemäß
Deponieverordnung zur abfallrechtlichen Einstufung nach
DepV., DepV Anhang 3, Tab. 2, Spalte 5, sowie
Entscheidungshilfe für die Entsorgung von gefährlichem
Boden und Bauschutt auf Deponien der Klasse I und II in
Rheinland-Pfalz;
je Analyse
Menge: 0,000 St; EP: 260,00; GB: 0,00

**02.05.0011 Deponieverordnung (DepV) ergänzend**
Ergänzende chemische Analyse DepV zur
Ersatzbaustoffverordnung der entnommenen Mischproben
zur abfallrechtlichen Einstufung nach DepV., DepV
Anhang 3, Tab. 2, Spalte 5, sowie Entscheidungshilfe
für die Entsorgung von gefährlichem Boden und Bauschutt
auf Deponien der Klasse I und II in Rheinland-Pfalz;
je Analyse
Menge: 0,000 St; EP: 120,00; GB: 0,00

**02.05.0012 Untersuchung BBodSchV**
Untersuchung von Mischproben zur Prüfung der
umweltrelevanten Parameter (Verwertung) der
Vorsorgewerte gemäß Bundesbodenschutzverordnung Anhang
1, Tabelle 1 und Tabelle 2;
je Analyse
Menge: 0,000 St; EP: 280,00; GB: 0,00

#### Unterabschnitt 02.06 Bestimmung Einzelparameter

**02.06.0001 Brenn- und Heizwert**
Bestimmung des Brenn- und Heizwertes, gemäß DepV nach
DIN EN 15170;
je Analyse
Menge: 0,000 St; EP: 130,00; GB: 0,00

**02.06.0002 Atmungsaktvität (AT4)**
Bestimmung der Atmungsaktvität (AT4), gemäß DepV, nur
anwendbar bei einem pH -Wert von 6,8 bis 8,2;
je Analyse
Menge: 0,000 St; EP: 130,00; GB: 0,00

**02.06.0003 Gasbildung (GB 21)**
Bestimmung der Gasbildung (GB 21), gemäß DepV nach DIN
38414-8;
je Analyse
Menge: 0,000 St; EP: 130,00; GB: 0,00

**02.06.0004 Untersuchung auf PAK**
Untersuchung von Materialproben aus Fahrbahnbelägen und

Brückenbauwerken auf den Parameter PAK (z.B.
Fugenmasse, Abdichtung, Farbbeschichtungen, .), gemäß
DIN ISO 18287;
je Analyse
Menge: 0,000 St; EP: 50,00; GB: 0,00

**02.06.0005 Phenolindex**
Phenolindex im Eluat inkl. Eluatherstellung;
je Analyse
Menge: 0,000 St; EP: 35,00; GB: 0,00

**02.06.0006 Untersuchung auf PCB**
Untersuchung von Materialproben aus Fahrbahnbelägen und
Brückenbauwerken auf den Parameter PCB (z.B.
Fugenmasse, Abdichtung, Farbbeschichtungen, .), gemäß
DIN EN 17322;
je Analyse
Menge: 0,000 St; EP: 50,00; GB: 0,00

**02.06.0007 Untersuchung auf BTEX**
Untersuchung von Materialproben auf leichtflüchtige
aromatische Kohlenwasserstoffe gemäß DIN EN ISO 22155;
je Analyse
Menge: 0,000 St; EP: 50,00; GB: 0,00

**02.06.0008 Untersuchung auf LHKW**
Untersuchung von Materialproben auf leichtflüchtige
halogenierte Kohlenwasserstoffe gemäß DIN EN ISO 22155;
je Analyse
Menge: 0,000 St; EP: 50,00; GB: 0,00

**02.06.0009 Untersuchung auf EOX**
Untersuchung von Materialproben auf extrahierbare
organisch gebundene Halogene gemäß DIN 38414-17;
je Analyse
Menge: 0,000 St; EP: 50,00; GB: 0,00

**02.06.0010 Analyse Schwermetalle Eluat**
Untersuchung von Materialproben auf Schwermetalle:
Pb, Cd, Cr, Ni, Hg, Cu, As, Zn  Blei, Cadmium, Chrom,
Nickel, Quecksilber, Kupfer, Arsen und Zink, Bestimmung
Eluatparameter;
je Analyse
Menge: 0,000 St; EP: 80,00; GB: 0,00

**02.06.0011 Analyse Schwermetalle Feststoff**
Untersuchung von Materialproben auf Schwermetalle:
Pb, Cd, Cr, Ni, Hg, Cu, As, Zn  Blei, Cadmium, Chrom,
Nickel, Quecksilber, Kupfer, Arsen und Zink, Bestimmung
Feststoffparameter;
je Analyse
Menge: 0,000 St; EP: 80,00; GB: 0,00

**02.06.0012 Untersuchung auf Schwermetalle**
Untersuchung von Materialproben auf Schwermetalle:
Pb, Cd, Cr, Ni, Hg, Cu, As, Zn  Blei, Cadmium, Chrom,
Nickel, Quecksilber, Kupfer, Arsen und Zink, Bestimmung
Feststoffparameter & Eluatparameter;
je Analyse
Menge: 0,000 St; EP: 100,00; GB: 0,00

**02.06.0013 Untersuchung auf Cyanide (ges.)**
Untersuchung von Materialproben auf Cyanide (ges.),
gemäß DIN ISO 11262;
je Analyse
Menge: 0,000 St; EP: 30,00; GB: 0,00

**02.06.0014 Untersuchung auf MKW**
Untersuchung von Materialproben auf
Mineralölkohlenwasserstoffe C10 bis C40, gemäß DIN EN
ISO 16703;
je Analyse
Menge: 0,000 St; EP: 50,00; GB: 0,00

**02.06.0015 Untersuchung auf KMF**
Untersuchung von Materialproben von künstlichen
Mineralfasern (KMF), (bspw. Füllung aus
Lärmschutzwänden) auf Lungengängigkeit mit Bestimmung
des Kanzerogenitätsindex und Einstufung in die
Gefährdungsklasse, in Anlehnung an VDI 3492, Bl. 2;
je Analyse
Menge: 0,000 St; EP: 160,00; GB: 0,00

**02.06.0016 Untersuchung Asbest 1,0 M-%**
Untersuchung von Materialproben aus Fahrbahnbelägen und
Bauwerken auf Asbest nach VDI 3866, Blatt 5,
Nachweisgrenze 1,0 M-% (z.B. Abstandshalter,
Faserzementplatten, Rohrdichtungen, .);
je Analyse
Menge: 0,000 St; EP: 130,00; GB: 0,00

**02.06.0017 Untersuchung Asbest 0,001 M-%**
Untersuchung von Materialproben aus Fahrbahnbelägen und
Bauwerken auf Asbest nach VDI 3866/ BIA-Verfahren 7487,
Nachweisgrenze 0,001 M-% (z.B. Fugenmasse, Abdichtung,
Farbbeschichtungen);
je Analyse
Menge: 0,000 St; EP: 170,00; GB: 0,00

**02.06.0018 Untersuchung Asbest 0,005 M-%**
Untersuchung von Materialproben aus Bauschutt auf
Asbest nach VDI 3876, Nachweisgrenze 0,005 M-% (Asbest
im Bauschutt);
je Analyse
Menge: 0,000 St; EP: 750,00; GB: 0,00

**02.06.0019 Säureneutralisationskapazität (SNK)**
Bestimmung der Säureneutralisationskapazität (SNK),
gemäß DepV nach DIN EN 15170;
je Analyse
Menge: 0,000 St; EP: 100,00; GB: 0,00

**02.06.0020 Analyse der Betonagressivität**
Analyse der Betonagressivität (mit Beurteilung), gemäß
DIN 4030;
je Analyse
Menge: 0,000 St; EP: 130,00; GB: 0,00

### Abschnitt 03 Ingenieurleistungen Voruntersuchungen im Straßenbau

#### Unterabschnitt 03.00 Gutachten

**03.00.0001 Streckengutachten**
Visuelle Zustandsaufnahme des Fahrbahnzustandes.
Einschl. Bilddokumentation des Abschnittes,
Schadstellen, Besonderheiten (z. B. Frostschäden) sind
besonders zu dokumentieren.
Gesamtbeurteilung für Spurrinnen, Netzrisse,
Einzelrisse, Ausmagerungen, Flickstellen, Ausbrüche,
offene Arbeitsnähte und Bindemittelanreicherungen.
Die visuelle Beurteilung hat fahrstreifenbezogen zu
erfolgen.
Begutachtung und Beurteilung der Bohrkerne sowie des
Bohrgutes aus den Rammbohrungen bzw. Aufgrabungen inkl.
Fotodokumentation gemäß Baubeschreibung.
Aufbereitung der Schichtenverzeichnisse nach DIN EN
14688 bzw. 14689 und Homogenbereiche.
Erfassung der Schichtdicken und Schichtarten. Die
Beurteilung und Dokumentation des Schichtenverbundes
sowie die äußere Beschaffenheit des Bohrkerns ist zu
beschreiben. Weiterhin sind die Tragschichten vom
Gutachter näher zu beurteilen. Es sind insbesondere
Aussagen zur Dauerhaftigkeit und Tragfähigkeit zu
treffen:
Die asphalttechnologischen Kenngrößen sind durch
folgende Kenngrößen zu bestimmen: Bindemittelgehalt,
Erweichungspunkt Ring und Kugel, Nadelpenetration,
Abfalltechnische Einstufung, Abfallschlüssel, etc.
Für Beton sind die Abfalltechnische Einstufung,
Druckfestigkeit und Abfallschlüssel zu ermitteln.
Eine Beurteilung der Tragschichten ist vor dem
Hintergrund des Instandsetzungs-/ Erneuerungsvorschlags
und im Hinblick auf die verbleibende Nutzungsdauer und
dem möglichen Ausfallrisiko der Asphalttragschichten
durchzuführen.
Bei allen Bohrkernen ist eine Aussage bzgl. der
pechhaltigen Materialien mittels Lackansprühverfahren
und Chromatographie zu treffen.
Die Ergebnisse der Bodenuntersuchung sowie die
Auswertung der Analytik ist im Gutachten einzufügen.

Das Streckengutachten ist mit der Inhaltstruktur gemäß
Anlage 4 zu erstellen und dem AG 1-fach auf Papier und
per E-Mail im PDF-Format senden (Funktionspostfach
"FU-WES-NL-MT-B4@autobahn.de" in CC setzen);
je Stunde
Menge: 0,000 h; EP: 125,00; GB: 0,00

### Abschnitt 04 Voruntersuchungen an Bauwerken

#### Unterabschnitt 04.00 Arbeitsvorbereitung

**04.00.0001 Baustelleneinrichtung errichten, vorhalten und räumen**
Baustelleneinrichtung errichten, vorhalten und räumen

Errichtung einer stationären Baustelleneinrichtung,
einschließlich An- und Abtransport, Aufbau, Unterhalt,
Vorhaltung sowie die Absicherung vor etweiligen
Schäden, Vandalismus, Einbruch, Diebstählen aller
benötigten Baustelleneinrichtungsgegenstände, welche
zur Leistungerbringung notwendig sind.

Unter den Baustelleneinrichtungsgegenständen werden
unter anderem alle benötigten Geräte und Maschinen
sowie Bau-, Büro-, Aufenthalts-, Sozial- und
Hygienecontainer verstanden.

Nach Abschluss der Untersuchungen ist die
Baustelleneinrichtung zu räumen, abzutransportieren,
sowie zu reinigen und Baustelleneinrichtungsfläche
ordnungsgemäß zu verlassen;

je Maßnahme
Menge: 0,000 St; EP: 2500,00; GB: 0,00

*Hinweis*

**04.00.0002 Einsatz Werkstattbus + BE vorhalten**
An- und Abtransport aller benötigten Geräte, Bau-,
Hilfs- und Betriebstoffe, sowie deren Vorhaltung,
mittels eines Werkstattbuses bis einschließlich 7,5 t
an die Baustelle;
je Einsatztag
Menge: 0,000 d; EP: 150,00; GB: 0,00

**04.00.0003 Einsatz LKW + BE vorhalten**
An- und Abtransport  aller benötigten Geräte, Bau-,
Hilfs- und Betriebstoffe, sowie deren Vorhaltung,
mittels eines LKWs mit und ohne LKW-Kran an die
Baustelle;
je Einsatztag
Menge: 0,000 d; EP: 290,00; GB: 0,00

**04.00.0004 Stromaggregat < 15 kVA + BE vorh.**
An- und Abtransport, Aufbau, Betrieb, Vorhaltung,
Unterhaltung sowie die Absicherung vor etweiligen
Schäden, Vandalismus, Einbruch, Diebstählen eines
Stromaggregats mit einer Leistung kleiner oder gleich
15 kVA, inkl. Betriebsstoffe;
je Einsatztag
Menge: 0,000 d; EP: 55,00; GB: 0,00

**04.00.0005 Stromaggregat > 15 kVA + BE vorh.**
An- und Abtransport, Aufbau, Betrieb, Vorhaltung,
Unterhaltung sowie die Absicherung vor etweiligen
Schäden, Vandalismus, Einbruch, Diebstählen eines
Stromaggregats mit einer Leistung größer als 15 kVA,
inkl. Betriebsstoffe;
je Einsatztag
Menge: 0,000 d; EP: 130,00; GB: 0,00

**04.00.0006 Beleuchtung**
An- und Abtransport, Aufbau, Betrieb, Vorhaltung,
Unterhaltung sowie die Absicherung vor etweiligen
Schäden, Vandalismus, Einbruch, Diebstählen der
notwendigen Beleuchtung der
Baustelleneinrichtungsfläche der Arbeitsplätze und
deren Zuwegung, min. 2 Leuchtballone und 3
Baustellenleuchter;
je Einsatznacht
Menge: 0,000 d; EP: 100,00; GB: 0,00

#### Unterabschnitt 04.01 Zugangstechnik

**04.01.0001 Unterflurgerät**
Bereitstellen, Betrieb und Unterhaltung eines
Unterflurgerätes inklusive der An- und Abfahrt,
Reinigung, Maschinenbruchversicherung, Betriebs-,
Hilfsstoffe und Bedienpersonal für einen Tag.

Die technischen Abmaße des Unterflurgerätes müssen der
Art der auszuführenden Arbeiten entsprechen und sind
durch den AN für den jeweiligen Abruf festzulegen.

Innerhalb dieser Leistungsposition wird von einem
Unterflurgerät mit einer maximalen Steglänge von 22
Metern ausgegangen.
Menge: 0,000 d; EP: 3000,00; GB: 0,00

**04.01.0002 Hebebühne**
Bereitstellen, Betrieb und Unterhaltung einer
selbstfahrenden Arbeitsbühne inklusive der An- und
Abfahrt, Reinigung, Maschinenbruchversicherung,
Betriebs-, Hilfsstoffe und Bedienpersonal je Tag.

Die technischen Abmaße der selbstfahrenden Arbeitsbühne
müssen der Art der auszuführenden Arbeiten entsprechen
und sind durch den AN für den jeweiligen Abruf
festzulegen.

Innerhalb dieser Leistungsposition wird von einer
selbstfahrenden Arbeitsbühne mit einer maximalen
Arbeitshöhe 25 Metern ausgegangen.
Menge: 0,000 d; EP: 780,00; GB: 0,00

**04.01.0003 Arbeitsgerüst bis 5 m Höhe**
Bereitstellen eines Arbeitsgerüstes nach DIN EN 12810,
DIN EN 12811 oder der DIN 4420 mit mindestens einer
Lastklasse 3 (2,0 kN/m^2) und einer Breitenklasse W06
inklusive An- und Abfahrt, dem fachgerechten Aufbau,
der Gerüstfreigabe, regelmäßigen Prüfung über die
Gesamtnutzungsdauer mit einer maximalen Arbeitshöhe von
5 m.

Die Breitenklasse und Lastklasse für Gerüstlagen müssen
der Art der auszuführenden Arbeit entsprechen und ist
durch den AN für den jeweiligen Abruf festzulegen.
Menge: 0,000 d; EP: 200,00; GB: 0,00

**04.01.0004 Arbeitsgerüst bis 12 m Höhe**
Bereitstellen eines Arbeitsgerüstes nach DIN EN 12810,
DIN EN 12811 oder der DIN 4420 mit mindestens einer
Lastklasse 3 (2,0 kN/m^2) und einer Breitenklasse W06
inklusive An- und Abfahrt, dem fachgerechten Aufbau,
der Gerüstfreigabe, regelmäßigen Prüfung über die
Gesamtnutzungsdauer mit einer maximalen Arbeitshöhe von
12 m.

Die Breitenklasse und Lastklasse für Gerüstlagen müssen
der Art der auszuführenden Arbeit entsprechen und ist
durch den AN für den jeweiligen Abruf festzulegen.
Menge: 0,000 d; EP: 300,00; GB: 0,00

*Hinweis*
Bohrnebenkosten: Gestellung Strom + Wasser, Einmessen
der Bohrpunkte (GPS/GNSS), Verwendung Frostschutzmittel
bei niedrigen Außentemperaturen, Umsetzen Kerngerät zu
weiterem Bohrpunkt, Aufnahme Digitalfoto in
Probenahmeprotokoll/Prüfbericht

#### Unterabschnitt 04.02 Bauwerksbeton

**04.02.0001 Bewehrung (Einzelmessung) bis 50 m**
Bewehrungsdetektion (Einzelmessung) bis 50 m,
Betondeckung, Bewehrungs- und Spannstahldetektion,
einzeln, Prüfung der Betondeckung als Linienscan, gemäß
DBV-Merkblatt Betondeckung und Bewehrung, Merkblatt
DGZfP-B 02;
je Meter
Menge: 0,000 m; EP: 10,00; GB: 0,00

**04.02.0002 Bewehrung (Einzelmessung) ab 50 m**
Bewehrungsdetektion (Einzelmessung) ab 50 m,
Betondeckung, Bewehrungs- und Spannstahldetektion,
einzeln, Prüfung der Betondeckung als Linienscan, gemäß
DBV-Merkblatt Betondeckung und Bewehrung, Merkblatt
DGZfP-B 02;
je Meter
Menge: 0,000 m; EP: 6,00; GB: 0,00

**04.02.0003 Bewehrung (Rastermessung) bis 10 m2**
Bewehrungsdetektion (Rastermessung) bis 10 m2,
Betondeckung, Bewehrungs- und Spannstahldetektion,
Raster, Ortung und bildgebende Darstellung (3D) von
Bewehrungsstählen und Spanngliedern mittels
multisensorischer Erfassung, gemäß DBV-Merkblatt
Betondeckung und Bewehrung, Merkblatt DGZfP-B 02;
je Quadratmeter
Menge: 0,000 m2; EP: 50,00; GB: 0,00

**04.02.0004 Bewehrung (Rastermessung) ab 10 m2**
Bewehrungsdetektion (Rastermessung) ab 10 m2,
Betondeckung, Bewehrungs- und Spannstahldetektion,
Raster, Ortung und bildgebende Darstellung (3D) von
Bewehrungsstählen und Spanngliedern mittels
multisensorischer Erfassung, gemäß DBV-Merkblatt
Betondeckung und Bewehrung, Merkblatt DGZfP-B 02;
je Quadratmeter
Menge: 0,000 m2; EP: 30,00; GB: 0,00

**04.02.0005 3D-Darst. Bewehrung + Spanngliedern**
Ortung und bildgebende Darstellung (3D) von
Bewehrungsstählen und Spanngliedern, Radarmessung und
Ortung von Spanngliedern mittels Radarmessgerät;
je Kubikmeter
Menge: 0,000 m3; EP: 250,00; GB: 0,00

**04.02.0006 Stemmstelle herstellen 10 x 10 cm**
Stemmstelle herstellen ca. 10 x 10 cm, Tiefe bis 8 cm,
- zur Freilegung und Probennahme von Abstandshaltern
für Bewehrung
- zur Freilegung von Bewehrung zur Ermittlung des
Bewehrungsdurchmessers und des Korrosionsgrades der
Bewehrung

ohne Beschädigung des Bewehrungsstahl, inkl.
Arbeitssicherheitsmaßnahmen und Verwendung geeigneter
PSA;
je Stemmstelle
Menge: 0,000 St; EP: 45,00; GB: 0,00

**04.02.0007 Ermittlung Durchmesser Bewehrung**
Ermittlung des Durchmessers von Bewehrungsstählen,
punktuell, gemäß Merkblatt B 2 DGZfP;
eine Messung
Menge: 0,000 St; EP: 7,00; GB: 0,00

**04.02.0008 Verschluss 10 x 10 cm (RM)**
Verschluss einer Stemmstelle 10 x 10 cm, Tiefe bis 8 cm
mit Reparaturmörtel nach ZTV-ING Teil 3, Abschnitt 4
(RM) inkl. zugehöriger Grundierung auf Beton und
Bewehrungsstahl.

Einsatz im Fahrbahnbereich, hitzebeständig und
schnellreagierend. Kurze Reaktionszeit, um
Bauteilöffnungen im Fahrbahnbereich zügig wieder
verschließen zu können.

je Stemmstelle
Menge: 0,000 St; EP: 35,00; GB: 0,00

**04.02.0009 Verschluss 10 x 10 cm (EP)**
Verschluss einer Stemmstelle 10 x 10 cm, Tiefe bis 8 cm

mit reaktionsharzgebundenem Mörtel nach ZTV-ING Teil 3,
Abschnitt 4 (EP) inkl. zugehöriger Grundierung auf
Beton und Bewehrungsstahl.

Einsatz im Fahrbahnbereich, hitzebeständig und
schnellreagierend. Kurze Reaktionszeit, um
Bauteilöffnungen im Fahrbahnbereich zügig wieder
verschließen zu können.

je Stemmstelle
Menge: 0,000 St; EP: 45,00; GB: 0,00

**04.02.0010 Verschluss 10 x 10 cm (PMMA)**
Verschluss einer Stemmstelle 10 x 10 cm, Tiefe bis 8 cm

mit reaktionsharzgebundenem Mörtel nach ZTV-ING Teil 3,
Abschnitt 4 (PMMA) inkl. zugehöriger Grundierung auf
Beton und Bewehrungsstahl.

Einsatz im Fahrbahnbereich, hitzebeständig und
schnellreagierend. Kurze Reaktionszeit, um
Bauteilöffnungen im Fahrbahnbereich zügig wieder
verschließen zu können.

je Stemmstelle
Menge: 0,000 St; EP: 50,00; GB: 0,00

**04.02.0011 Potentialfeldmessung Bereitstellung**
Bereitstellung eines Potentialfeldmessgerätes;
je Einsatztag
Menge: 0,000 d; EP: 650,00; GB: 0,00

**04.02.0012 Potentialfeldmessung Untersuchung**
Untersuchung des Korrosionsaktivität von Bewehrung,
Raster 25 x 25 cm, einschl. Auswertung der
Messergebnisse, gemäß Merkblatts B3 der DGZfP;
je Quadratmeter
Menge: 0,000 m2; EP: 1,80; GB: 0,00

**04.02.0013 Betonfeuchte mit CM-Gerät**
Bestimmung der Betonfeuchte mit dem CM-Gerät einschl.
Probeentnahme und -vorbereitung nach ZTV-ING, Teil 3,
Abschn. 4 (Anhang A), Verwendung Formblatt B 1.3.1,
gerätespezifische Besonderheiten beachten;
je Probe
Menge: 0,000 St; EP: 35,00; GB: 0,00

**04.02.0014 Feuchtebestimmung durch Trocknen**
Feuchtebestimmung am Beton durch Trocknen bei 110°C
nach DIN EN ISO 12570, Verwendung Formblatt B 1.3.1;
je Probe
Menge: 0,000 St; EP: 25,00; GB: 0,00

**04.02.0015 Bestimmung der Rückprallzahl**
Betonfestigkeitsprüfung (Rückprallhammer), gemäß DIN EN
12504-2;
je Messstelle mit 10 Einzelprüfungen
Menge: 0,000 St; EP: 25,00; GB: 0,00

**04.02.0016 Zulage über Kopfarbeiten**
Zulage zur Vorposition;
je Messstelle
Menge: 0,000 St; EP: 10,00; GB: 0,00

**04.02.0017 Rautiefe - Sandflächenverfahren**
Ermittlung der ,Mittleren Rautiefe" nach dem
Sandflächenverfahren, gemäß ZTV-ING, Teil 1, Abschn. 3,
Verwendung Formblatt B 1.3.3;
je Messpunkt
Menge: 0,000 St; EP: 40,00; GB: 0,00

**04.02.0018 Rautiefe - Lasermessgerät**
Ermittlung der ,Mittleren Rautiefe" und die ,Mittleren
Profiltiefe" mit Lasermesser, Verwendung Formblatt B
1.3.3, gemäß EN ISO 13473-1;
je Messpunkt
Menge: 0,000 St; EP: 40,00; GB: 0,00

**04.02.0019 Haftzug- / Abreißfestigkeit**
Durchführung der Haftzugprüfung, Vorbereiten und
behandeln der Betonoberfläche bestehend aus drei
Einzelmessungen, Verwendung Formblatt B 1.3.2, gemäß
DIN EN 1542, DIN EN 12504-3, ZTV-ING Teil 1 Abschnitt
3;
je 3 Prüfstempel
Menge: 0,000 St; EP: 190,00; GB: 0,00

**04.02.0020 je weiterer Messpunkt**
wie Vorposition;
je weiterer Prüfstempel
Menge: 0,000 St; EP: 60,00; GB: 0,00

**04.02.0021 Bereitstellung des Bohrkerngerätes**
Bereitstellung des Bohrkerngerätes;
je Einsatztag
Menge: 0,000 d; EP: 60,00; GB: 0,00

**04.02.0022 Beton-Bohrkern, d = 50 mm**
Probenahme von Bohrkernen aus Beton, Kerndurchmesser 50
mm, inkl. Stahlanschnitte bis d = 8 mm, Säubern der
Bohrkerne, horizontale/vertikale Kernbohrung am Bauteil
nach Unterlagen des AG durchführen, Bohrkern ziehen,
kennzeichnen, alle erforderlichen Eigenschaften
(Geometrie, Bewehrung ja/nein?, Gefüge usw.) aufnehmen,
fotografieren, Entnahmestelle dokumentieren, inkl.
aller Bohrnebenkosten, gemäß DIN EN 12504-1;
je cm Bohrtiefe
Menge: 0,000 cm; EP: 2,50; GB: 0,00

**04.02.0023 Beton-Bohrkern, d = 75 mm**
Probenahme von Bohrkernen aus Beton, Kerndurchmesser 75
mm, inkl. Stahlanschnitte bis d = 8 mm, Säubern der
Bohrkerne, horizontale/vertikale Kernbohrung am Bauteil
nach Unterlagen des AG durchführen, Bohrkern ziehen,
kennzeichnen, alle erforderlichen Eigenschaften
(Geometrie, Bewehrung ja/nein?, Gefüge usw.) aufnehmen,
fotografieren, Entnahmestelle dokumentieren, inkl.
aller Bohrnebenkosten, gemäß DIN EN 12504-1;
je cm Bohrtiefe
Menge: 0,000 cm; EP: 3,00; GB: 0,00

**04.02.0024 Beton-Bohrkern, d = 100 mm**
Probenahme von Bohrkernen aus Beton, Kerndurchmesser
100 mm, inkl. Stahlanschnitte bis d = 8 mm, Säubern der
Bohrkerne, horizontale/vertikale Kernbohrung am Bauteil
nach Unterlagen des AG durchführen, Bohrkern ziehen,
kennzeichnen, alle erforderlichen Eigenschaften
(Geometrie, Bewehrung ja/nein?, Gefüge usw.) aufnehmen,
 fotografieren, Entnahmestelle dokumentieren, inkl.
aller Bohrnebenkosten, gemäß DIN EN 12504-1;
je cm Bohrtiefe
Menge: 0,000 cm; EP: 3,50; GB: 0,00

**04.02.0025 Beton-Bohrkern, d = 150 mm**
Probenahme von Bohrkernen aus Beton, Kerndurchmesser
150 mm, inkl. Stahlanschnitte bis d = 8 mm, Säubern der
Bohrkerne, horizontale/vertikale Kernbohrung am Bauteil
nach Unterlagen des AG durchführen, Bohrkern ziehen,
kennzeichnen, alle erforderlichen Eigenschaften
(Geometrie, Bewehrung ja/nein?, Gefüge usw.) aufnehmen,
fotografieren, Entnahmestelle dokumentieren, inkl.
aller Bohrnebenkosten, gemäß DIN EN 12504-1;
je cm Bohrtiefe
Menge: 0,000 cm; EP: 4,50; GB: 0,00

**04.02.0026 Zulage Bohrkernentnahme über Kopf**
Zulage zu OZ 04.02.0022. bis 0025.;
je Bohrkern
Menge: 0,000 St; EP: 50,00; GB: 0,00

**04.02.0027 Zulage Stahlschnitte über d = 8 mm**
Zulage zu OZ 04.02.0022. bis 0025.,
Stahlschnitte größer d = 8 mm, Einzelschnitte bei
Stahlbetonbohrarbeiten durchführen;
je Stahlschnitt
Menge: 0,000 St; EP: 5,00; GB: 0,00

**04.02.0028 Verschluss Bohrkern d = bis 100 mm**
Verschluss eines Bohrkernloch bis 15 cm Tiefe (d = 50,
d = 75 oder d = 100 mm), nachstemmen der glatten
Schnittflächen im Bohrkernloch, mit hydraulischem
Reparaturmörtel RM/RC nach ZTV-ING Teil 3, Abschnitt 4,
inkl. Aufbringen einer Haftbrücke und ggf. Verwendung
von geeignetem Material zum Verschließen von
Überkopfbohrkernlöcher;
je Bohrkernloch
Menge: 0,000 St; EP: 20,00; GB: 0,00

**04.02.0029 Verschluss Bohrkern d = 150 mm**
Verschluss eines Bohrkernloch bis 35 cm Tiefe (d = 150
mm), nachstemmen der glatten Schnittflächen im
Bohrkernloch, mit hydraulischem Reparaturmörtel RM/RC
nach ZTV-ING Teil 3, Abschnitt 4, inkl. Aufbringen
einer Haftbrücke und ggf. Verwendung von geeignetem
Material zum Verschließen von Überkopfbohrkernlöcher;
je Bohrkernloch
Menge: 0,000 St; EP: 30,00; GB: 0,00

**04.02.0030 Kompaktposition Druckfestigkeit am Bohrkern**
Untersuchung der äußeren Beschaffenheit, Messung der
Schichtdicke, Bestimmung der Rohdichte und
Druckfestigkeit an einem Bohrkern, inkl.
Probekörpervorbereitung wie Ablängen, Abgleichen,
Abschleifen, gemäß TP D-StB, DIN EN 12390-3 und -7, DIN
EN 12504-1, DIN EN 13791;
je Bohrkern
Menge: 0,000 St; EP: 50,00; GB: 0,00

**04.02.0031 Elastizitätsmodul**
Bestimmung des Elastizitätsmoduls unter Druckbelastung
(Sekantenmodul) am Bohrkern inkl. Ablängen, Abgleichen,
Abschleifen, gemäß DIN EN 12390-13;
je Probe
Menge: 0,000 St; EP: 195,00; GB: 0,00

**04.02.0032 Karbonatisierungstiefe**
Ermittlung der Karbonatisierungstiefe
(Phenolphthalein), an frisch gebrochenen Beton, inkl.
Fotodokumentation, gemäß DIN EN 14630;
je Bohrkern
Menge: 0,000 St; EP: 25,00; GB: 0,00

**04.02.0033 Bohrmehlentnahme und Chloridgehalt**
Bohrmehlentnahme zur Bestimmung des Chloridgehaltes als
Profil in 3 Entnahmetiefen, Bestimmung des
Chloridgehaltes in den Tiefen 0 bis 20 mm, 20 bis 40 mm
und 40 bis 60 mm, die 3 Entnahmetiefen gelten als eine
Probeentnahme, inkl. Dokumentation der Entnahmestelle
im Prüfbericht, gemäß DIN EN 14629;
je Entnahmestelle
Menge: 0,000 St; EP: 120,00; GB: 0,00

**04.02.0034 Bohrmehlentnahme und Sulfatgehalt**
Bohrmehlentnahme zur Bestimmung des Sulfatgehaltes als
Profil in 3 Entnahmetiefen, Bestimmung des
Sulfatgehaltes in den Tiefen 0 bis 20 mm, 20 bis 40 mm
und 40 bis 60 mm, die 3 Entnahmetiefen gelten als eine
Probeentnahme, inkl. Dokumentation der Entnahmestelle
im Prüfbericht, gemäß DIN EN ISO 10304-1;
je Entnahmestelle
Menge: 0,000 St; EP: 210,00; GB: 0,00

**04.02.0035 Bohrmehlentnahme und Alkaligehalt**
Bohrmehlentnahme zur Bestimmung des Alkaligehaltes als
Profil in 3 Entnahmetiefen, Bestimmung des
Alkaligehaltes in den Tiefen 0 bis 20 mm, 20 bis 40 mm
und 40 bis 60 mm, die 3 Entnahmetiefen gelten als eine
Probeentnahme, inkl. Dokumentation der Entnahmestelle
im Prüfbericht, gemäß Alkali-Richtlinie, TP B-StB
1.1.11, RILEM AAR-2;
je Entnahmestelle
Menge: 0,000 St; EP: 60,00; GB: 0,00

**04.02.0036 Zulage Bohrmehlentnahme über Kopf**
Zulage zu OZ 04.02.0033. bis 0035.;
je Bohrmehlentnahmestelle
Menge: 0,000 St; EP: 10,00; GB: 0,00

**04.02.0037 Untersuchung Asbest 1,0 M-%**
Untersuchung von Materialproben aus Fahrbahnbelägen und
Bauwerken auf Asbest nach VDI 3866, Blatt 5,
Nachweisgrenze 1,0 M-% (z.B. Abstandshalter,
Faserzementplatten, Rohrdichtungen, .);
je Analyse
Menge: 0,000 St; EP: 130,00; GB: 0,00

**04.02.0038 Untersuchung Asbest 0,001 M-%**
Untersuchung von Materialproben aus Fahrbahnbelägen und
Bauwerken auf Asbest nach VDI 3866/ BIA-Verfahren 7487,
Nachweisgrenze 0,001 M-% (z.B. Fugenmasse, Abdichtung,
Farbbeschichtungen, .);
je Analyse
Menge: 0,000 St; EP: 170,00; GB: 0,00

**04.02.0039 Untersuchung Asbest 0,005 M-%**
Untersuchung von Materialproben aus Bauschutt auf
Asbest nach VDI 3876, Nachweisgrenze 0,005 M-% (Asbest
im Bauschutt);
je Analyse
Menge: 0,000 St; EP: 750,00; GB: 0,00

**04.02.0040 Dünnschliffmikroskopie**
Durchführung einer Lichtmikroskopischen Untersuchung
eines Dünnschliffs zur Begutachtung einer thermischen
Schädigung oder zur Bestimmung von Phasenneubildungen
wie Ettringit oder AKR-Gel, inkl. Probenahme,
Probenvorbereitung, Dokumentation im Prüfbericht;
je Probe
Menge: 0,000 St; EP: 310,00; GB: 0,00

**04.02.0041 Rasterelektronenmikroskopie**
Durchführung einer rasterelektronenmikroskopischen
Untersuchung eines Dünnschliffs zur Begutachtung einer
thermischen Schädigung oder zur Bestimmung von
Phasenneubildungen wie Ettringit oder AKR-Gel, inkl.
Probenahme, Probenvorbereitung, Dokumentation im
Prüfbericht;
je Probe
Menge: 0,000 St; EP: 350,00; GB: 0,00

**04.02.0042 Polarisationsmikroskopie**
Durchführung einer polarisationsmikroskopischen
Untersuchung eines Dünnschliffs zur Begutachtung einer
thermischen Schädigung oder zur Bestimmung von
Phasenneubildungen wie Ettringit oder AKR-Gel,
zusätzlich Identifikation AKR-beteiligter Körner und
petrografischer Charakterisierung der Gesteine inkl.
Probenahme, Probenvorbereitung, Dokumentation im
Prüfbericht;
je Probe
Menge: 0,000 St; EP: 500,00; GB: 0,00

**04.02.0043 AKR Uranylazetat-Methode**
Qualitative Bestimmung von AKR-Reaktionsprodukten
mittels Uranylazetat-Methode, gemäß Schnelltest nach
Natesaiyer-Hover;
je Probe
Menge: 0,000 St; EP: 100,00; GB: 0,00

**04.02.0044 Abdichtung Bohrkern/Aufbruchstelle**
Abdichtungsprobe aus Bohrkern oder Aufbruchstelle
entnehmen, analysieren und Zuordnung nach AVV,
Bestimmung von PAK und Asbest, Dokumentation im
Prüfbericht;
je Probe
Menge: 0,000 St; EP: 65,00; GB: 0,00

**04.02.0045 Beschichtungsprobe von Beton**
Probe von Beschichtungsmaterial auf Beton oder
Betonersatzsystem entnehmen, analysieren und Zuordnung
nach AVV. Beschichtungsmaterial = Anstrich oder
Oberflächenschutzsystem,
Bestimmung von
- PCB
- EOX
- BTEX
- Phenole
Dokumentation im Prüfbericht;
je Probe
Menge: 0,000 St; EP: 160,00; GB: 0,00

**04.02.0046 Probe von Fugenmaterial**
Probe von Fugenmaterial entnehmen, analysieren und
Zuordnung nach AVV,
Bestimmung von
- PAK
- PCB
- Asbest
Dokumentation im Prüfbericht;
je Probe
Menge: 0,000 St; EP: 160,00; GB: 0,00

**04.02.0047 Fotodokumentation Bohrkernentnahme**
Fotodokumentation zu Bohrkernentnahme mit Beschreibung
der Lage der Bewehrung, von Rissen, von
Phasenneubildungen wie Ettringit oder AKR-Gel, des
Zustands des Betongefüges, von Art und Größe der
Gesteinskörnungen, evtl. Auffälligkeiten;
je Bohrkern
Menge: 0,000 St; EP: 5,00; GB: 0,00

*Hinweis*
bis 04.02.0055.: Bauteilöffnungen auf Bauwerken im
Fahrbahnbereich

**04.02.0048 Asphalt entfernen, Tiefe = 10 cm**
Freilegen des Stahlbetons durch Entfernen des Asphaltes
auf jeweils einer Kleinfläche mit den Maßen von ca. 1,0
m x 1,0 m
- Einschneiden der Fläche umlaufend
- Herausbrechen des Asphaltes durch Stemmen
- Entfernen und Entsorgen des Abbruchgutes
- Entfernen und Entsorgen der Abdichtung
Stärke des Asphaltes =  bis 10 cm;
je Quadratmeter
Menge: 0,000 m2; EP: 360,00; GB: 0,00

**04.02.0049 Zulage je weiteren cm**
Zulage zu 04.02.0048.;
je weiteren cm Tiefe
Menge: 0,000 cm; EP: 36,00; GB: 0,00

**04.02.0050 Wiederherstellen Abdichtung (bit.)**
Partielle Wiederherstellung der Abdichtung (bituminös),

Untergrundvorbereitung durch Entfernen von bituminösen
Restanhaftungen durch Schleifen der Fläche,
Erstellen einer dynamisch rissüberbrückenden
Flächenabdichtung im Bereich der Bauteilöffnung,
systemspezifischer Grundierung/Versiegelung,
Applikation im Fahrbahnbereich unter Schutz- und
Deckschichten aus Asphalt, Anschlussbereiche sind mit
ausreichend Überlappung herzustellen,
gemäß ZTV-ING, Teil 6, Abschnitt 1 inkl. allen
Nebenkosten;
je Quadratmeter
Menge: 0,000 m2; EP: 150,00; GB: 0,00

**04.02.0051 Wiederherstellen Abdichtung (FLK)**
Wiederherstellen der Abdichtung (FLK),
Wiederherstellen der Abdichtung partiell.
Untergrundvorbereitung durch Entfernen von bituminösen
Restanhaftungen durch z.B. Schleifen der Fläche,
Erstellen einer dynamisch hoch rissüberbrückenden
Flächenabdichtung im Bereich der Bauteilöffnung.
Inkl. systemspezifischer Grundierung/Versiegelung.
Applikation im Fahrbahnbereich unter Schutz- und
Deckschichten aus Asphalt. Anschlussbereiche sind mit
ausreichend Überlappung herzustellen.
- geprüft und getestet nach ETAG 033 (EAD) und ZTV-ING,
Teil 6, Abschnitt 3/ (ZTV-BEL-B Teil 3) inkl. allen
Nebenkosten;
je Quadratmeter
Menge: 0,000 m2; EP: 150,00; GB: 0,00

**04.02.0052 Verschließen mit Kaltasphalt**
Verschließen einer Bauteilöffnung mit Kaltasphalt
für eine Kleinfläche bis zu 1,00 m², Stärke des
Asphaltes bis 10 cm, inkl. Fugenverschluss durch
Bitumenfugenband;
je Quadratmeter
Menge: 0,000 m2; EP: 300,00; GB: 0,00

**04.02.0053 Zulage je weiteren cm**
Zulage zu 04.02.0050. und 04.02.0052.;
je weiteren cm Tiefe
Menge: 0,000 cm; EP: 30,00; GB: 0,00

**04.02.0054 Bauteilöffnung 10 x 10 cm**
Bauteilöffnung herstellen 10 x 10 cm

Stemmstelle herstellen ca. 10 x 10 cm, Tiefe bis 8 cm,
- zur Freilegung und Probennahme von Abstandshaltern
für Bewehrung
- zur Freilegung von Bewehrung zur Ermittlung des
Bewehrungsdurchmessers und des Korrosionsgrades der
Bewehrung

ohne Beschädigung des Bewehrungsstahl, inkl.
Arbeitssicherheitsmaßnahmen und Verwendung geeigneter
PSA;
je Stemmstelle
Menge: 0,000 St; EP: 45,00; GB: 0,00

**04.02.0055 Verschluss Bauteilöffnung**
Wiederverschluss der Bauteilöffnung 10 x 10 cm, Tiefe
bis 8 cm mit Reparaturmörtel (RM) nach ZTV-ING Teil 3,
Abschnitt 4 (RM) inkl. zugehöriger Grundierung auf
Beton und Bewehrungsstahl,
Einsatz im Fahrbahnbereich, hitzebeständig und
schnellreagierend, kurze Reaktionszeit, um
Bauteilöffnungen im Fahrbahnbereich zügig wieder
verschließen zu können,
je Stemmstelle
Menge: 0,000 m2; EP: 35,00; GB: 0,00

#### Unterabschnitt 04.03 Bewehrungsstahl

**04.03.0001 Entnahme von Bewehrungsstahlproben**
Entnahme von Bewehrungsstahlproben mit einer Länge von
ca. 50 cm, inkl. Dokumentation der Entnahmestelle im
Prüfbericht;
je Stück
Menge: 0,000 St; EP: 15,00; GB: 0,00

**04.03.0002 Zulage Entnahme über Kopf**
Zulage zur Vorposition;
je Entnahmestelle
Menge: 0,000 St; EP: 5,00; GB: 0,00

**04.03.0003 Untersuchungen an Bewehrungsstählen**
Ablösung von Zementstein mittels Salzsäure,
Vorbereitung der Stahlproben, Prüfung der Zugfestigkeit
inkl. Dokumentation im Prüfbericht;
je Probe
Menge: 0,000 St; EP: 200,00; GB: 0,00

#### Unterabschnitt 04.04 Böschungspflaster

**04.04.0001 Pflasterdecke aufnehmen**
Pflasterdecke auf den Böschungen an den Widerlagern
aufnehmen, Pflaster mit Fugenfüllung aus hydraulisch
gebundenem Fugenmörtel, Bettung aus Beton, Größe der
Aufbruchstelle bis 70 x 70 cm, Steine innerhalb der
Baustelle fördern, Entfernen von Anhaftungen und
lagern, übriges Aufbruchgut der Verwertung nach Wahl
des AN zuführen;
je hergestellten Aufbruch
Menge: 0,000 St; EP: 80,00; GB: 0,00

**04.04.0002 Unterbeton Böschungspflaster**
Unterbeton des Böschungspflasters abbrechen, Abbruch
mit Handabbruchhammer, Größe der Aufbruchstelle bis 70
x 70 cm, Dicke der Betonschicht bis 25 cm, Aufbruchgut
der Verwertung nach Wahl des AN zuführen;
je hergestellten Aufbruch
Menge: 0,000 St; EP: 55,00; GB: 0,00

**04.04.0003 Unterbeton herstellen**
Unbewehrten Beton nach Unterlagen des AG herstellen,
Beton 'als Unterbeton der Böschungspflaster',
Druckfestigkeitsklasse C 12/15, Expositionsklasse X0,
Beton ohne Schalung herstellen;
je eingebaute Frischbetonmenge
Menge: 0,000 kg; EP: 1,00; GB: 0,00

**04.04.0004 Pflasterdecke wiederherstellen**
Pflasterdecke mit Großpflastersteinen des AG
herstellen, in Flächen der Böschungen neben den
Widerlagern, Einzelflächen bis 70 x 70 cm.
Pflastersteine gelagert innerhalb der Baustelle
aufnehmen und fördern, Dicke bis 25 cm, Bettung aus
Beton 20 cm stark, Fuge mit Baustoffgemisch 0/2, mit
Durchgang auf dem Sieb 1 mm von 40 bis 70 M.-v.H.,
Verlegen der Steine im Verband entsprechend dem
Bestand;
je Aufbruchstelle
Menge: 0,000 St; EP: 100,00; GB: 0,00

#### Unterabschnitt 04.05 Beschichtungen

**04.05.0001 Probennahme Beschichtung**
Entnahme und Dokumentation der Entnahme von Proben von
Stahlbaubeschichtungen, inkl.
Arbeitssicherheitsmaßnahmen und Verwendung geeigneter
PSA;
je Probenahmestelle
Menge: 0,000 St; EP: 60,00; GB: 0,00

#### Unterabschnitt 04.06 Chemische Analysen

**04.06.0001 Analyse EBV Tabelle 1**
EBV, Tabelle 1 Materialwerte für geregelte
Ersatzbaustoffe ohne Gleisschotter, Bodenmaterial und
Baggergut,  nach EBV, Anlage 1, Tabelle 1 Materialwerte
für geregelte Ersatzbaustoffe;
je Analyse
Menge: 0,000 St; EP: 210,00; GB: 0,00

**04.06.0002 Analyse RC EBV Verdacht**
Analyse der entnommenen Proben auf die Parameter der
EBV, Anlage 1, Tabelle 4, zusätzliche Materialwerte für
spezifische Belastungsparameter von Bodenmaterial und
Baggergut, Parameter ohne: Tributylzinn-Kation,
Chlorphenole, Chlorbenzole, ges., Atrazin, Bromacil,
Diuron, Glyphosat, AMPA, Simazin, sonst. Herbizide,
Hexachlorbenzol;
je Analyse
Menge: 0,000 St; EP: 500,00; GB: 0,00

**04.06.0003 Analyse RC EBV Überwachungswerte**
Analyse der entnommenen Proben auf die Parameter der
EBV, Anlage 4, Tabelle 2.2, Überwachungswerte
(Feststoffwerte) bei RC-Baustoffen;
je Analyse
Menge: 0,000 St; EP: 200,00; GB: 0,00

**04.06.0004 Deponieverordnung (DepV)**
Analyse der entnommenen Mischproben gemäß
Deponieverordnung zur abfallrechtlichen Einstufung
nach DepV., DepV Anhang 3, Tab. 2, Spalte 5,
sowie Entscheidungshilfe für die Entsorgung von
gefährlichem Boden und Bauschutt auf Deponien der
Klasse I und II in Rheinland-Pfalz;
je Analyse
Menge: 0,000 St; EP: 260,00; GB: 0,00

**04.06.0005 Deponieverordnung (DepV) ergänzend**
Ergänzende chemische Analyse DepV zur
Ersatzbaustoffverordnung der entnommenen Mischproben
zur abfallrechtlichen Einstufung nach DepV., DepV
Anhang 3, Tab. 2, Spalte 5, sowie Entscheidungshilfe
für die Entsorgung von gefährlichem Boden und Bauschutt
auf Deponien der Klasse I und II in Rheinland-Pfalz;
je Analyse
Menge: 0,000 St; EP: 120,00; GB: 0,00

**04.06.0006 Untersuchung BBodSchV**
Untersuchung von Mischproben zur Prüfung der
umweltrelevanten Parameter (Verwertung) der
Vorsorgewerte gemäß Bundesbodenschutzverordnung Anhang
1 Tabelle 1 und Tabelle 2;
je Analyse
Menge: 0,000 St; EP: 280,00; GB: 0,00

**04.06.0007 LAGA Bauschutt**
Analyse der entnommenen Beton-Mischproben auf die
Parameter der LAGA Bauschutt, LAGA Bauschutt,
je Analyse
Menge: 0,000 St; EP: 336,00; GB: 0,00

**04.06.0008 Brenn- und Heizwert**
Bestimmung des Brenn- und Heizwertes;
gemäß DepV nach DIN EN 15170;
je Analyse
Menge: 0,000 St; EP: 130,00; GB: 0,00

**04.06.0009 Atmungsaktvität (AT4)**
Bestimmung der Atmungsaktvität (AT4),
gemäß DepV, nur anwendbar bei einem pH -Wert von 6,8
bis 8,2;
je Analyse
Menge: 0,000 St; EP: 130,00; GB: 0,00

**04.06.0010 Gasbildung (GB 21)**
Bestimmung der Gasbildung (GB 21);
gemäß DepV nach DIN 38414-8;
je Analyse
Menge: 0,000 St; EP: 130,00; GB: 0,00

**04.06.0011 Untersuchung auf PAK**
Untersuchung von Materialproben aus Fahrbahnbelägen und

Brückenbauwerken auf den Parameter PAK (z.B.
Fugenmasse, Abdichtung, Farbbeschichtungen, .), gemäß
DIN ISO 18287;
je Analyse
Menge: 0,000 St; EP: 50,00; GB: 0,00

**04.06.0012 Untersuchung auf PCB**
Untersuchung von Materialproben aus Fahrbahnbelägen und

Brückenbauwerken auf den Parameter PCB (z.B.
Fugenmasse, Abdichtung, Farbbeschichtungen, .), gemäß
DIN EN 17322;
je Analyse
Menge: 0,000 St; EP: 50,00; GB: 0,00

**04.06.0013 Untersuchung auf BTEX**
Untersuchung von Materialproben auf leichtflüchtige
aromatische Kohlenwasserstoffe gemäß DIN EN ISO 22155;
je Analyse
Menge: 0,000 St; EP: 50,00; GB: 0,00

**04.06.0014 Untersuchung auf LHKW**
Untersuchung von Materialproben auf leichtflüchtige
halogenierte Kohlenwasserstoffe gemäß DIN EN ISO 22155;
je Analyse
Menge: 0,000 St; EP: 50,00; GB: 0,00

**04.06.0015 Untersuchung auf Schwermetalle**
Untersuchung von Materialproben auf Schwermetalle;
Pb, Cd, Cr, Ni, Hg, Cu, As, Zn  Blei, Cadmium, Chrom,
Nickel, Quecksilber, Kupfer, Arsen und Zink im
Königswasseraufschluss gemäß DIN EN 13657;
je Analyse
Menge: 0,000 St; EP: 100,00; GB: 0,00

**04.06.0016 Untersuchung auf Cyanide (ges.)**
Untersuchung von Materialproben auf Cyanide (ges.)
gemäß DIN ISO 11262;
je Analyse
Menge: 0,000 St; EP: 30,00; GB: 0,00

**04.06.0017 Untersuchung auf MKW**
Untersuchung von Materialproben auf
Mineralölkohlenwasserstoffe C10 bis C40 gemäß DIN EN
ISO 16703;
je Analyse
Menge: 0,000 St; EP: 50,00; GB: 0,00

**04.06.0018 Untersuchung auf KMF**
Untersuchung von Materialproben von künstlichen
Mineralfasern (KMF), (bspw. Füllung aus
Lärmschutzwänden) auf Lungengängigkeit mit Bestimmung
des Kanzerogenitätsindex und Einstufung in die
Gefährdungsklasse;
in Anlehnung an VDI 3492, Bl. 2;
je Analyse
Menge: 0,000 St; EP: 160,00; GB: 0,00

**04.06.0019 Untersuchung Asbest 1,0 M-%**
Untersuchung von Materialproben aus Fahrbahnbelägen und
Bauwerken auf Asbest nach VDI 3866, Blatt 5,
Nachweisgrenze 1,0 M-% (z.B. Abstandshalter,
Faserzementplatten, Rohrdichtungen, .);
je Analyse
Menge: 0,000 St; EP: 130,00; GB: 0,00

**04.06.0020 Untersuchung Asbest 0,001 M-%**
Untersuchung von Materialproben aus Fahrbahnbelägen und
Bauwerken auf Asbest nach VDI 3866/ BIA-Verfahren 7487,
Nachweisgrenze 0,001 M-% (z.B. Fugenmasse, Abdichtung,
Farbbeschichtungen, .);
je Analyse
Menge: 0,000 St; EP: 170,00; GB: 0,00

**04.06.0021 Untersuchung Asbest 0,005 M-%**
Untersuchung von Materialproben aus Bauschutt auf
Asbest nach VDI 3876, Nachweisgrenze 0,005 M-% (Asbest
im Bauschutt);
je Analyse
Menge: 0,000 St; EP: 750,00; GB: 0,00

**04.06.0022 Säureneutralisationskapazität (SNK)**
Bestimmung der Säureneutralisationskapazität (SNK),
gemäß DepV nach DIN EN 15170;
je Analyse
Menge: 0,000 St; EP: 100,00; GB: 0,00

### Abschnitt 05 Ingenieurleistungen Voruntersuchungen an Bauwerken

#### Unterabschnitt 05.00 Gutachten d. Sachverständigen (SKP)

**05.00.0001 Zustandserfassung des Bestandes**
Ermittlung des Ist-Zustandes eines Bauwerks und
Erstellung eines Prüfkonzeptes durch sachkundigen
Planer (öbuv SV oder SKP)

Bestandsaufnahme des Bauwerks nach ZTV-ING Teil 3,
Abschnitt 4, 1.4. Bestandsaufnahme unter
Berücksichtigung der Tabelle 3.4.1
Sichtung der bereitgestellten Unterlagen
Visuelle Inspektion der Bauwerke
Begutachtung aller Konstruktionselemente wie
Übergangskonstruktionen, Abläufe, Kappen,
Fahrzeugrückhaltesysteme, Geländer etc.
Begutachtung aller Betonflächen hinsichtlich Risse,
Hohllagen, Fugen, Abplatzungen, Korrosionszustand der
Bewehrung sowie Ausblühungen
Begutachtung aller Stahlflächen hinsichtlich Risse,
Zustand von Beschichtungen und Korrosion
Anfertigung eines Prüfkonzeptes mit geplanten
materialtechnischen Untersuchungen am Bauwerk und
Leistungen einer Materialprüfstelle

Zustandsbericht 1-fach auf Papier und 1-fach per  per
E-Mail im PDF-Format senden
(Funktionspostfächer "FU-WES-NL-MT-B4@autobahn.de",
 "FU-WES-B2.2-Bauwerkstechnik@autobahn.de",
+ "FU-WES-BW-Pruefung@autobahn.de" in CC setzen);

berechnet nach Aufwand auf Grundlage der OZ 00.
Menge: 0,000 h; EP: 125,00; GB: 0,00

**05.00.0002 Überwachung Bauwerksuntersuchungen**
Überwachung und Dokumentation von materialtechnischen
Untersuchungen am Bauwerk, Leitung und Koordination
sachkundigen Planer (öbuv SV oder SKP)

Auswertung der materialtechnischen
Untersuchungsergebnissen
Erstellung eines Untersuchungsberichtes mit
Messergebnissen der Bauwerks- und Laboruntersuchungen.
In dem Untersuchungsbericht sind die Ergebnisse
fachlich zu bewerten und der Istzustand des Bauwerks
abzubilden.

Untersuchungsbericht 1-fach auf Papier und 1-fach per
per E-Mail im PDF-Format senden
(Funktionspostfächer "FU-WES-NL-MT-B4@autobahn.de",
"FU-WES-B2.2-Bauwerkstechnik@autobahn.de",
+ "FU-WES-BW-Pruefung@autobahn.de" in CC setzen);

berechnet nach Aufwand auf Grundlage der OZ 00.
Menge: 0,000 h; EP: 125,00; GB: 0,00

**05.00.0003 Aktualisierung Bestandsunterlagen**
Aktualisierung und Vervollständigung von
Bestandsunterlagen, vorhandene Bestandsunterlagen sind
zu sichten, zu prüfen und mit dem tatsächlichen Bestand
abzugleichen, sofern erforderlich: Eintragung in
SIB-Bauwerke.

Bestandsunterlagen 1-fach auf Papier und 1-fach per
per E-Mail im PDF-Format senden
(Funktionspostfächer "FU-WES-NL-MT-B4@autobahn.de",
"FU-WES-B2.2-Bauwerkstechnik@autobahn.de",
+ "FU-WES-BW-Pruefung@autobahn.de" in CC setzen);

berechnet nach Aufwand auf Grundlage der OZ 00.
Menge: 0,000 h; EP: 125,00; GB: 0,00

**05.00.0004 Erstellung Instandsetzungskonzept**
Erstellen eines Instandsetzungskonzeptes mit
Variantenuntersuchung durch sachkundigen Planer (öbuv
SV oder SKP)

Berücksichtigung der Verkehrstechnischen Sicherung der
Baustelle.
Berücksichtigung der Ergebisse der materialtechnischen
Untersuchungsergebnisse zur Beurteilung des
Bauteilzustandes.
Ausarbeitung von mehreren Varianten der zu planenden
Instandhaltung unter Berücksichtigung der Aspekte
Inspektion, Wartung, Instandsetzung und Verbesserung
Ermittlung der zu erwartenden Kosten je
Sanierungsvariante.
Gegenüberstellung von Vor- und Nachteilen, mit dem
Ziel, eine technisch und wirtschaftlich begründete
Lösung zu entwickeln und anzubieten.

Abschließende Handlungsempfehlung für eine Variante als
Bericht 1-fach auf Papier und 1-fach per  per E-Mail im
PDF-Format senden
(Funktionspostfächer "FU-WES-NL-MT-B4@autobahn.de",
"FU-WES-B2.2-Bauwerkstechnik@autobahn.de",
+ "FU-WES-BW-Pruefung@autobahn.de" in CC setzen);

berechnet nach Aufwand auf Grundlage der OZ 00.
Menge: 0,000 h; EP: 125,00; GB: 0,00

### Abschnitt 06 Fachgebiet A3: Böden und Bodenverbesserungen nach ZTV E-StB

#### Unterabschnitt 06.00 Feldversuche

**06.00.0001 Bereitstellung Rammgerät**
Bereitstellung des Rammsondiergerätes oder
Rammkernsondiergerätes;
je Einsatztag
Menge: 0,000 d; EP: 60,00; GB: 0,00

**06.00.0002 Rammkernsondierung**
Durchführung einer Rammkernsondierung, d = min. 50 mm
inkl. Sondierungsnebenkosten, Dokumentation des
Schichtenverzeichnis und Bohrprofil, Feststellung und
Dokumentation des Grundwasserstandes je Bohr
-/Sondieransatzpunkt, gemäß DIN EN ISO 22475-1, DIN ISO
EN 14688-1, -2, DIN 4023;
je Meter
Menge: 0,000 m; EP: 65,00; GB: 0,00

**06.00.0003 Probenahme mit Probenvorbereitung**
Probenahme mit Probenvorbereitung, gestörte Probe,
gemäß TP BF-StB Teil A 2 + T. B 11.1, DIN EN ISO 22475,
DIN 52101, DIN EN 13286-1;
je Stunde
Menge: 0,000 h; EP: 85,00; GB: 0,00

**06.00.0004 Wassergehalt**
Bestimmung gemäß DIN EN ISO 17892-1, TP BF-StB B1.1;
je Probe
Menge: 0,000 St; EP: 50,00; GB: 0,00

**06.00.0005 Fließ- und Ausrollgrenze**
Bestimmung der Zustandsgrenzen, Fließ- und
Ausrollgrenze, gemäß DIN EN ISO 17892-12, TP BF-StB
2.1;
je Probe
Menge: 0,000 St; EP: 100,00; GB: 0,00

**06.00.0006 Korngrößenverteilung**
Bestimmung der Korngrößenverteilung durch Siebung und
Sedimentation, gemäß DIN EN ISO 17892-4 & -5, TP BF-StB
B 5.1;
je Probe
Menge: 0,000 St; EP: 120,00; GB: 0,00

**06.00.0007 Korndichte**
Bestimmung der Korndichte, gemäß DIN 18124, DIN EN ISO
17892-3, TP BF-StB: Teil B 3.2 und Teil B 3.3;
je Probe
Menge: 0,000 St; EP: 60,00; GB: 0,00

**06.00.0008 Organische Bestandteile im Boden**
Bestimmung der organischen Bestandteile im Boden, gemäß
TP BF StB Teil B 10.1;
je Probe
Menge: 0,000 St; EP: 25,00; GB: 0,00

**06.00.0009 Proctordichte, opt. Wassergehalt**
Bestimmung der Proctordichte und des optimalen
Wassergehaltes, 5 Einzelversuche, Versuchszylinder d1 =
100 bzw. 150 mm, inklusive Herstellung des
Proctor-Probekörpers, gemäß DIN 18127, TP BF-StB B 6.2;
je Serie mit 5 Einzelversuchen
Menge: 0,000 St; EP: 330,00; GB: 0,00

**06.00.0010 Verdichtungsgrad DPr Einbaudichte**
Verdichtungsgrad DPr Bestimmung der Einbaudichte
(Trockendichte vor Ort) Ermittlung des
Verdichtungsgrades (in Verbindung mit Vorposition),
gemäß DIN 18125-2, DIN 18127;
je Probe
Menge: 0,000 St; EP: 50,00; GB: 0,00

**06.00.0011 Bestimmung CBR-Wert**
Bestimmung CBR-Wert, gemäß TP BF-StB 7.1 inkl.
Probenaufbereitung, Probekörperherstellung,
Proctordichte, Wasserlagerung und Auswertung;
je Versuch
Menge: 0,000 St; EP: 180,00; GB: 0,00

**06.00.0012 Ausgestreute Bindemittelmenge**
Bestimmung der ausgestreuten Bindemittelmenge, gemäß TP
BF-StB Teil B 11.2;
je Probe
Menge: 0,000 St; EP: 23,00; GB: 0,00

**06.00.0013 Trockendichte**
Bestimmung der Trockendichte, gemäß DIN 18125-2, TP
BF-StB B 4.2;
je Probe
Menge: 0,000 St; EP: 49,00; GB: 0,00

**06.00.0014 Statischer Plattendruckversuch**
Statischer Plattendruckversuch zur Bestimmung von Ev2
und des Verhältnisses Ev2/Ev1, mit Plattendurchmesser
300 mm, Belastungsfahrzeug wird bauseits gestellt,
gemäß DIN 18134, TP BF-StB B 8.1;
je Versuch
Menge: 0,000 St; EP: 100,00; GB: 0,00

**06.00.0015 Dynamischer Plattendruckversuch**
Dynamischer Plattendruckversuch mit Hilfe des leichten
Fallgewichtsgerätes, gemäß TP BF-StB Teil B 8.3 und
Teil 8.4;
je Versuch
Menge: 0,000 St; EP: 40,00; GB: 0,00

**06.00.0016 Sondierung mit Rammsonde DPL-5**
Sondierung mit der leichten Rammsonde DPL-5, inklusive
Umsetzung der Geräte, gemäß TP BF-StB Teil B 15.1;
je angefangene 10 cm
Menge: 0,000 St; EP: 5,50; GB: 0,00

**06.00.0017 Sondierung mit Rammsonde DPM-10**
Sondierung mit der mittelschweren Rammsonde DPM-10,
inklusive Umsetzung der Geräte, gemäß TP BF-StB Teil B
15.1;
je angefangene 10 cm
Menge: 0,000 St; EP: 6,00; GB: 0,00

**06.00.0018 Sondierung mit Rammsonde DPH**
Sondierung mit der schweren Rammsonde DPH inkl.
Sondierungsnebenkosten, gemäß DIN EN ISO 22476-2;
je angefangene 10 cm
Menge: 0,000 St; EP: 8,00; GB: 0,00

**06.00.0019 Schichtdicke im frischen Zustand**
Schichtdicke im frischen Zustand unmittelbar nach der
Verdichtung, gemäß TP D-StB;
je Messstelle
Menge: 0,000 St; EP: 18,00; GB: 0,00

### Abschnitt 07 Fachgebiet BB3: Straßenbaubitumen und gebr. PmB nach ZTV Asphalt-StB, ZTV BEA-StB

#### Unterabschnitt 07.00 Untersuchungen

**07.00.0001 Kontrollprüfung Straßenbaubitumen**
Grundposition für Kontrollprüfung an Straßenbaubitumen,
Probenahme, äußere Beschaffenheit, Nadelpenetration,
Erweichungspunkt Ring und Kugel, Löslichkeit,
Brechpunkt nach Fraaß gemäß DIN EN 58, DIN EN 1425, DIN
EN 1426, DIN EN 1427, DIN EN 12592, DIN EN 1259;
je Probe
Menge: 0,000 St; EP: 140,00; GB: 0,00

**07.00.0002 Kontrollprüfung an mod. Bitumen**
Grundposition für Kontrollprüfung an modifiziertem bzw.
viskositätsveränderte Bitumen, Probenahme, äußere
Beschaffenheit, Nadelpenetration, Erweichungspunkt Ring
und Kugel, Löslichkeit, Brechpunkt nach Fraaß,
elastische Rückstellung gemäß DIN EN 58, DIN EN 1425,
DIN EN 1426, DIN EN 1427, DIN EN 12592, DIN EN 1259,
DIN EN 13398;
je Probe
Menge: 0,000 St; EP: 240,00; GB: 0,00

**07.00.0003 Erw. KP an Straßenbaubitumen**
Erweiterte Kontrollprüfung an Straßenbaubitumen gem.
ARS 08/2019 jeweils am rückgewonnenen bzw. am
PAV-gealterten Bindemittel: Probenvorbereitung,
Nadelpenetration, Erweichungspunkt Ring und Kugel,
Verformungsverhalten DSR (BTSV), Verhalten bei tiefen
Temperaturen (BBR);
je Prüfung
Menge: 0,000 St; EP: 1750,00; GB: 0,00

**07.00.0004 Erw. KP an PmB**
Erweiterte Kontrollprüfung an Polymermodifiziertem
Bitumen gem. ARS 08/2019 jeweils am rückgewonnenen bzw.
am PAV-gealterten Bindemittel: Probenvorbereitung,
Nadelpenetration, Erweichungspunkt Ring und Kugel,
Verformungsverhalten DSR (BTSV), Verhalten bei tiefen
Temperaturen (BBR);
je Prüfung
Menge: 0,000 St; EP: 2050,00; GB: 0,00

*Hinweis*
bis 07.00.0021.: Diese können als Einzelpositionen,
aber auch als Zulageposition zu OZ 07.00.0001. bis
.0004. verwendet werden;

**07.00.0005 Probenahme bitumenh. Bindemittel**
Probenahme bitumenhaltiger Bindemittel, gemäß DIN EN
58;
je Stunde
Menge: 0,000 h; EP: 85,00; GB: 0,00

**07.00.0006 Äußere Beschaffenh. Bindemittels**
Äußere Beschaffenheit des Bindemittels, gemäß DIN EN
1425;
je Probe
Menge: 0,000 St; EP: 15,00; GB: 0,00

**07.00.0007 Nadelpenetration**
Bestimmung der Nadelpenetration, gemäß DIN EN 1426;
je Probe
Menge: 0,000 St; EP: 42,00; GB: 0,00

**07.00.0008 Erweichungspunkt Ring und Kugel**
Bestimmung des Erweichungspunktes Ring und Kugel, gemäß
DIN EN 1427;
je 2 Proben
Menge: 0,000 St; EP: 50,00; GB: 0,00

**07.00.0009 Löslichkeit**
Löslichkeit, gemäß DIN EN 12592;
je Probe
Menge: 0,000 St; EP: 80,00; GB: 0,00

**07.00.0010 Brechpunktes nach Fraaß**
Bestimmung des Brechpunktes nach Fraaß, gemäß DIN EN
12593;
je 2 Proben
Menge: 0,000 St; EP: 82,00; GB: 0,00

**07.00.0011 Vorbereitung v. Untersuchungsproben**
Vorbereitung von Untersuchungsproben, gemäß DIN EN
12594;
je Probe
Menge: 0,000 h; EP: 85,00; GB: 0,00

**07.00.0012 Beständigkeit gegen Verhärtung**
Beständigkeit gegen Verhärtung Teil 1: RTFOT-Verfahren
gemäß DIN EN 12607-1;
je Prüfung
Menge: 0,000 St; EP: 130,00; GB: 0,00

**07.00.0013 Elast. Rückstellung v. mod. Bitumen**
Bestimmung der elastischen Rückstellung von
modifizierten
Bitumen, gemäß DIN EN 13398, DIN 52013;
je 2 Proben
Menge: 0,000 St; EP: 95,00; GB: 0,00

**07.00.0014 Lagerbeständigkeit v. mod. Bitumen**
Lagerbeständigkeit von modifizierten Bitumen, gemäß DIN
EN 13399;
je Probe
Menge: 0,000 St; EP: 150,00; GB: 0,00

**07.00.0015 Kraft-Duktilität u. Formänderungsarbeit**
Kraft-Duktilität und Formänderungsarbeit, gemäß DIN EN
13589, DIN EN 13703, TL Bitumen-StB 07/13 Abschnitt
5.2;
je Probe
Menge: 0,000 St; EP: 172,00; GB: 0,00

**07.00.0016 Flammpunkt (Cleveland)**
Flammpunkt im offenen Tiegel (Cleveland), gemäß DIN EN
ISO 2592;
je Probe
Menge: 0,000 St; EP: 59,00; GB: 0,00

**07.00.0017 Bestimmung der Dichte**
Bestimmung der Dichte, gemäß DIN EN ISO 3838;
je Probe
Menge: 0,000 St; EP: 31,00; GB: 0,00

**07.00.0018 Verformungsverhalten im DSR**
Verformungsverhalten von Bitumen im Dynamischen
Scherrheometer (DSR), Bitumen
Typisierungs-Schnell-Verfahren, gemäß DIN EN 14770, TL
Bitumen-StB A 5.3, TP Bitumen-StB Teil 3;
je Probe
Menge: 0,000 St; EP: 225,00; GB: 0,00

**07.00.0019 Spannungs-Erholungs-Verhalt. MSCR**
Bestimmung des ,Spannungs-Erholungs-Verhaltens" (MSCR),
gemäß Arbeitsanleitung AL MSCR-Prüfung (DSR);
je Probe
Menge: 0,000 St; EP: 100,00; GB: 0,00

**07.00.0020 Verhalten b. tiefen Temp. BBR**
Verhalten bei tiefen Temperaturen im
Biegebalkenrheometer (BBR), gemäß DIN EN 14771, TL
Bitumen-StB 07/13 A 5.4;
je Probe
Menge: 0,000 St; EP: 365,00; GB: 0,00

**07.00.0021 Beschl. Langzeit-Alterung PAV**
Beschleunigte Langzeit-Alterung (PAV), gemäß DIN EN
14769;
je Probe
Menge: 0,000 St; EP: 220,00; GB: 0,00

### Abschnitt 08 Fachgebiet BE3: Bitumenemulsionen, Fluxbitumen

#### Unterabschnitt 08.00 Untersuchungen

**08.00.0001 Probenahme bitumenh. Bindemittel**
Probenahme bitumenhaltiger Bindemittel, gemäß DIN EN
58;
je Stunde
Menge: 0,000 h; EP: 85,00; GB: 0,00

**08.00.0002 Bindemittelgehalt Bitumenemulsion**
Bindemittel- und Wassergehalt in der Bitumenemulsion,
gemäß DIN EN 1428;
je Probe
Menge: 0,000 St; EP: 232,00; GB: 0,00

**08.00.0003 Äußere Beschaffenh. Bindemittels**
Äußere Beschaffenheit des Bindemittels, gemäß DIN EN
1425;
je Probe
Menge: 0,000 St; EP: 15,00; GB: 0,00

**08.00.0004 Ausflusszeit von Bitumenemulsionen**
Ausflusszeit von Bitumenemulsionen, gemäß DIN EN
12846-1;
je Probe
Menge: 0,000 St; EP: 45,00; GB: 0,00

**08.00.0005 Mischstabilität von BE mit Zement**
Mischstabilität von Bitumenemulsionen mit Zement, gemäß
DIN EN 12848;
je Probe
Menge: 0,000 St; EP: 95,00; GB: 0,00

**08.00.0006 Eindringfähigkeit von BE**
Eindringfähigkeit von Bitumenemulsionen, gemäß DIN EN
12849;
je Probe
Menge: 0,000 St; EP: 55,00; GB: 0,00

**08.00.0007 Brechpunkt nach Fraaß**
Bestimmung des Brechpunktes nach Fraaß, gemäß DIN EN
12593;
je 2 Proben
Menge: 0,000 St; EP: 82,00; GB: 0,00

**08.00.0008 Nadelpenetration**
Bestimmung der Nadelpenetration, gemäß DIN EN 1426;
je Probe
Menge: 0,000 St; EP: 44,00; GB: 0,00

**08.00.0009 Rückgew. Bindemittel (Verdunstung)**
Rückgewinnung des Bindemittels (Verdunstung), gemäß DIN
EN 13074-1;
je Probe
Menge: 0,000 St; EP: 75,00; GB: 0,00

**08.00.0010 Erweichungspunkt Ring und Kugel**
Bestimmung des Erweichungspunktes Ring und Kugel, gemäß
DIN EN 1427;
je 2 Proben
Menge: 0,000 St; EP: 50,00; GB: 0,00

**08.00.0011 Elast. Rückstellung v. mod. Bitumen**
Bestimmung der elastischen Rückstellung von
modifizierten
Bitumen, gemäß DIN EN 13398, DIN 52013;
je 2 Proben
Menge: 0,000 St; EP: 95,00; GB: 0,00

**08.00.0012 Kraft-Duktilität u. Formänderungsarbeit**
Kraft-Duktilität und Formänderungsarbeit, gemäß DIN EN
13589, DIN EN 13587, TL Bitumen-StB 07/13 Abschnitt
5.2;
je Probe
Menge: 0,000 St; EP: 172,00; GB: 0,00

**08.00.0013 Brechverhalten: Brechwert**
Brechverhalten: Brechwert, gemäß DIN EN 13075-1:
je Probe
Menge: 0,000 St; EP: 85,00; GB: 0,00

**08.00.0014 Brechverhalten: Mischzeit Feinanteile**
Brechverhalten: Mischzeit von Feinanteilen in
kationischen Emulsionen, gemäß DIN EN 13075-2;
je Probe
Menge: 0,000 St; EP: 85,00; GB: 0,00

**08.00.0015 Kohäsion bitumenh. Bindemittel**
Kohäsion bitumenhaltiger Bindemittel (Pendelprüfung),
gemäß DIN EN 13588;
je Probe
Menge: 0,000 St; EP: 651,00; GB: 0,00

**08.00.0016 Siebrückstand von Emulsionen**
Siebrückstand von Emulsionen, gemäß DIN EN 1429;
je Probe
Menge: 0,000 St; EP: 76,00; GB: 0,00

**08.00.0017 Haftverhalten Referenzgestein**
Haftverhalten Referenzgesteinskörnung, gemäß DIN EN
13614;
je Probe
Menge: 0,000 St; EP: 84,00; GB: 0,00

**08.00.0018 Stabilisierung n. Rückgewinnung**
Stabilisierung nach Rückgewinnung durch Verdunstung,
gemäß DIN EN 13074-2;
je Probe
Menge: 0,000 St; EP: 283,00; GB: 0,00

**08.00.0019 Dynamische Viskosität bei 60°C**
Dynamische Viskosität bei 60°C, gemäß DIN EN 13302;
je Probe
Menge: 0,000 St; EP: 232,00; GB: 0,00

**08.00.0020 Löslichkeit**
Löslichkeit, gemäß DIN EN 12592;
je Probe
Menge: 0,000 St; EP: 79,00; GB: 0,00

**08.00.0021 Flammpunkt**
Flammpunkt, gemäß DIN EN ISO 2719;
je Probe
Menge: 0,000 St; EP: 60,00; GB: 0,00

**08.00.0022 Bestimmung Destillationsverlauf**
Bestimmung Destillationsverlauf, gemäß DIN EN 13358;
je Probe
Menge: 0,000 St; EP: 130,00; GB: 0,00

### Abschnitt 09 Fachgebiet C3: Fugen in Verkehrs_ächen nach ZTV Fug-StB

#### Unterabschnitt 09.00 Heiß verarbeitbare Fugenmassen N1 und N2

**09.00.0001 Probenahme von Bitumen**
Probenahme von Bitumen, gemäß DIN EN 58, DIN EN
12697-27;
je Stunde
Menge: 0,000 h; EP: 85,00; GB: 0,00

**09.00.0002 Probenvorbereitung von Bitumen**
Probenvorbereitung von Bitumen, gemäß DIN EN 13880-6;
je Probe
Menge: 0,000 St; EP: 26,00; GB: 0,00

**09.00.0003 Bestimmung des Erweichungspunktes**
Bestimmung des Erweichungspunktes Ring- und Kugel,
gemäß TL Fug-StB/ TP Fug-StB, EN 1427;
je Probe
Menge: 0,000 St; EP: 70,00; GB: 0,00

**09.00.0004 Bestimmung der Dichte bei +25 °C**
Bestimmung der Dichte bei +25 °C, gemäß DIN EN 13880-1;
je Probe
Menge: 0,000 St; EP: 66,00; GB: 0,00

**09.00.0005 Konus-Penetration bei +25 °C**
Konus-Penetration bei +25 °C, gemäß DIN EN 13880-2;
je Probe
Menge: 0,000 St; EP: 55,00; GB: 0,00

**09.00.0006 Kugel-Penetration + el. Rückstellung**
Kugel-Penetration u. elastisches Rückstellvermögen,
gemäß DIN EN 13880-3;
je Probe
Menge: 0,000 St; EP: 128,00; GB: 0,00

**09.00.0007 Wärmebeständigkeit**
Wärmebeständigkeit, Konus-Penetration,
Kugel-Penetration u. elastisches Rückstellvermögen,
gemäß DIN EN 13880-4;
je Probe
Menge: 0,000 St; EP: 180,00; GB: 0,00

**09.00.0008 Fließlänge nach Wärmebeanspruchung**
Fließlänge nach Wärmebeanspruchung, gemäß DIN EN
13880-5;
je Probe
Menge: 0,000 St; EP: 95,00; GB: 0,00

**09.00.0009 Verträglichkeit mit Asphalten**
Verträglichkeit mit Asphalten, gemäß DIN EN 13880-9;
je Probe
Menge: 0,000 St; EP: 100,00; GB: 0,00

**09.00.0010 Haft- und Dehnvermögen I**
Haft- und Dehnvermögen nach Wasserlagerung, bei 25 °C,
Maximalspannung, gemäß DIN EN 13880-13;
je Probe
Menge: 0,000 St; EP: 220,00; GB: 0,00

**09.00.0011 Haft- und Dehnvermögen II**
Haft- und Dehnvermögen nach Wasserlagerung, Spannung
nach Versuchsende, gemäß DIN EN 13880-13;
je Probe
Menge: 0,000 St; EP: 250,00; GB: 0,00

#### Unterabschnitt 09.01 Kalt verarbeitbare Fugenmassen

**09.01.0001 Aushärtungsgrad**
Aushärtungsgrad, gemäß DIN EN 14187-1;
je Probe
Menge: 0,000 St; EP: 420,00; GB: 0,00

**09.01.0002 Standfestigkeit**
Standfestigkeit, gemäß DIN EN ISO 7390;
je Probe
Menge: 0,000 St; EP: 380,00; GB: 0,00

**09.01.0003 Volumenänderung**
Volumenänderung, gemäß DIN EN ISO 10563;
je Probe
Menge: 0,000 St; EP: 380,00; GB: 0,00

**09.01.0004 Haftvermögen**
Haftvermögen, gemäß DIN EN ISO 9047;
je Probe
Menge: 0,000 St; EP: 670,00; GB: 0,00

**09.01.0005 Rückstellvermögen**
Rückstellvermögen, gemäß DIN EN ISO 7389;
je Probe
Menge: 0,000 St; EP: 380,00; GB: 0,00

**09.01.0006 Haft- und Dehneigenschaften**
Haft- und Dehneigenschaften nach Lagerung in flüssigen
Chemikalien, je zu prüfender Flüssigkeit, gemäß DIN EN
14187-6;
je Probe
Menge: 0,000 St; EP: 415,00; GB: 0,00

### Abschnitt 10 Fachgebiet D3: Gesteinskörnungen

#### Unterabschnitt 10.00 Untersuchungen

**10.00.0001 Probennahme und Probenteilung**
Probennahme und Probenteilung, gemäß DIN EN 932-1 und
-2, DIN 52101, DIN EN 13286-1, TP Gestein-StB Teil 2.2;
je Stunde
Menge: 0,000 h; EP: 85,00; GB: 0,00

**10.00.0002 Stoffliche Kennzeichnung**
Stoffliche Kennzeichnung, gemäß DIN EN 932-3, TP
Gestein-StB  T. 3.1.2, 3.1.4 und 3.1.5;
je Probe
Menge: 0,000 St; EP: 60,00; GB: 0,00

**10.00.0003 Rohdichte grobe und feine Gesteinskörnungen**
Rohdichte grobe und feine Gesteinskörnungen, gemäß DIN
EN 1097-6, TP Gestein-StB T. 3.2.2;
je Probe
Menge: 0,000 St; EP: 75,00; GB: 0,00

**10.00.0004 Rohdichte Füller**
Rohdichte Füller, gemäß DIN EN 1097-7, TP Gestein-StB
T. 3.2.2;
je Probe
Menge: 0,000 St; EP: 75,00; GB: 0,00

#### Unterabschnitt 10.01 Grobe und feine Gesteinskörnungen

**10.01.0001 Korngrößenverteilung**
Bestimmung der Korngrößenverteilung durch Siebung und
Sedimentation, gemäß DIN EN 933-1, TP Gestein-StB T.
4.1.2;
je Probe
Menge: 0,000 St; EP: 120,00; GB: 0,00

**10.01.0002 Feinanteile Sandäquivalent**
Qualität der Feinanteile Sandäquivalent, gemäß DIN EN
933-8;
je Probe
Menge: 0,000 St; EP: 165,00; GB: 0,00

**10.01.0003 Feinanteile Methylenblau-Verfahren**
Qualität der Feinanteile Methylenblau-Verfahren, gemäß
DIN EN 933-9;
je Probe
Menge: 0,000 St; EP: 100,00; GB: 0,00

**10.01.0004 Feinanteile Schüttelabrieb**
Qualität der Feinanteile Schüttelabrieb, Bestimmung der
Wasserempfindlichkeit von feinen Gesteinskörnungen für
Asphalt, gemäß TP Gestein-StB T. 6.6.3;
je Probe
Menge: 0,000 St; EP: 710,00; GB: 0,00

**10.01.0005 Kornform von groben Gesteinskörnungen**
Kornform von groben Gesteinskörnungen, Ermittlung der
Plattigkeitskennzahl und Kornformkennzahl, gemäß DIN EN
933-3 und -4;
je Probe
Menge: 0,000 St; EP: 80,00; GB: 0,00

**10.01.0006 Anteil gebrochener Kornoberflächen in Gesteinkörnungen**
Anteil gebrochener Kornoberflächen in Gesteinskörnungen
gemäß, DIN EN 933-5;
je Probe
Menge: 0,000 St; EP: 34,00; GB: 0,00

**10.01.0007 Fließkoeffizient**
Fließkoeffizient, gemäß DIN EN 933-6, TP Gestein-StB T.
4.7.3;
je Probe
Menge: 0,000 St; EP: 102,00; GB: 0,00

**10.01.0008 Muschelschalengehalt von groben Gesteinskörnungen**
Muschelschalengehalt von groben Gesteinskörnungen,
gemäß DIN EN 933-7;
je Probe
Menge: 0,000 St; EP: 35,00; GB: 0,00

**10.01.0009 Widerstand gegen Zertrümmerung LA-Prüfverfahren**
Widerstand gegen Zertrümmerung von groben
Gesteinskörnungen LA-Prüfverfahren, gemäß DIN EN 1097-2
Abschnitt 5, TP Gestein-StB T. 5.3.1.1 und 5.3.1.2;
je Probe
Menge: 0,000 St; EP: 220,00; GB: 0,00

**10.01.0010 Widerstand gegen Zertrümmerung Schlagzertrümmerungswert**
Widerstand gegen Zertrümmerung von groben
Gesteinskörnungen Schlagzertrümmerungswert, gemäß DIN
EN 1097-2 Abschnitt 6, TP Gestein-StB T. 5.1.2, 5.1.3,
5.1.4, 5.1.5;
je Probe
Menge: 0,000 St; EP: 350,00; GB: 0,00

**10.01.0011 Widerstand gegen Polieren von groben Gesteinskörnungen**
Widerstand gegen Polieren von groben Gesteinskörnungen,
gemäß DIN EN 1097-8, TP Gestein-StB T. 5.4.1;
je Probe
Menge: 0,000 St; EP: 800,00; GB: 0,00

**10.01.0012 Wasseraufnahme als Kriterium für die Prüfung des Frostwiderstandes**
Wasseraufnahme als Kriterium für die Prüfung des
Frostwiderstandes, gemäß DIN EN 1097-6, Anhang B;
je Probe
Menge: 0,000 St; EP: 42,00; GB: 0,00

**10.01.0013 Widerstand gegen Frostbeanspruchung**
Widerstand gegen Frostbeanspruchung, gemäß DIN EN
1367-1, TP Gestein-StB T. 6.3.1 und 6.3.3;
je Probe
Menge: 0,000 St; EP: 360,00; GB: 0,00

**10.01.0014 Widerstand gegen Frost-Tausalz-Beanspruchung**
Widerstand gegen Frost-Tausalz-Beanspruchung, gemäß DIN
EN 1367-6, TP Gestein-StB, Teile 6.3.3 und 6.3.4;
je Probe
Menge: 0,000 St; EP: 360,00; GB: 0,00

**10.01.0015 Widerstand gegen Hitzebeanspruchung**
Widerstand gegen Hitzebeanspruchung, gemäß DIN EN
1367-5, TP Gestein-StB T. 6.5.1 und 6.5.2;
je Probe
Menge: 0,000 St; EP: 133,00; GB: 0,00

**10.01.0016 Affinität zwischen groben Gesteinskörnungen und Bitumen**
Affinität zwischen groben Gesteinskörnungen und
Bitumen, gemäß DIN EN 12697-11, TP Gestein-StB T. 3.4;
je Probe
Menge: 0,000 St; EP: 275,00; GB: 0,00

**10.01.0017 ,Sonnenbrand" von Basalt**
,Sonnenbrand" von Basalt, gemäß DIN EN 1367-3 und
DIN EN 1097-2;
je Probe
Menge: 0,000 St; EP: 440,00; GB: 0,00

**10.01.0018 Grobe organische Verunreinigungen**
Grobe organische Verunreinigungen, gemäß DIN EN 1744-1
Abschnitt 14.2;
je Probe
Menge: 0,000 St; EP: 61,00; GB: 0,00

**10.01.0019 Dicalciumsilikat-Zerfall von HOS**
Dicalciumsilikat-Zerfall von HOS oder GKOS, gemäß DIN
EN 1744-1 Abschnitt 19.1;
je Probe
Menge: 0,000 St; EP: 80,00; GB: 0,00

**10.01.0020 Eisenzerfall von HOS oder GKOS**
Eisenzerfall von HOS oder GKOS, gemäß DIN EN 1744-1
Abschnitt 19.2;
je Probe
Menge: 0,000 St; EP: 60,00; GB: 0,00

**10.01.0021 Raumbeständigkeit von SWS**
Raumbeständigkeit von SWS, gemäß DIN EN 1744-1
Abschnitt 19.3;
je Probe
Menge: 0,000 St; EP: 300,00; GB: 0,00

**10.01.0022 Raumbeständigkeit von GRS für Verwendung in Asphalt**
Raumbeständigkeit von GRS für Verwendung in Asphalt,
gemäß DIN 1996-9;
je Probe
Menge: 0,000 St; EP: 300,00; GB: 0,00

**10.01.0023 Raumbeständigkeit von GRS für Verwendung in SoB**
Raumbeständigkeit von GRS für Verwendung in SoB, gemäß
DIN EN 13286-47;
je Probe
Menge: 0,000 St; EP: 300,00; GB: 0,00

**10.01.0024 Chloride**
Chloride, gemäß DIN EN 1744-1 Abschnitt 7;
je Probe
Menge: 0,000 St; EP: 65,00; GB: 0,00

**10.01.0025 Gesamtschwefelgehalt**
Gesamtschwefelgehalt, gemäß DIN EN 1744-1 Abschnitt 11;
je Probe
Menge: 0,000 St; EP: 85,00; GB: 0,00

**10.01.0026 Erstarrungs- und erhärtungsstörende Bestandteile**
Erstarrungs- und erhärtungsstörende Bestandteile, gemäß
DIN EN 1744-1 Abschnitte 15.1, 15.2, 15.3, TP
Gestein-StB T. 4.6;
je Probe
Menge: 0,000 St; EP: 120,00; GB: 0,00

#### Unterabschnitt 10.02 Füller

**10.02.0001 Korngrößenverteilung**
Korngrößenverteilung, gemäß DIN EN 933-10;
je Probe
Menge: 0,000 St; EP: 120,00; GB: 0,00

**10.02.0002 Schädliche Feinanteile**
Schädliche Feinanteile, gemäß DIN EN 933-9, TP
Gestein-StB Teil 4.2.2;
je Probe
Menge: 0,000 St; EP: 100,00; GB: 0,00

**10.02.0003 Wassergehalt**
Wassergehalt, gemäß DIN EN 1097-5;
je Probe
Menge: 0,000 St; EP: 20,00; GB: 0,00

**10.02.0004 Versteifende Eigenschaften Hohlraum nach Rigden**
Versteifende Eigenschaften des Hohlraumgehalt von
trocken
verdichtetem Füller (Rigden), gemäß DIN EN 13179-1;
je Probe
Menge: 0,000 St; EP: 100,00; GB: 0,00

**10.02.0005 Versteifende Eigenschaften Delta "Ring und Kugel"**
Versteifende Eigenschaften Delta ,Ring und Kugel",
gemäß  DIN EN 13179-1;
je Probe
Menge: 0,000 St; EP: 100,00; GB: 0,00

**10.02.0006 Wasserlöslichkeit**
Wasserlöslichkeit, gemäß DIN EN 1744-1, Abschnitt 16;
je Probe
Menge: 0,000 St; EP: 115,00; GB: 0,00

**10.02.0007 Wasserempfindlichkeit**
Wasserempfindlichkeit, gemäß DIN EN 1744-4, TP
Gestein-StB Teil 6.6.2;
je Probe
Menge: 0,000 St; EP: 78,00; GB: 0,00

**10.02.0008 Carbonatgehalt von Füller**
Carbonatgehalt von Füller, gemäß DIN EN 196-2,
Abschnitt 15;
je Probe
Menge: 0,000 St; EP: 82,00; GB: 0,00

**10.02.0009 Calciumcarbonatgehalt von Kalksteinfüller**
Calciumcarbonatgehalt von Kalksteinfüller, gemäß DIN EN
196-2, Abschnitt 13.12, TP Gestein-StB T. 3.8.3;
je Probe
Menge: 0,000 St; EP: 103,00; GB: 0,00

**10.02.0010 Calciumhydroxidgehalt von Mischfüllern**
Calciumhydroxidgehalt von Mischfüllern, gemäß TP
Gestein-StB T. 3.9;
je Probe
Menge: 0,000 St; EP: 91,00; GB: 0,00

#### Unterabschnitt 10.03 Umweltrelevante Merkmale

**10.03.0001 Untersuchung auf umweltrelevante Merkmale**
Untersuchung von HOS, HS, SWS, CUS, CUG, GKOS, SFA,
SKG, SKS, RC-Baustoffe, HMV-Asche, GRS, gemäß TP
Gestein-StB Teil 7.1, 7.2, 7.3;
je Probe
Menge: 0,000 St; EP: 600,00; GB: 0,00

### Abschnitt 11 Fachgebiet E3: Fahrbahndecken aus Beton, Betontragschichten nach ZTV Beton-StB

*Hinweis*
Bohrnebenkosten: Gestellung Strom + Wasser, Einmessen
der Bohrpunkte (GPS/GNSS), Verwendung Frostschutzmittel
bei niedrigen Außentemperaturen, Umsetzen Kerngerät zu
weiterem Bohrpunkt, Aufnahme Digitalfoto in
Probenahmeprotokoll/Prüfbericht

#### Unterabschnitt 11.00 Betontragschichten und -decken

**11.00.0001 Kompaktposition Frischbeton**
Kompaktposition Frischbeton
Probenahme und -vorbereitung, Ermittlung der Konsistenz
Verdichtungsmaß/Ausbreitmaß, Frischbetonrohdichte,
Luftgehaltes des Frischbetons, Luft- und
Frischbetontemperatur, während des Einbaus, stündliche
Messung und Dokumentation aller Messergebnisse pro Tag,
gemäß TP B-StB T. 2.1.07 bis 2.1.11, DIN EN 12504-1, TP
Beton-StB A. 4.2.4.1 DIN EN 12350-4, DIN EN 12350-5,
DIN EN 12350-6, DIN EN 12350-7, DIN EN 12350-1, TP
Beton-StB A. 3.2.2.5 und 4.2.3.5;
je Stunde
Menge: 0,000 h; EP: 85,00; GB: 0,00

**11.00.0002 Prüfbericht für die Tagesleistung**
Prüfbericht für die Tagesleistung zu Vorposition,
Dokumentation und Auswertung der ermittelten Messwerte,
nach Tagesleistung ist Prüfbericht, wenn nicht anders
mit dem AG vereinbart, am selben Tag dem AG per E-Mail
im PDF-Format senden (Funktionspostfach
"FU-WES-NL-MT-B4@autobahn.de" in CC setzen) und nach
Abschluss der Tagesleistungen 1-fach auf Papier
zusenden;
je Einsatztag
Menge: 0,000 d; EP: 85,00; GB: 0,00

**11.00.0003 Probekörper herstellen (Würfel)**
Probekörper aus Beton oder hydraulisch gebundenem
Tragschichtmaterial herstellen, Abmessungen = 15 x 15 x
15 cm, Wasserlagerung, gemäß DIN EN 12390-2;
je Würfel
Menge: 0,000 St; EP: 20,00; GB: 0,00

**11.00.0004 Darr- und Auswaschversuch**
Bestimmung der Zusammensetzung, Darr- und
Auswaschversuch (Stoffmengenermittlung, Bindemittel,
Gesteinskörnungen, Wasser, w/z-Wert), gemäß TP B-StB T.
2.1.06, TP Beton-StB 4.2.3.2;
je Probe
Menge: 0,000 St; EP: 129,00; GB: 0,00

**11.00.0005 Bereitstellung des Bohrkerngerätes**
Bereitstellung des Bohrkerngerätes,
je Einsatztag
Menge: 0,000 d; EP: 60,00; GB: 0,00

**11.00.0006 Bohrkernentnahme für Spaltzugfestigeit**
Probenahme von Bohrkernen aus Beton nach 56 Tagen,
gemäß ZTV Beton-StB, Kerndurchmesser 100 mm, Bohrtiefe
bis 300mm, Säubern der Bohrkerne, inkl. Bohrnebenkosten
und Verschluss des Bohrlochs mit Reparaturmörtel, 4
Jahre Gewährleistung, gemäß DIN EN 12504-1, TP
Beton-StB 3.1.03;
je Bohrkern
Menge: 0,000 St; EP: 100,00; GB: 0,00

**11.00.0007 Bohrkernentnahme für Druckfestigkeit**
Probenahme von Bohrkernen aus Beton nach 60 Tagen,
gemäß ZTV Beton-StB, Kerndurchmesser 150 mm, Bohrtiefe
bis 300mm, Säubern der Bohrkerne, inkl. Bohrnebenkosten
und Verschluss des Bohrlochs mit Reparaturmörtel, 4
Jahre Gewährleistung, gemäß DIN EN 12504-1, TP
Beton-StB 4.2.4.1;
je Bohrkern
Menge: 0,000 St; EP: 125,00; GB: 0,00

**11.00.0008 Kompaktposition Festbeton für Spaltzugfestigeit**
Kompaktposition Festbeton für Spaltzugfestigkeit
Kontrollprüfung an Bohrkernen, Untersuchung der äußeren
Beschaffenheit, Messung der Schichtdicke, Bestimmung
der Rohdichte, Spaltzugfestigkeit und Druckfestigkeit
an 3 Prüfkörpern aus einem Bohrkern, Durchmesser =
100mm, nach 56 Tagen inkl. Probekörpervorbereitung wie
Ablängen, Abgleichen, Abschleifen, gemäß TP D-StB, TP
Beton-StB 4.2.4.3, DIN EN 12390-7, TP Beton-StB
4.2.4.1, TP B-StB 3.1.05;
je Bohrkern
Menge: 0,000 St; EP: 60,00; GB: 0,00

**11.00.0009 Kompaktposition Festbeton für Druckfestigkeit**
Kompaktposition Festbeton für Druckfestigkeit
Kontrollprüfung an Bohrkernen, Untersuchung der äußeren
Beschaffenheit, Messung der Schichtdicke, Bestimmung
der Rohdichte und Druckfestigkeit an einem Bohrkern,
Durchmesser = 150mm, nach 60 Tagen inkl.
Probekörpervorbereitung wie Ablängen, Abgleichen,
Abschleifen, gemäß TP D-StB, TP Beton-StB 4.2.4.3, DIN
EN 12390-7, TP Beton-StB 4.2.4.1, TP B-StB 3.1.05;
je Bohrkern
Menge: 0,000 St; EP: 55,00; GB: 0,00

**11.00.0010 Mittlere Texturtiefe Sandfleckverfahren**
Ermittlung der mittleren Texturtiefe mit dem
Sandfleckverfahren, gemäß DIN EN 13036-1, TP Beton-StB
4.2.4.8;
je Messfeld mit 4 Messpunkten
Menge: 0,000 St; EP: 40,00; GB: 0,00

**11.00.0011 Mittlere Texturtiefe Lasertexturmessgerät**
Ermittlung der mittleren Texturtiefe mit dem
Lasertexturmessgerät, gemäß DIN EN ISO 13473-1;
je Messfeld mit 4 Messpunkten
Menge: 0,000 St; EP: 40,00; GB: 0,00

**11.00.0012 Luftporenkennwerte am Festbeton**
Luftporenkennwerte am Festbeton, Stereometrische
Prüfung an zwei prüffertigen Proben, inkl.
Probekörpervorbereitung, je Bestimmung der Kennwerte A,
L, A300, gemäß TP B-StB Teil 3.1.08, DIN EN 480-11;
je 2 Probekörper
Menge: 0,000 St; EP: 750,00; GB: 0,00

**11.00.0013 Griffigkeit (SRT)**
Griffigkeitsmessung mit dem Pendelgerät (SRT),
5 Messpunkte in einer Messlinie, gemäß TP Griff-StB
(SRT), DIN EN 13036-4;
je Messlinie
Menge: 0,000 St; EP: 170,00; GB: 0,00

**11.00.0014 Rauheit mit Ausflussmesser**
Rauheit mit dem Ausflussmesser, 10 Messpunkte in einer
Messlinie, gemäß TP Griff-StB (SRT), DIN EN 13036-4;
je Messlinie
Menge: 0,000 St; EP: 60,00; GB: 0,00

**11.00.0015 Überprüfung der Dübel- oder Ankerlage**
Überprüfung der Dübel- oder Ankerlage, Detektion und
Auswertung, inkl. aller Messnebenkosten, gemäß TP
Beton-StB 4.2.4.9, TP B-StB T. 5.5.02;
je Stundensatz
Menge: 0,000 h; EP: 85,00; GB: 0,00

**11.00.0016 Texturkennwert**
Texturkennwert(e) für Waschbetontextur oder
Texturgrinding, gemäß TP Textur (ZTM);
je Stunde
Menge: 0,000 h; EP: 85,00; GB: 0,00

### Abschnitt 12 Fachgebiet F3: Oberflächenbehandlungen, DSK, DSH, DSH-V nach ZTV BEA-StB

#### Unterabschnitt 12.00 Untersuchungen

**12.00.0001 Korngrößenverteilung von Lieferkörnungen**
Korngrößenverteilung von Lieferkörnungen, gemäß DIN EN
933-1, TP Gestein-StB T. 4.1.2;
je Probe
Menge: 0,000 St; EP: 120,00; GB: 0,00

**12.00.0002 Korngrößenverteilung von extrahierten Gesteinskörnungen**
Korngrößenverteilung von extrahierten
Gesteinskörnungen, gemäß TP Asphalt-StB T. 2;
je Probe
Menge: 0,000 St; EP: 80,00; GB: 0,00

**12.00.0003 Rohdichte Gesteinskörnungen**
Rohdichte Gesteinskörnungen, gemäß DIN EN 1097-6;
je Probe
Menge: 0,000 St; EP: 75,00; GB: 0,00

**12.00.0004 Kornform von groben Gesteinskörnungen**
Kornform von groben Gesteinskörnungen, Ermittlung der
Plattigkeitskennzahl und Kornformkennzahl, gemäß DIN EN
933-3 und -4;
je Probe
Menge: 0,000 St; EP: 80,00; GB: 0,00

**12.00.0005 Herstellung von Marshall-Probekörpern**
Herstellung von Marshall-Probekörpern, gemäß TP
Asphalt-StB T. 30;
je Probekörper
Menge: 0,000 St; EP: 28,00; GB: 0,00

**12.00.0006 Raumdichte von Marshall-Probekörpern**
Bestimmung der Raumdichte am Marshall-Probekörper (ohne
Probekörperherstellung), gemäß TP Asphalt-StB Teil 6;
je 2 Probekörper
Menge: 0,000 St; EP: 44,00; GB: 0,00

**12.00.0007 Rohdichte von Asphalt**
Bestimmung der Rohdichte am Asphalt mit dem Pyknometer,
gemäß TP Asphalt-StB Teil 5;
je Probe
Menge: 0,000 St; EP: 65,00; GB: 0,00

**12.00.0008 Probenahme und Probenvorbereitung**
Probenahme, gemäß TP Asphalt-StB T. 27 + T.28;
je Stunde
Menge: 0,000 h; EP: 85,00; GB: 0,00

**12.00.0009 Haftzugfestigkeit von Dünnen Asphaltdeckschichten**
Haftzugfestigkeit von Dünnen Asphaltdeckschichten,
gemäß TP Asphalt-StB T. 48 B;
je Prüfung mit 3 Proben
Menge: 0,000 St; EP: 248,00; GB: 0,00

**12.00.0010 Bestimmung der aufgestreuten Gesteinskörnungsmenge**
Bestimmung der aufgestreuten Gesteinskörnungsmenge,
Probewägung mit Flächenerfassung, TL G OB-StB 15;
je Prüfung mit 5 Stahlblechen
Menge: 0,000 St; EP: 90,00; GB: 0,00

**12.00.0011 Bindemittelgehalt (Rückgewinnungsverfahren)**
Bestimmung des Bindemittelgehalts
(Rückgewinnungsverfahren), gemäß TP Asphalt-StB T. 1 &
T.3, DIN EN 12697-1;
je Probe
Menge: 0,000 St; EP: 140,00; GB: 0,00

**12.00.0012 Bestimmung der Bindemitteldosierung und der Bindemittelquerverteilung**
Bestimmung der Bindemitteldosierung und der
Bindemittelquerverteilung, gemäß TL G OB-StB 15 Anlage
K 4, TL G DSH-V-StB 15 Anlage K 3;
je Prüfung mit 5 Stahlblechen
Menge: 0,000 St; EP: 125,00; GB: 0,00

**12.00.0013 Bindemittelrückgewinnung aus Bitumenemulsionen**
Bindemittelrückgewinnung aus Bitumenemulsionen, gemäß
DIN EN 13074-1;
je Probe
Menge: 0,000 St; EP: 105,00; GB: 0,00

**12.00.0014 Elastische Rückstellung von modifizierten Bitumen**
Bestimmung der elastischen Rückstellung aus dem
zurückgewonnenen Bindemittel, gemäß DIN EN 13398;
je Prüfung mit 2 Proben
Menge: 0,000 St; EP: 95,00; GB: 0,00

**12.00.0015 Erweichungspunkt Ring und Kugel am rückgew. Bindemittel**
Rückgewinnung des extrahierten Bindemittels zur
Ermittlung der Bindemitteleigenschaften mit dem
Rotationsverdampfer, Bestimmung des Erweichungspunktes
Ring und Kugel am zurückgewonnenen Bindemittel,
gemäß TP Asphalt-StB Teil 3, DIN EN 12697-3, DIN EN
1427;
je Prüfung mit 2 Proben
Menge: 0,000 St; EP: 95,00; GB: 0,00

**12.00.0016 Äußere Beschaffenheit des Bindemittels**
Äußere Beschaffenheit des Bindemittels, gemäß DIN EN
1425;
je Probe
Menge: 0,000 St; EP: 15,00; GB: 0,00

**12.00.0017 Wassergehalt bei Bitumenemulsionen**
Wassergehalt bei Bitumenemulsionen, gemäß DIN EN 1428;
je Probe
Menge: 0,000 St; EP: 52,00; GB: 0,00

**12.00.0018 Elektromagnetische Dickenmessung**
Elektromagnetische Dickenmessung, gemäß TP D-StB;
je Stunde
Menge: 0,000 h; EP: 85,00; GB: 0,00

### Abschnitt 13 Fachgebiet G3: Asphalt nach ZTV Asphalt-StB

#### Unterabschnitt 13.00 Baubegleitung

**13.00.0001 Fachgutachterliche Baubegleitung**
Fachgutachterliche Baubegleitung beim Einbau und
Herstellung von Asphaltflächen,
Abrechnung der Personalkosten und Nebenkosten über OZ
00.,
Dokumentation und Feststellung der Einbaubedingungen
vor Ort(Vorleistungen, Witterungsbedingungen),
Einbauunterlagen und Eignungsnachweise werden seitens
Auftraggeber zur Verfügung gestellt,
Messtechnische Kontrollen von Einbautemperaturen
(Messung mit Einstechthermometer) zur Feststellung von
Abweichungen, Augenscheinliche Beurteilung des
Mischgutes,
Dokumentation Einbauverfahren, Vorhaltung von
Mischgutfahrzeugen und Stillstandszeiten, Geräteeinsatz
vor Ort,
Dokumentation des Walzeinsatzes (Überprüfung
Zustand/Funktion Wasserberieselung, Abstreifer,
Splittsteuer), baubegleitende Verdichtungskontrollen
durch den Auftragnehmer sind zu dokumentieren,
Einbaudicke, Längs- und Querneigung und Ebenheit
stichprobenhaft überprüfen und dokumentieren,
Dokumentation von Fehlstellen mit Bezugspunkten
(Stationierungen),
Augenscheinliche Kontrolle von Abstreusplitten,
Zeitliche Dokumentation der Asphaltarbeiten,
Alle Besonderheiten/Aufälligkeiten sind soweit es
möglich ist fotografisch festzuhalten und bei
Erstellung des Prüfberichtes als Anlage beizufügen;
je Stunde
Menge: 0,000 h; EP: 125,00; GB: 0,00

#### Unterabschnitt 13.01 Untersuchungen an Walzasphaltmischgut

**13.01.0001 Untersuchung Anlaufprobe**
Untersuchung Anlaufprobe, inkl. Probenahme und
Probenvorbereitung, Ad-hoc-Untersuchungen:
Korngrößenverteilung, Bindemittelgehalt, Rohdichte,
Raumdichte, Hohlraumgehalt am Marshallprobekörper,
gemäß den Regelwerken siehe Einzelpositionen;
je Probe
Menge: 0,000 St; EP: 300,00; GB: 0,00

**13.01.0002 Probenahme**
Probenahme, gemäß TP Asphalt-StB Teil 27;
je Stunde
Menge: 0,000 h; EP: 85,00; GB: 0,00

**13.01.0003 Probenvorbereitung u. Lagerung**
Probenvorbereitung einschließlich Lagerung, gemäß TP
Asphalt-StB Teil 28, DIN EN 12697-2;
je Probe
Menge: 0,000 St; EP: 10,00; GB: 0,00

**13.01.0004 Untersuchung an Walzasphaltmischgut**
Grundposition für Gesamtuntersuchung an
Walzasphaltmischgut nach ZTV Asphalt-StB, Probenahme,
Probenvorbereitung einschließlich Lagerung, Äußere
Beschaffenheit, Bindemittelrückgewinnung,
Korngrößenverteilung, Bindemittelgehalt, Wassergehalt,
Erweichungspunkt Ring und Kugel, Rohdichte, Raumdichte,
Hohlraumgehalt, Hohlraumausfüllungsgrad, gemäß den
Regelwerken siehe Einzelpositionen;
je Probe
Menge: 0,000 St; EP: 380,00; GB: 0,00

**13.01.0005 Zulage Zusätze**
Zulage zu OZ 13.01.0004. für modifizierte Asphalte
Gummi-, Polymermodifizierung, Viskositätsverändernde
Zusätze, o.ä.;
je Probe
Menge: 0,000 St; EP: 115,00; GB: 0,00

**13.01.0006 Zulage Eigenschaften**
Zulage zu OZ 13.01.0004. für die Bestimmung des
Massenanteils von Gesteinskörnungen mit bestimmten
Eigenschaften;
je Kornklasse (z. B. Aufhellungsgestein)
Menge: 0,000 St; EP: 60,00; GB: 0,00

**13.01.0007 Zulage WE, SZF**
Zulage zu OZ 13.01.0004. Wasserempfindlichkeit von
Asphalt-Probekörpern, Spaltzugfestigkeit, TP
Asphalt-StB T. 12 + T.23;
je Probe
Menge: 0,000 St; EP: 280,00; GB: 0,00

**13.01.0008 Zulage CaCO3**
Zulage zu OZ 13.01.0004. Calciumcarbonat am
zurückgewonnenen Füller;
je Probe
Menge: 0,000 St; EP: 82,00; GB: 0,00

**13.01.0009 Zulage KOH**
Zulage zu OZ 13.01.0004. Quantitative Bestimmung des
Anteiles an Kalkhydrat im Füller;
je Probe
Menge: 0,000 St; EP: 87,00; GB: 0,00

**13.01.0010 Äußere Beschaffenheit d. Mischgutes**
Äußere Beschaffenheit des Mischgutes, sensorisch;
je Probe
Menge: 0,000 St; EP: 15,00; GB: 0,00

**13.01.0011 Rückgewinnung des Bindemittels**
Rückgewinnung des Bindemittels mittels
Rotationsdampfer, gemäß TP Asphalt-StB Teil 3, DIN EN
12697-3;
je Probe
Menge: 0,000 St; EP: 70,00; GB: 0,00

**13.01.0012 Wassergehalt**
Bestimmung des Wassergehaltes von Asphalt, gemäß TP
Asphalt-StB Teil 14;
je Probe
Menge: 0,000 St; EP: 60,00; GB: 0,00

**13.01.0013 Korngrößenverteilung**
Korngrößenverteilung, (bei mit "S" gekennzeichnetem
Mischgut einschließlich der augenscheinlichen
Beurteilung des Anteils an gebrochenen
Gesteinskörnungen > 2,0 mm), gemäß TP Asphalt-StB Teil
2, DIN EN 12697-2;
je Probe
Menge: 0,000 St; EP: 80,00; GB: 0,00

**13.01.0014 Bindemittelgehalt (Differenzverfahren)**
Bestimmung des Bindemittelgehaltes (Differenzverfahren)
ohne unlösliche Bestandteile, gemäß TP Asphalt-StB Teil
1, DIN EN 12697-1;
je Probe
Menge: 0,000 St; EP: 120,00; GB: 0,00

**13.01.0015 Bindemittelgehalt (Rückgewinnungsverfahren)**
Bestimmung des Bindemittelgehalts
(Rückgewinnungsverfahren), gemäß TP Asphalt-StB T. 1 &
T.3, DIN EN 12697-1;
je Probe
Menge: 0,000 St; EP: 140,00; GB: 0,00

**13.01.0016 Erweichungspunkt Ring und Kugel am rückgew. Bindemittel**
Rückgewinnung des extrahierten Bindemittels zur
Ermittlung der Bindemitteleigenschaften mit dem
Rotationsverdampfer, Bestimmung des Erweichungspunktes
Ring und Kugel am zurückgewonnenen Bindemittel,
gemäß TP Asphalt-StB Teil 3, DIN EN 12697-3, DIN EN
1427;
je Prüfung mit 2 Proben
Menge: 0,000 St; EP: 95,00; GB: 0,00

**13.01.0017 Elastische Rückstellung von modifizierten Bitumen**
Bestimmung der elastischen Rückstellung des
rückgewonnenen polymermodifizierten Bindemittels, gemäß
DIN EN 13398;
je 2 Proben
Menge: 0,000 St; EP: 95,00; GB: 0,00

**13.01.0018 Herstellung Marshall-Probekörper**
Herstellung von Marshall-Probekörpern mit dem
Marshall-Verdichtungsgerät, gemäß TP Asphalt-StB Teil
30, DIN EN 12697-30;
je Probekörper
Menge: 0,000 St; EP: 28,00; GB: 0,00

**13.01.0019 Raumdichte von Marshall-Probekörper**
Bestimmung der Raumdichte am Marshall-Probekörper (ohne
Probekörperherstellung), gemäß TP Asphalt-StB Teil 6;
je 2 Probekörper
Menge: 0,000 St; EP: 44,00; GB: 0,00

**13.01.0020 Rohdichte von Asphalt**
Bestimmung der Rohdichte am Asphalt mit dem Pyknometer,
gemäß TP Asphalt-StB Teil 5, DIN EN 12697-5;
je Probe
Menge: 0,000 St; EP: 66,00; GB: 0,00

**13.01.0021 Hohlraumgehalt, Roh- und Raumdichte am MPK**
Bestimmung von Hohlraumgehalt, Roh- und Raumdichte am
Marshallprobekörper, gemäß TP Asphalt-StB Teil 5, 6 und
8;
je Probe
Menge: 0,000 St; EP: 143,00; GB: 0,00

**13.01.0022 Marshall-Stabilität und -Fließwert**
Bestimmung der Marshall-Stabilität und des
Marshall-Fließwerts (ohne Probekörper-Herstellung),
gemäß TP Asphalt-StB Teil 34;
je Probekörper
Menge: 0,000 St; EP: 73,00; GB: 0,00

**13.01.0023 Spaltzugfestigkeit**
Spaltzugfestigkeit an zwei Probekörpern (ohne
Probekörper-Herstellung), gemäß TP Asphalt-StB Teil 23;
je 2 Probekörper
Menge: 0,000 St; EP: 130,00; GB: 0,00

**13.01.0024 Ablaufverhalten (bei SMA und PA)**
Bestimmung des Ablaufverhaltens (bei SMA und PA), gemäß
TP Asphalt-StB Teil 18;
je Probe
Menge: 0,000 St; EP: 86,00; GB: 0,00

#### Unterabschnitt 13.02 Untersuchungen an Gussasphaltmischgut

**13.02.0001 Untersuchung Anlaufprobe**
Untersuchung Anlaufprobe, inkl. Probenahme und
Probenvorbereitung, Ad-hoc-Untersuchungen:
Korngrößenverteilung, Bindemittelgehalt, Rohdichte,
Eindringtiefe, gemäß den Regelwerken siehe
Einzelpositionen;
je Probe
Menge: 0,000 St; EP: 320,00; GB: 0,00

**13.02.0002 Probenahme**
Probenahme, gemäß TP Asphalt-StB Teil 27;
je Stunde
Menge: 0,000 h; EP: 85,00; GB: 0,00

**13.02.0003 Probenvorbereitung**
Probenvorbereitung einschließlich Lagerung, gemäß TP
Asphalt-StB Teil 28, DIN EN 12697-2;
je Probe
Menge: 0,000 St; EP: 10,00; GB: 0,00

**13.02.0004 Untersuchung an Gussasphaltmischgut**
Grundposition für Gesamtuntersuchung an
Gussasphaltmischgut nach ZTV Asphalt-StB, Probenahme,
Probenvorbereitung einschließlich Lagerung, Äußere
Beschaffenheit, Bindemittelrückgewinnung,
Korngrößenverteilung, Bindemittelgehalt, Wassergehalt,
Erweichungspunkt Ring und Kugel, Rohdichte, Raumdichte
(mit Herstellung der Probekörper), Eindringtiefe
(Belastungsdauer 60 Minuten bei 40 °C), gemäß den
Regelwerken siehe Einzelpositionen;
je Probe
Menge: 0,000 St; EP: 405,00; GB: 0,00

**13.02.0005 Zulage Zusätze**
Zulage zu OZ 13.02.0004. für modifizierte Asphalte
Gummi-, Polymermodifizierung, Viskositätsverändernde
Zusätze, o.ä.;
je Probe (wird bei mehreren Prüfungen nur einmal
vergütet)
Menge: 0,000 St; EP: 115,00; GB: 0,00

**13.02.0006 Zulage Eigenschaften**
Zulage zu OZ 13.02.0004. für die Bestimmung des
Massenanteils von Gesteinskörnungen mit bestimmten
Eigenschaften;
je Kornklasse (z.B. Aufhellungsgestein)
Menge: 0,000 St; EP: 60,00; GB: 0,00

**13.02.0007 Zulage Eindringtiefe**
Zulage zu OZ 13.02.0004. für die Bestimmung der
Eindringtiefe an prüffertigen Proben (Belastungsdauer
60 Minuten bei 50°C und 60°C), mit
Probekörper-Herstellung,
gemäß TP Asphalt-StB Teil 20;
je Probe
Menge: 0,000 St; EP: 140,00; GB: 0,00

**13.02.0008 Äußere Beschaffenheit d. Mischgutes**
Äußere Beschaffenheit des Mischgutes, sensorisch;
je Probe
Menge: 0,000 St; EP: 15,00; GB: 0,00

**13.02.0009 Rückgewinnung des Bindemittels**
Rückgewinnung des Bindemittels mittels
Rotationsdampfer, gemäß TP Asphalt-StB Teil 3, DIN EN
12697-3;
je Probe
Menge: 0,000 St; EP: 70,00; GB: 0,00

**13.02.0010 Korngrößenverteilung**
Korngrößenverteilung, (bei mit "S" gekennzeichnetem
Mischgut einschließlich der augenscheinlichen
Beurteilung des Anteils an gebrochenen
Gesteinskörnungen > 2,0 mm), gemäß TP Asphalt-StB Teil
2, DIN EN 12697-2;
je Probe
Menge: 0,000 St; EP: 80,00; GB: 0,00

**13.02.0011 Bindemittelgehalt (Differenzverfahren)**
Bestimmung des Bindemittelgehaltes (Differenzverfahren)
ohne unlösliche Bestandteile, gemäß TP Asphalt-StB Teil
1, DIN EN 12697-1;
je Probe
Menge: 0,000 St; EP: 120,00; GB: 0,00

**13.02.0012 Bindemittelgehalt (Rückgewinnungsverfahren)**
Bestimmung des Bindemittelgehalts
(Rückgewinnungsverfahren), gemäß TP Asphalt-StB T. 1 &
T.3, DIN EN 12697-1;
je Probe
Menge: 0,000 St; EP: 140,00; GB: 0,00

**13.02.0013 Erweichungspunkt Ring und Kugel am rückgew. Bindemittel**
Rückgewinnung des extrahierten Bindemittels zur
Ermittlung der Bindemitteleigenschaften mit dem
Rotationsverdampfer, Bestimmung des Erweichungspunktes
Ring und Kugel am zurückgewonnenen Bindemittel,
gemäß TP Asphalt-StB Teil 3, DIN EN 12697-3, DIN EN
1427;
je Prüfung mit 2 Proben
Menge: 0,000 St; EP: 95,00; GB: 0,00

**13.02.0014 Probewürfeln aus Gussasphalt**
Herstellung von Probewürfeln aus Gussasphalt, gemäß TP
Asphalt-StB Teil 20;
je 2 Probekörper
Menge: 0,000 St; EP: 33,00; GB: 0,00

**13.02.0015 Raumdichte verdicht. Asphalt-PK**
Bestimmung der Raumdichte von verdichteten
Asphalt-Probekörpern ohne Herstellung der Probekörper,
gemäß TP Asphalt-StB Teil 6, Verfahren A;
je 2 Probekörper
Menge: 0,000 St; EP: 53,00; GB: 0,00

**13.02.0016 Dynamische Eindringtiefe**
Dynamischer Eindringversuch an Gussasphalt zur
Bestimmung der Wärmestandfestigkeit, inkl.
Probekörperherstellung und Vorbereitung, gemäß TP
Asphalt-StB Teil 25 A 1;
je Serie aus min. 2 Probekörpern
Menge: 0,000 St; EP: 750,00; GB: 0,00

*Hinweis*
Bohrnebenkosten: Gestellung Strom + Wasser, Einmessen
der Bohrpunkte (GPS/GNSS), Verwendung Frostschutzmittel
bei niedrigen Außentemperaturen, Umsetzen Kerngerät zu
weiterem Bohrpunkt, Aufnahme Digitalfoto in
Probenahmeprotokoll/Prüfbericht

#### Unterabschnitt 13.03 Bohrkernuntersuchungen

**13.03.0001 Bereitstellung des Bohrkerngerätes**
Bereitstellung des Bohrkerngerätes;
je Einsatztag
Menge: 0,000 d; EP: 60,00; GB: 0,00

**13.03.0002 Asphalt-Bohrkern, d = 100 mm**
Probenahme von Bohrkernen aus Asphalt, Kerndurchmesser
100 mm, inkl. Bohrnebenkosten und fachgerechtem
Verschluss des Bohrlochs mit Heißasphaltmischgut, gemäß
TP Asphalt-StB Teil 27;
je cm Bohrtiefe
Menge: 0,000 cm; EP: 2,50; GB: 0,00

**13.03.0003 Asphalt-Bohrkern, d = 150 mm**
Probenahme von Bohrkernen aus Asphalt, Kerndurchmesser
150 mm, inkl. Bohrnebenkosten und fachgerechtem
Verschluss des Bohrlochs mit Heißasphaltmischgut, gemäß
TP Asphalt-StB Teil 27;
je cm Bohrtiefe
Menge: 0,000 cm; EP: 3,50; GB: 0,00

**13.03.0004 Asphalt-Bohrkern, d = 200 mm**
Probenahme von Bohrkernen aus Asphalt, Kerndurchmesser
200 mm, inkl. Bohrnebenkosten und fachgerechtem
Verschluss des Bohrlochs mit Heißasphaltmischgut, gemäß
TP Asphalt-StB Teil 27;
je cm Bohrtiefe
Menge: 0,000 cm; EP: 4,50; GB: 0,00

**13.03.0005 Asphalt-Bohrkern, d = 250 mm**
Probenahme von Bohrkernen aus Asphalt, Kerndurchmesser
250 mm, inkl. Bohrnebenkosten und fachgerechtem
Verschluss des Bohrlochs mit Heißasphaltmischgut, gemäß
TP Asphalt-StB Teil 27;
je cm Bohrtiefe
Menge: 0,000 cm; EP: 5,50; GB: 0,00

**13.03.0006 Asphalt-Bohrkern, d = 300 mm**
Probenahme von Bohrkernen aus Asphalt, Kerndurchmesser
300 mm, inkl. Bohrnebenkosten und fachgerechtem
Verschluss des Bohrlochs mit Heißasphaltmischgut, gemäß
TP Asphalt-StB Teil 27;
je cm Bohrtiefe
Menge: 0,000 cm; EP: 6,50; GB: 0,00

**13.03.0007 Probenvorbereitung**
Vorbereitung von Bohrkernen für weitere Untersuchungen
(Vorbehandlung, Säubern, Kennzeichnung der Schichten,
Beurteilung der äußeren Beschaffenheit), gemäß TP
Asphalt-StB Teil 28;
je Bohrkern
Menge: 0,000 St; EP: 15,00; GB: 0,00

**13.03.0008 Korngrößenverteilung**
Korngrößenverteilung, (bei mit "S" gekennzeichnetem
Mischgut einschließlich der augenscheinlichen
Beurteilung des Anteils an gebrochenen
Gesteinskörnungen > 2,0 mm), gemäß TP Asphalt-StB Teil
2, DIN EN 12697-2;
je Probe
Menge: 0,000 St; EP: 80,00; GB: 0,00

**13.03.0009 Bindemittelgehalt (Differenzverfahren)**
Bestimmung des Bindemittelgehaltes (Differenzverfahren)
ohne unlösliche Bestandteile, gemäß TP Asphalt-StB Teil
1, DIN EN 12697-1;
je Probe
Menge: 0,000 St; EP: 120,00; GB: 0,00

**13.03.0010 Rückgewinnung des Bindemittels**
Rückgewinnung des Bindemittels mittels
Rotationsdampfer, gemäß TP Asphalt-StB Teil 3, DIN EN
12697-3;
je Probe
Menge: 0,000 St; EP: 70,00; GB: 0,00

**13.03.0011 Erweichungspunkt Ring und Kugel am rückgew. Bindemittel**
Rückgewinnung des extrahierten Bindemittels zur
Ermittlung der Bindemitteleigenschaften mit dem
Rotationsverdampfer, Bestimmung des Erweichungspunktes
Ring und Kugel am zurückgewonnenen Bindemittel,
gemäß TP Asphalt-StB Teil 3, DIN EN 12697-3, DIN EN
1427;
je Prüfung mit 2 Proben
Menge: 0,000 St; EP: 95,00; GB: 0,00

**13.03.0012 Elastische Rückstellung von modifizierten Bitumen**
Bestimmung der elastischen Rückstellung des
rückgewonnenen polymermodifizierten Bindemittels, gemäß
DIN EN 13398;
je 2 Proben
Menge: 0,000 St; EP: 95,00; GB: 0,00

**13.03.0013 Herstellung von Marshall-Probekörpern**
Herstellung von Marshall-Probekörpern mit dem
Marshall-Verdichtungsgerät, gemäß TP Asphalt-StB Teil
30, DIN EN 12697-30;
je Probekörper
Menge: 0,000 St; EP: 28,00; GB: 0,00

**13.03.0014 Maße von Asphaltprobekörpern**
Maße von Asphaltprobekörpern, gemäß TP Asphalt-StB T.
29;
je Probekörper
Menge: 0,000 St; EP: 13,00; GB: 0,00

**13.03.0015 Raumdichte von Asphalt-Probekörpern**
Raumdichte von Asphalt-Probekörpern, gemäß TP
Asphalt-StB Teil 6;
je Schicht mit zwei Proben
Menge: 0,000 St; EP: 53,00; GB: 0,00

**13.03.0016 Rohdichte am Asphalt**
Bestimmung der Rohdichte am Asphalt mit dem Pyknometer,
gemäß TP Asphalt-StB Teil 5, DIN EN 12697-5;
je Probe
Menge: 0,000 St; EP: 66,00; GB: 0,00

**13.03.0017 Dickenmessung an Bohrkernen**
Dickenmessung an Bohrkernen, TP D-StB;
je Bohrkern
Menge: 0,000 St; EP: 11,00; GB: 0,00

**13.03.0018 Elektromagnetische Dickenmessung**
Elektromagnetische Dickenmessung, gemäß TP D-StB;
je Bohrkern
Menge: 0,000 h; EP: 124,00; GB: 0,00

**13.03.0019 Sägeschnitt zur Schichtentrennung**
Sägeschnitt zur Schichtentrennung, Probenteilung oder
zum Abtrennen der nicht zu prüfenden Unterlage;
je Schnitt
Menge: 0,000 St; EP: 11,00; GB: 0,00

**13.03.0020 Abscherversuch**
Abscherversuch, gemäß TP Asphalt-StB T. 48 A;
je Schichtgrenze (2 Bohrkerne)
Menge: 0,000 St; EP: 86,00; GB: 0,00

**13.03.0021 Haftzugfestigkeit**
Haftzugfestigkeit, gemäß TP Asphalt-StB T. 48 B;
je Serie mit 3 Probekörpern
Menge: 0,000 St; EP: 213,00; GB: 0,00

#### Unterabschnitt 13.04 Weitere Untersuchungen

**13.04.0001 VDG bei bek. Bezugsraumdichte**
Ermittlung des Verdichtungsgrades bei bekannter
Bezugsraumdichte, inkl. säubern und trennen der
Schicht;
gemäß TP Asphalt-StB, Teil 8;
je Schicht
Menge: 0,000 St; EP: 92,00; GB: 0,00

**13.04.0002 VDG bei unbek. Bezugsraumdichte**
Ermittlung des Verdichtungsgrades bei unbekannter
Bezugsraumdichte, inkl. säubern und trennen der
Schicht, herstellen von 2 Marshall-Probekörper und
Ermittlung der Raumdichte am MPK; gemäß TP Asphalt-StB,
Teil 8;
je Schicht
Menge: 0,000 St; EP: 143,00; GB: 0,00

**13.04.0003 VDG und HRG bei unbek. Bezugsraumd.**
Ermittlung von Verdichtungsgrad und Hohlraumgehalt bei
unbekannten Bezugsraumdichten, inkl. säubern und
trennen der Schicht, herstellen von 2
Marshall-Probekörper und Ermittlung der Raumdichte am
MPK und der Rohdichte am wiedergewonnenen Mischgut der
Bohrkernschicht; gemäß TP Asphalt-StB, Teil 8 und Teil
5;
je Schicht
Menge: 0,000 St; EP: 195,00; GB: 0,00

**13.04.0004 Rohdichte am wiedergew. BK-Material**
Bestimmung der Rohdichte am wiedergewonnenen
Bohrkern-Material; gemäß TP Asphalt-StB, Teil 5;
je Schicht
Menge: 0,000 St; EP: 68,50; GB: 0,00

**13.04.0005 Raumdichte je Schicht (Verfahren B)**
Bestimmung der Raumdichte je Schicht (Verfahren B);
gemäß TP Asphalt-StB, Teil 6;
je Schicht mit zwei Messproben
Menge: 0,000 St; EP: 53,00; GB: 0,00

**13.04.0006 Raumdichte je Schicht (Verfahren D)**
Bestimmung der Raumdichte je Schicht (Verfahren D);
gemäß TP Asphalt-StB, Teil 6;
je Schicht mit zwei Messproben
Menge: 0,000 St; EP: 85,00; GB: 0,00

**13.04.0007 Bezugsraumdichte am MPK**
Bestimmung der Bezugsraumdichte am Marshall-Probekörper
am wiedergewonnenen Bohrkern-Material;
je Schicht
Menge: 0,000 St; EP: 88,00; GB: 0,00

**13.04.0008 Vorbereiten Spurbildungsversuch**
Vorbereiten eines Bohrkerns oder eines Ausbaustücks für
den Spurbildungsversuch; gemäß TP Asphalt-StB, Teil 22;
je Probekörper
Menge: 0,000 St; EP: 105,00; GB: 0,00

**13.04.0009 Spurbildungsversuch (ohne PK)**
Spurbildungsversuch (ohne Probekörper-Herstellung);
gemäß TP Asphalt-StB, Teil 22;
je Probekörper
Menge: 0,000 St; EP: 604,00; GB: 0,00

**13.04.0010 Kornverlust PK aus PA**
Kornverlust von Probekörpern aus Offenporigem Asphalt
(ohne Probekörperherstellung); gemäß TP Asphalt-StB,
Teil 17;
je Versuchsreihe
Menge: 0,000 St; EP: 325,00; GB: 0,00

**13.04.0011 Dyn. Eindringversuch MA bei 50°C**
Dynamischer Eindringversuch mit ebenem Stempel an
Gussasphalt (bei 50°C zur Beurteilung der
Wärmestandfestigkeit von Gussasphalt; mit
Probekörperherstellung und Raumdichtebestimmung); gemäß
TP Asphalt-StB, Teil 25 A 1;
je Versuchsreihe
Menge: 0,000 St; EP: 900,00; GB: 0,00

**13.04.0012 Griffigkeit (SRT)**
Griffigkeitsmessung mit dem Pendelgerät (SRT),
5 Messpunkte in einer Messlinie; gemäß TP Griff-StB
(SRT), DIN EN 13036-4;
je Messfeld
Menge: 0,000 St; EP: 170,00; GB: 0,00

**13.04.0013 Rauheit mit dem Ausflussmesser**
Rauheit mit dem Ausflussmesser,
10 Messpunkte in einer Messlinie; gemäß TP Griff-StB
(SRT), DIN EN 13036-4;
je Messfeld
Menge: 0,000 St; EP: 60,00; GB: 0,00

### Abschnitt 14 Fachgebiet H3: Tragschichten mit hydraulischen Bindemitteln, Bodenverfestigungen nach ZTV Beton-StB, ZTV E-StB

#### Unterabschnitt 14.00 Verfestigung und hydraulisch gebundene Tragschicht (HGT)

**14.00.0001 Kompaktposition HGT**
Kompaktposition HGT
Verdichtungsgrad (Dichteermittlung und
Einpunktproctor), Bindemittelmenge, Schichtdicke,
Herstellung der Probekörper für Prüfung der
Druckfestigkeit, Prüfumfang gemäß ZTV Beton, Messung
und Dokumentation aller Messergebnisse pro Tag, gemäß
DIN EN 13286-2, DIN 18125-2, TP Beton-StB 4.1.3.3, TP
Beton-StB 4.1.4.5, TP Beton-StB 4.1.4.6, TP Beton-StB
4.1.5.1, TP Beton-StB 4.1.5.4, TP BF-StB Teil B 11.2;
je Stunde
Menge: 0,000 h; EP: 85,00; GB: 0,00

**14.00.0002 Probennahme und Vorbereitung der Proben**
Probennahme und Vorbereitung der Proben, gemäß DIN EN
932-1 und -2, DIN EN 13286-1, DIN 52101, TP Gestein-StB
Teil 2.2;
je Stunde
Menge: 0,000 h; EP: 85,00; GB: 0,00

**14.00.0003 Prüfbericht für die Tagesleistung**
Prüfbericht für die Tagesleistung zu Vorposition,
Dokumentation und Auswertung der ermittelten Messwerte,
nach Tagesleistung ist Prüfbericht, wenn nicht anders
mit dem AG vereinbart, am selben Tag dem AG per E-Mail
im PDF-Format senden (Funktionspostfach
"FU-WES-NL-MT-B4@autobahn.de" in CC setzen) und nach
Abschluss der Tagesleistungen 1-fach auf Papier
zusenden;
je Einsatztag
Menge: 0,000 d; EP: 85,00; GB: 0,00

**14.00.0004 Korngrößen- bzw. Stückgrößenverteilung für Gesteinskörnungsgemische**
Korngrößen- bzw. Stückgrößenverteilung für
Gesteinskörnungsgemische, gemäß DIN EN 933-1, TP
Gestein-StB Teil 4.1.2, TP Beton-StB Abschnitt 3.1.1.1
bzw. 4.1.4.4;
je Probe
Menge: 0,000 St; EP: 13,00; GB: 0,00

**14.00.0005 Herstellung der Probekörper**
Herstellung der Probekörper, gemäß DIN EN 13286-50 (in
Anlehnung), TP Beton-StB Abschnitt 3.1.3.3;
je Probekörper
Menge: 0,000 St; EP: 53,00; GB: 0,00

**14.00.0006 Trockendichte (Feldversuche) Ausstechzylinder**
Trockendichte (Feldversuche) Ausstechzylinderverfahren,
gemäß TP Beton-StB Abschnitt 4.1.5.4, DIN 18125-2;
je Probe
Menge: 0,000 St; EP: 30,00; GB: 0,00

**14.00.0007 Trockendichte (Feldversuche) Sandersatz- oder Ballonverfahren**
Trockendichte (Feldversuche) Sandersatz- oder
Ballonverfahren, gemäß TP Beton-StB A. 4.1.5.4, DIN
18125-2;
je Probe
Menge: 0,000 St; EP: 55,00; GB: 0,00

**14.00.0008 Schichtdicke/Einbaudicke**
Schichtdicke/Einbaudicke im frischen Zustand
unmittelbar nach der Verdichtung, gemäß TP D-StB, TP
Beton-StB Abschnitt 4.1.5.1;
je Messtelle
Menge: 0,000 St; EP: 18,00; GB: 0,00

**14.00.0009 Rohdichte und Druckfestigkeit**
Bestimmung von Rohdichte und Druckfestigkeit, inklusive
Herstellung, Lagerung, ggf. abgleichen der Probekörper,
Durchmesser 150 mm und Höhe 125 mm, im Alter von 28
Tagen, gemäß TP Beton-StB 3.1.3 + 4.1.4.8, DIN EN
12390-3 und -7; je Serie mit 3 Proben
Menge: 0,000 St; EP: 270,00; GB: 0,00

**14.00.0010 Rohdichte und Druckfestigkeit, 7d**
Wie Vorposition, im Alter von 7 Tagen
Menge: 0,000 St; EP: 250,00; GB: 0,00

**14.00.0011 Feinanteile und KGV**
Bestimmung der Feinanteile und der Korngrößenverteilung
am Einbaugemisch durch Auswaschversuch bei bekanntem
Bindemittelgehalt, gemäß TP Beton-StB 4.1.4.4, TP B-StB
Teil 1.1.01, DIN EN 933-1;
je Probe
Menge: 0,000 St; EP: 280,00; GB: 0,00

**14.00.0012 Ausgestreute Bindemittelmenge**
Bestimmung der ausgestreuten Bindemittelmenge bei
Baumischverfahren, gemäß TP Beton-StB 4.1.3.3, TP
Beton-StB 4.1.4.5, TP BF-StB Teil B 11.2;
je Probe
Menge: 0,000 St; EP: 25,00; GB: 0,00

**14.00.0013 Verdichtungsgrad: Trockendichte**
Verdichtungsgrad: Bestimmung der Trockendichte, gemäß
TP Beton-StB 4.1.5.4, DIN 18125-2;
je Messstelle
Menge: 0,000 St; EP: 50,00; GB: 0,00

**14.00.0014 Proctordichte (Ein-Punkt-Proctor)**
Proctordichte (Ein-Punkt-Proctor), Versuchszylinder d1
= 150 mm, gemäß TP Beton-StB 4.1.4.6, DIN EN 13286-2;
je Probe
Menge: 0,000 St; EP: 70,00; GB: 0,00

#### Unterabschnitt 14.01 Bodenverfestigungen

**14.01.0001 Kompaktposition Verfestigung**
Kompaktposition Verfestigung
Verdichtungsgrad (Dichteermittlung und
Einpunktproctor), Bindemittelmenge, Schichtdicke,
Herstellung der Probekörper für Prüfung der
Druckfestigkeit, Prüfumfang gemäß ZTV Beton, Messung
und Dokumentation aller Messergebnisse pro Tag, gemäß
DIN EN 13286-2, DIN 18125-2, TP Beton-StB 4.1.3.3, TP
Beton-StB 4.1.4.5, TP Beton-StB 4.1.4.6, TP Beton-StB
4.1.5.1, TP Beton-StB 4.1.5.4, TP BF-StB Teil B 11.2;
je Stunde
Menge: 0,000 h; EP: 85,00; GB: 0,00

**14.01.0002 Probennahme und Aufbereitung der Proben**
Probennahme und Aufbereitung der Proben, gemäß TP
BF-StB T. A 2 + T. B 11.1, DIN EN ISO 22475-1;
je Stunde
Menge: 0,000 h; EP: 85,00; GB: 0,00

**14.01.0003 Prüfbericht für die Tagesleistung**
Prüfbericht für die Tagesleistung zu Vorposition,
Dokumentation und Auswertung der ermittelten Messwerte,
nach Tagesleistung ist Prüfbericht, wenn nicht anders
mit dem AG vereinbart, am selben Tag dem AG per E-Mail
im PDF-Format senden (Funktionspostfach
"FU-WES-NL-MT-B4@autobahn.de" in CC setzen) und nach
Abschluss der Tagesleistungen 1-fach auf Papier
zusenden;
je Einsatztag
Menge: 0,000 d; EP: 85,00; GB: 0,00

**14.01.0004 Wassergehalt**
Wassergehalt, gemäß DIN EN ISO 17892-1, TP BF-StB T. B
1.1;
je Probe
Menge: 0,000 St; EP: 217,00; GB: 0,00

**14.01.0005 Korndichte**
Korndichte, gemäß DIN 18124, DIN EN 17892-3, TP BF-StB
Teil B 3.2 und Teil B 3.3;
je Probe
Menge: 0,000 St; EP: 51,00; GB: 0,00

**14.01.0006 Korngrößenverteilung**
Bestimmung der Korngrößenverteilung durch Siebung und
Sedimentation, gemäß DIN EN ISO 17892-4 & -5, TP BF-StB
B 5.1;
je Probe
Menge: 0,000 St; EP: 120,00; GB: 0,00

**14.01.0007 Zustandsgrenzen**
Zustandsgrenzen, gemäß DIN EN ISO 17892-12, TP BF-StB
T. B 2.1;
je Probe
Menge: 0,000 St; EP: 115,00; GB: 0,00

**14.01.0008 Proctordichte und optimaler Wassergehalt D = 100 mm**
Bestimmung der Proctordichte und des optimalen
Wassergehaltes, inkl. Angabe des Luftporengehalts
5 Einzelversuche, Versuchszylinder d1 = 100 mm, gemäß
DIN 18127, TP BF-StB Teil B 6.2;
je Serie mit 5 Einzelversuchen
Menge: 0,000 St; EP: 220,00; GB: 0,00

**14.01.0009 Proctordichte und optimaler Wassergehalt D = 150 mm**
Bestimmung der Proctordichte und des optimalen
Wassergehaltes, inkl. Angabe des Luftporengehalts
5 Einzelversuche, Versuchszylinder d1 = 150 mm, gemäß
DIN 18127, TP BF-StB Teil B 6.2;
je Serie mit 5 Einzelversuchen
Menge: 0,000 St; EP: 330,00; GB: 0,00

**14.01.0010 Proctordichte und optimaler Wassergehalt D = 250 mm**
Bestimmung der Proctordichte und des optimalen
Wassergehaltes, inkl. Angabe des Luftporengehalts
5 Einzelversuche, Versuchszylinder d1 = 250 mm, gemäß
DIN 18127, TP BF-StB Teil B 6.2;
je Serie mit 5 Einzelversuchen
Menge: 0,000 St; EP: 400,00; GB: 0,00

**14.01.0011 Organische Bestandteile**
Organische Bestandteile, Glühverlust, gemäß DIN EN
17685-1, TP BF-StB Teil B 10.1, DIN 18128;
je Probe
Menge: 0,000 St; EP: 50,00; GB: 0,00

**14.01.0012 Trockendichte (Feldversuche) Ausstechzylinder**
Trockendichte (Feldversuche) Ausstechzylinderverfahren,
gemäß TP Beton-StB Abschnitt 4.1.5.4, DIN 18125-2;
je Probe
Menge: 0,000 St; EP: 30,00; GB: 0,00

**14.01.0013 Trockendichte (Feldversuche) Sandersatz- oder Ballonverfahren**
Trockendichte (Feldversuche) Sandersatz- oder
Ballonverfahren, gemäß TP Beton-StB A. 4.1.5.4, DIN
18125-2;
je Probe
Menge: 0,000 St; EP: 55,00; GB: 0,00

**14.01.0014 Ausstreumenge von streufähigen Bindemitteln**
Ausstreumenge von streufähigen Bindemitteln, gemäß TP
BF-StB T. B 11.2;
je Probe
Menge: 0,000 St; EP: 25,00; GB: 0,00

**14.01.0015 Einbaudicke**
Einbaudicke, gemäß TP D-StB;
je Probe
Menge: 0,000 St; EP: 18,00; GB: 0,00

#### Unterabschnitt 14.02 Umweltrelevante Merkmale

**14.02.0001 Untersuchung auf umweltrelevante Merkmale**
Untersuchung von HOS, SWS, CUS, CUG, GKOS, SFA, SKS,
RC-Baustoffe, HMV-Asche, GRS, gemäß TP Gestein-StB Teil
7.1, 7.2, 7.3;
je Probe
Menge: 0,000 St; EP: 600,00; GB: 0,00

### Abschnitt 15 Fachgebiet I3: Schichten ohne Bindemittel und Baustoffgemische für den Erdbau nach ZTV SoB-StB, ZTV E-StB, ZTV Pflaster-StB

#### Unterabschnitt 15.00 Schichten ohne Bindemittel

**15.00.0001 Probennahme und Probenteilung**
Probennahme und Probenteilung, gemäß DIN EN 932-1 und
-2,
DIN 52101, DIN EN 13286-1, TP Gestein-StB T. 2.2;
je Stunde
Menge: 0,000 h; EP: 85,00; GB: 0,00

**15.00.0002 Stoffliche Kennzeichnung**
Stoffliche Kennzeichnung, gemäß DIN EN 932-3, TP
Gestein-StB T. 3.1.2, 3.1.4 und 3.1.5, M RC, M HMVA;
je Probe
Menge: 0,000 St; EP: 60,00; GB: 0,00

**15.00.0003 Korngrößenverteilung**
Bestimmung der Korngrößenverteilung durch Siebung und
Sedimentation, gemäß DIN EN 933-1, TP Gestein-StB Teil
4.1, DIN EN ISO 17892-4 & -5, TP BF-StB B 5.2;
je Probe
Menge: 0,000 St; EP: 120,00; GB: 0,00

**15.00.0004 Proctordichte, opt. Wassergehalt**
Bestimmung der Proctordichte und des optimalen
Wassergehaltes, 5 Einzelversuche, Versuchszylinder d1 =
150 bzw. 250 mm, inklusive Herstellung des
Proctor-Probekörpers, gemäß DIN EN 13286-2, TP
Gestein-StB Teil 8.1.1;
je Serie mit 5 Einzelversuchen
Menge: 0,000 St; EP: 330,00; GB: 0,00

#### Unterabschnitt 15.01 Erdbau

**15.01.0001 Korngrößenverteilung**
Bestimmung der Korngrößenverteilung durch Siebung und
Sedimentation, gemäß DIN EN ISO 17892-4 & -5, TP BF-StB
B 5.1;
je Probe
Menge: 0,000 St; EP: 120,00; GB: 0,00

**15.01.0002 Wassergehalt**
Wassergehalt, gemäß DIN EN ISO 17892-1, TP BF-StB T. B
1.1;
je Probe
Menge: 0,000 St; EP: 13,00; GB: 0,00

**15.01.0003 Zustandsgrenzen**
Zustandsgrenzen, gemäß DIN EN ISO 17892-12;
je Probe
Menge: 0,000 St; EP: 115,00; GB: 0,00

**15.01.0004 Proctordichte und optimaler Wassergehalt D = 100 mm**
Bestimmung der Proctordichte und des optimalen
Wassergehaltes, inkl. Angabe des Luftporengehalts
5 Einzelversuche, Versuchszylinder d1 = 100 mm, gemäß
DIN 18127, TP BF-StB Teil B 6.1;
je Serie mit 5 Einzelversuchen
Menge: 0,000 St; EP: 220,00; GB: 0,00

**15.01.0005 Proctordichte und optimaler Wassergehalt D = 150 mm**
Bestimmung der Proctordichte und des optimalen
Wassergehaltes, inkl. Angabe des Luftporengehalts
5 Einzelversuche, Versuchszylinder d1 = 150 mm, gemäß
DIN 18127, TP BF-StB Teil B 6.1;
je Serie mit 5 Einzelversuchen
Menge: 0,000 St; EP: 330,00; GB: 0,00

**15.01.0006 Proctordichte und optimaler Wassergehalt D = 250 mm**
Bestimmung der Proctordichte und des optimalen
Wassergehaltes, inkl. Angabe des Luftporengehalts
5 Einzelversuche, Versuchszylinder d1 = 250 mm, gemäß
DIN 18127, TP BF-StB Teil B 6.1;
je Serie mit 5 Einzelversuchen
Menge: 0,000 St; EP: 400,00; GB: 0,00

**15.01.0007 Glühverlust von SKA, SFA und BFA**
Glühverlust von SKA, SFA und BFA, gemäß DIN EN 1744-1
Abschnitt 17;
je Probe
Menge: 0,000 St; EP: 75,00; GB: 0,00

**15.01.0008 Feinkalkgehalt von BFA**
Feinkalkgehalt von BFA, gemäß DIN EN 451-1;
je Probe
Menge: 0,000 St; EP: 120,00; GB: 0,00

**15.01.0009 Sulfatgehalt von BFA**
Sulfatgehalt von BFA, gemäß DIN EN 196-2;
je Probe
Menge: 0,000 St; EP: 120,00; GB: 0,00

**15.01.0010 Sulfatgehalt von HbCU**
Sulfatgehalt von HbCU, gemäß DIN EN 1744-1 Abschnitt
12;
je Probe
Menge: 0,000 St; EP: 120,00; GB: 0,00

#### Unterabschnitt 15.02 Prüfung der fertigen Leistung

**15.02.0001 Trockendichte (Feldversuche) Ausstechzylinder**
Trockendichte (Feldversuche) Ausstechzylinderverfahren,
gemäß TP Beton-StB Abschnitt 4.1.5.4, DIN 18125-2;
je Probe
Menge: 0,000 St; EP: 30,00; GB: 0,00

**15.02.0002 Trockendichte (Feldversuche) Sandersatz- oder Ballonverfahren**
Trockendichte (Feldversuche) Sandersatz- oder
Ballonverfahren, gemäß TP Beton-StB A. 4.1.5.4, DIN
18125-2;
je Probe
Menge: 0,000 St; EP: 55,00; GB: 0,00

**15.02.0003 Plattendruckversuch Einzelversuch**
Plattendruckversuch, gemäß DIN 18134, TP BF-StB T. B
8.1;
je Versuch
Menge: 0,000 St; EP: 121,00; GB: 0,00

**15.02.0004 Plattendruckversuch ab zwei Versuchen**
Plattendruckversuch, gemäß DIN 18134, TP BF-StB T. B
8.1;
ab 2 Versuchen
Menge: 0,000 St; EP: 93,00; GB: 0,00

**15.02.0005 Einbaudicke**
Einbaudicke, gemäß TP D-StB;
je Probe
Menge: 0,000 St; EP: 18,00; GB: 0,00

**15.02.0006 Dynamischer Plattendruckversuch**
Dynamischer Plattendruckversuch mit Hilfe des Leichten
Fallgewichtes, bis 5 Versuch je Prüfserie, gemäß TP
Gestein-StB T. 8.2.1;
je Serie
Menge: 0,000 St; EP: 50,00; GB: 0,00

#### Unterabschnitt 15.03 Umweltrelevante Merkmale

**15.03.0001 Untersuchung auf umweltrelevante Merkmale**
Untersuchung von HOS, SWS, CUS, CUG, GKOS, SFA, SKS,
RC-Baustoffe, HMV-Asche, GRS, gemäß TP Gestein-StB Teil
7.1 bis 7.3;
je Probe
Menge: 0,000 St; EP: 600,00; GB: 0,00

### Abschnitt 16 Performance Prüfungen an Asphalt und bituminösen Bindemitteln

#### Unterabschnitt 16.00 Prüfungen am Asphaltmischgut

**16.00.0001 Herstellung Asphalt-Probeplatte**
Herstellung von Asphalt-Probeplatten mit dem
Walzsektor-Verdichtungsgerät, gemäß TP Asphalt-StB Teil
33;
je Probeplatte
Menge: 0,000 St; EP: 120,00; GB: 0,00

**16.00.0002 Entnahme Vorbereitung Probekörper**
Entnahme und Vorbereitung der Probeköper aus den
Asphaltplatten inkl. planparalleles Schleifen;
je Probekörper oder Prisma
Menge: 0,000 St; EP: 40,00; GB: 0,00

**16.00.0003 Raumdichte Probekörper**
Bestimmung der Raumdichte von verdichteten
Asphalt-Probekörpern ohne Herstellung der Probekörper,
gemäß TP Asphalt-StB Teil 6, DIN EN 12697-6;
je Probekörper
Menge: 0,000 St; EP: 26,00; GB: 0,00

**16.00.0004 Druck-Schwellversuch an Walzasphalt**
Druck-Schwellversuch an Walzasphalt zur Beurteilung der
Wärmestandfestigkeit, ohne Probekörperherstellung und
Vorbereitung, gemäß TP Asphalt-StB Teil 25 B 1;
je Serie mit 3 Probekörpern
Menge: 0,000 St; EP: 460,00; GB: 0,00

**16.00.0005 Kälteeigenschaften - Abkühlversuch**
Kälteeigenschaften - Abkühlversuch (TSRST) ohne
Probekörperherstellung und Vorbereitung, gemäß TP
Asphalt-StB Teil 46 A;
je Serie mit 3 Probekörpern
Menge: 0,000 St; EP: 610,00; GB: 0,00

**16.00.0006 Kälteeigenschaften - Zugversuch**
Kälteeigenschaften - Zugversuch (UTST) ohne
Probekörperherstellung und Vorbereitung, gemäß TP
Asphalt-StB Teil 46 A;
je Serie mit 3 Probekörpern
Menge: 0,000 St; EP: 515,00; GB: 0,00

**16.00.0007 Spaltzug-Schwellversuch Ermüdung**
Spaltzug-Schwellversuch, Ermittlung der
Ermüdungsfunktion, ohne Probekörperherstellung und
Vorbereitung, gemäß TP Asphalt-StB Teil 24;
je Serie mit 3 Probekörpern
Menge: 0,000 St; EP: 1100,00; GB: 0,00

**16.00.0008 Spaltzug-Schwellversuch Steifigkeit**
Spaltzug-Schwellversuch, Ermittlung der
Steifigkeits-Temperaturfunktion, ohne
Probekörperherstellung und Vorbereitung, gemäß TP
Asphalt-StB Teil 26;
je Serie mit 3 Probekörpern
Menge: 0,000 St; EP: 1200,00; GB: 0,00

**16.00.0009 Bestimmung Eindringtiefe**
Bestimmung der Eindringtiefe an prüffertigen Proben
(Belastungsdauer 60 Minuten bei 50°C und 60°C), mit
Probekörper-Herstellung, gemäß TP Asphalt-StB Teil 20;
je Probe
Menge: 0,000 St; EP: 140,00; GB: 0,00

**16.00.0010 Dynamischer Eindringversuch**
Dynamischer Eindringversuch an Gussasphalt zur
Bestimmung der Wärmestandfestigkeit, inkl.
Probekörperherstellung und Vorbereitung, gemäß TP
Asphalt-StB Teil 25 A 1;
je Serie aus min. 2 Probekörpern
Menge: 0,000 St; EP: 750,00; GB: 0,00

#### Unterabschnitt 16.01 Prüfungen am bituminösen Bindemittel

**16.01.0001 Vorbereitung von Untersuchungsproben**
Vorbereitung von Untersuchungsproben, gemäß DIN EN
12594;
je Probe
Menge: 0,000 h; EP: 85,00; GB: 0,00

**16.01.0002 Verformungsverhalten im Dynamischen Scherrheometer (DSR)**
Verformungsverhalten von Bitumen im Dynamischen
Scherrheometer (DSR), Bitumen
Typisierungs-Schnell-Verfahren gemäß DIN EN 14770, TL
Bitumen-StB A 5.3, TP Bitumen-StB Teil 3;
je Probe
Menge: 0,000 St; EP: 225,00; GB: 0,00

**16.01.0003 Beständigkeit gegen Verhärtung**
Beständigkeit gegen Verhärtung Teil 1: RTFOT-Verfahren,
gemäß DIN EN 12607-1;
je Prüfung
Menge: 0,000 St; EP: 130,00; GB: 0,00

**16.01.0004 Beschleunigte Langzeit-Alterung (PAV)**
Beschleunigte Langzeit-Alterung (PAV), gemäß DIN EN
14769;
je Probe
Menge: 0,000 St; EP: 220,00; GB: 0,00

### Abschnitt 17 Ebenheitsmessungen nach TP Eben - Berührende Messungen

#### Unterabschnitt 17.00 Planograf, Richtlatte

**17.00.0001 Bereitstellung Planograf**
Bereitstellung Planograf,
Durchführung von Ebenheitsmessungen mit dem
Planografen,
inkl. Umsetzen zwischen einzelnen Messabschnitten,
gemäß TP Eben - Berührende Messungen;
je Einsatztag
Menge: 0,000 d; EP: 150,00; GB: 0,00

**17.00.0002 Ebenheitsmessungen mit Planograf**
Ebenheitsmessungen mit Planograf, einschl.
Dokumentation, Auswertung der Messergebnisse im
Hinblick auf die geltenden Grenzwerte (Darstellung der
graphischen Auswertung in 20m, oder 100m Blöcken),
gemäß TP Eben - Berührende Messungen;
je angefangener Messkilometer
Menge: 0,000 km; EP: 60,00; GB: 0,00

**17.00.0003 Punktuell 4-m-Richtlatte**
Punktuelle Ebenheitsmessung mit 4-m-Richtlatte, Längs-
oder Querebenheit, einschl. Auswertung und
Dokumentation, gemäß TP Eben - Berührende Messungen;
je Messstelle
Menge: 0,000 St; EP: 15,00; GB: 0,00

#### Unterabschnitt 17.01 Profilograf

**17.01.0001 Querprofil mit Profilograf**
Ermittlung eines Querprofils der Straßenoberfläche mit
Profilograf, inklusive zeichnerische Darstellung, gemäß
TP Eben - Berührende Messungen;
je Messstelle
Menge: 0,000 St; EP: 110,00; GB: 0,00

### Abschnitt 18 Griffigkeitsmessungen nach TP Griff-StB (SKM)

#### Unterabschnitt 18.00 Griffigkeitsmessungen (SKM)

**18.00.0001 An- und Abfahrt (werktags)**
Bereitstellung des Griffigkeitsmessfahrzeugs, mit An-
und Abfahrt, inkl. Umsetzen des Messfahrzeugs innerhalb
eines Einzelmessauftrages oder auch zwischen einzelnen
Messaufträgen (werkstags);
je Einsatztag
Menge: 0,000 d; EP: 300,00; GB: 0,00

**18.00.0002 Griffigkeitsmessungen mit SKM**
Griffigkeitsmessungen nach TP Griff-StB je
Fahrstreifen,
inkl. Gültigkeitsprüfung, Zuordnung der Messdaten auf
das Straßennetz, Erfassung der Prüfergebnisse aller
Messungen in einem Prüfbericht, gemäß
Leistungsbschreibung;
je Kilometer
Menge: 0,000 km; EP: 115,00; GB: 0,00

### Abschnitt 19 Fahrbahnmarkierungen nach ZTV M

#### Unterabschnitt 19.00 Prüfungen der Fahrbahnmarkierung

**19.00.0001 KP während der Applikation**
Kontrollprüfung während der Applikation, gemäß ZTV M
Abschnitt 7.1.3.2, Kennzeichnung der Gebinde,
Überrollbarkeit, Geometrie, Schichtdicke/Materialmenge,
Nachstreumittelmenge, visueller Eindruck
(Gleichmäßigkeit, Verteilung/ Einbettung/ Menge der
Nachstreumittel), Dokumentation im
"Überwachungsprotokoll für Markierungsarbeiten während
der Applikation" inkl. Fotodokumentation, Begleitung
der Applikation und ggfs. Veränderungen der
Einstellungen durch die Kolonne vornehmen lassen;
je Prüfung
Menge: 0,000 St; EP: 600,00; GB: 0,00

**19.00.0002 Entnahme von Rückstellproben**
Entnahme von Rückstellproben, gemäß Leitfaden zur
Probenentnahme von Markierungsmaterialien zur
Durchführung der Mustergleichheitsprüfung,
Bereitstellung von geeigneten Probebehältern gemäß
Leitfaden bzw. ZTV M Abschnitt 7.1.3.2 und Anhang 6,
Kennzeichnung nach ADR, Entnahme von 2 Proben, als
Zusatz zu OZ 19.00.0001.;
je Serie mit 2 Proben
Menge: 0,000 St; EP: 100,00; GB: 0,00

**19.00.0003 Verkehrstechnische Eigenschaften**
Ermittlung der verkehrstechnischen Eigenschaften
(Tagessichtbarkeit, Nachtsichtbarkeit, Griffigkeit),
die Prüfung erfolgt auf dem zuvor applizierten Bereich
inkl. notwendiger Arbeiten (Entfernen Spritznebel.),
Dokumentation erstellen, gemäß ZTV M, DIN EN 1436 und
DIN EN 13036-4, als Zusatz zu OZ 19.00.0001.;
je Messabschnitt
Menge: 0,000 St; EP: 150,00; GB: 0,00

**19.00.0004 KP an der fertigen Leistung**
Prüfungen der fertigen Leistung im Neuzustand, gemäß
ZTV M Abschnitt 7.1.3.4, Geometrie, Schichtdicke
(trocken), visueller Eindruck (Gleichmäßigkeit,
Verteilung/ Einbettung/Menge der Nachstreumittel,
verkehrstechnische Eigenschaften (Tagessichtbarkeit,
Nachtsichtbarkeit, Griffigkeit), Dokumentation im
Protokoll gem. ZTV M Anhang 5;
je Messabschnitt
Menge: 0,000 St; EP: 500,00; GB: 0,00

**19.00.0005 Prüfungen im Gebrauchszustand**
Prüfungen im Gebrauchszustand, gemäß ZTV M Abschnitt
7.1.3.5, Geometrie, Schichtdicke (trocken), visueller
Eindruck (Gleichmäßigkeit, Verteilung, Einbettung,
Menge der Nachstreumittel), verkehrstechnische
Eigenschaften (Tagessichtbarkeit, Nachtsichtbarkeit,
Griffigkeit), inkl. notwendiger Reinigung der
Markierung, Dokumentation im Protokoll analog gem. ZTV
M Anhang 5, inkl. Fotodokumentation;
je Messabschnitt
Menge: 0,000 St; EP: 500,00; GB: 0,00

**19.00.0006 DP bis 10 km**
Dynamische Prüfungen im Gebrauchszustand, gemäß ZTV M
Abschnitt 7.5, Erfassung der verkehrstechnische
Eigenschaft RL, GPS-Daten, Datum/Uhrzeit,
Strichgeometrie, Temperatur und Luftfeuchtigkeit je
Linienführung, inkl. notwendiger Umbau des Gerätes,
Dokumentation, Streckenlänge des zu messenden
Querschnitts: > 5 km - 10 km;
je km Linienführung Markierung
Menge: 0,000 km; EP: 100,00; GB: 0,00

**19.00.0007 DP bis 50 km**
Dynamische Prüfungen im Gebrauchszustand, wie OZ
19.00.0006., jedoch Streckenlänge des zu messenden
Querschnitts: > 10 km - 50 km;
je km Linienführung Markierung
Menge: 0,000 km; EP: 75,00; GB: 0,00

**19.00.0008 DP bis 100 km**
Dynamische Prüfungen im Gebrauchszustand wie OZ
19.00.0006., jedoch Streckenlänge des zu messenden
Querschnitts: > 50 km - 100 km;
je km Linienführung Markierung
Menge: 0,000 km; EP: 50,00; GB: 0,00

**19.00.0009 Mustergleichheitsprüfung I**
Für den Gefahrgut-Versand vorbereitete
Probegefäße/Rückstellproben aus OZ 19.00.0002 zur
Durchführung einer Mustergleichheitsprüfung als
Gefahrgut mit Nachweis und Empfangsbestätigung an die
Bundesanstalt für Straßenwesen (BASt) oder
Landesgewerbeanstalt Bayern (LGA) übersenden.
Sendungsnachweis mit Empfangsbestätigung sind dem AG
unverzüglich zuübergeben.

Für verschiedene zur Applikation vorgesehene,
Markierungssysteme nach Vorgabe des AG, hier:
High-Solid-Farbe / reaktive Stoffe (1K flüssig) /
Thermoplastik

Die Prüfberichte der BASt oder LGA sind dem AG
unmittelbar nach deren Erhalt im Original zu
übersenden.
Inkl. Versandgebühren sowie alle für die Durchführung
der Mustergleichheitsprüfung der BASt bzw. LGA
anfallenden Gebühren und Nebenleistungen;
je Stück
Menge: 0,000 St; EP: 1600,00; GB: 0,00

**19.00.0010 Mustergleichheitsprüfung II**
Für den Gefahrgut-Versand vorbereitete
Probegefäße/Rückstellproben aus OZ 19.00.0002 zur
Durchführung einer Mustergleichheitsprüfung als
Gefahrgut mit Nachweis und Empfangsbestätigung an die
Bundesanstalt für Straßenwesen (BASt) oder
Landesgewerbeanstalt Bayern (LGA) übersenden.
Sendungsnachweis mit Empfangsbestätigung sind dem AG
unverzüglich zuübergeben.

Für verschiedene zur Applikation vorgesehene,
Markierungssysteme nach Vorgabe des AG, hier:
reaktive Stoffe (2K Flüssig) / Folien

Die Prüfberichte der BASt oder LGA sind dem AG
unmittelbar nach deren Erhalt im Original zu
übersenden.
Inkl. Versandgebühren sowie alle für die Durchführung
der Mustergleichheitsprüfung der BASt bzw. LGA
anfallenden Gebühren und Nebenleistungen;
je Stück
Menge: 0,000 St; EP: 2400,00; GB: 0,00

### Abschnitt 20 Betonprüfung und -überwachung ÜK 2/3 nach DIN 1045-3

#### Unterabschnitt 20.00 Prüfung des Frischbetons

**20.00.0001 Kompaktposition Frischbeton**
Kompaktposition Frischbeton Luftgehalt und
Temperaturen: Probenahme, Messung des Luftgehaltes des
Frischbetons, Rohdichte, Luft- und
Frischbetontemperatur während des Einbaus an jedem
Betoniertag, stündliche Messung und Dokumentation aller
Messergebnisse pro Tag, gemäß DIN EN 12350-1, -5, -6,
-7;
je Stunde
Menge: 0,000 h; EP: 85,00; GB: 0,00

**20.00.0002 Prüfbericht für die Tagesleistung**
Prüfbericht für die Tagesleistung zu Vorposition,
Dokumentation und Auswertung der ermittelten Messwerte,
nach Tagesleistung ist Prüfbericht, wenn nicht anders
mit dem AG vereinbart, am selben Tag dem AG per E-Mail
im PDF-Format senden (Funktionspostfach
"FU-WES-NL-MT-B4@autobahn.de" in CC setzen) und nach
Abschluss der Tagesleistungen 1-fach auf Papier
zusenden;
je Einsatztag
Menge: 0,000 d; EP: 85,00; GB: 0,00

**20.00.0003 Probekörper herstellen (Würfel)**
Probekörper aus Beton, Einpressmörtel oder hydraulisch
gebundenem Tragschichtmaterial herstellen, Abmessungen
= 15 x 15 x 15 cm, Wasserlagerung, gemäß DIN EN
12390-2;
je Serie mit 3 Probekörpern
Menge: 0,000 St; EP: 60,00; GB: 0,00

**20.00.0004 Probenahme von Frischbeton**
Probenahme von Frischbeton, gemäß DIN EN 12350-1;
je Stunde
Menge: 0,000 h; EP: 85,00; GB: 0,00

**20.00.0005 Ausbreitmaß und Rohdichte**
Bestimmung der Konsistenz und Rohdichte des
Frischbetons durch Ermittlung des Ausbreitmaßes, gemäß
DIN EN 12350-5 und -6;
je Probe
Menge: 0,000 St; EP: 30,00; GB: 0,00

**20.00.0006 Verdichtungsmaß und Rohdichte**
Bestimmung der Konsistenz und Rohdichte des
Frischbetons durch Ermittlung des Verdichtungsmaßes,
gemäß DIN EN 12350-4;
je Probe
Menge: 0,000 St; EP: 30,00; GB: 0,00

**20.00.0007 Bestimmung Wassergehalt d. Darren**
Bestimmung des Wassergehalt durch Darren, gemäß ZTV-ING
Teil 3, Abschnitt 1, Pkt. 9.1.3;
je Prüfung
Menge: 0,000 St; EP: 50,00; GB: 0,00

**20.00.0008 Darr- und Auswaschversuch**
Bestimmung der Zusammensetzung, Darr- und
Auswaschversuch (Stoffmengenermittlung, Bindemittel,
Gesteinskörnungen, Wasser), gemäß TP Beton-StB 4.2.3.2;
je Probe
Menge: 0,000 St; EP: 129,00; GB: 0,00

**20.00.0009 Bestimmung des LP-Gehalt**
Luftporengehalt mit dem Druckausgleichverfahren, gemäß
DIN EN 12350-7;
je Prüfung
Menge: 0,000 St; EP: 50,00; GB: 0,00

#### Unterabschnitt 20.01 Prüfung des Festbetons

**20.01.0001 Druckfestigkeit und Rohdichte**
Prüfung der Druckfestigkeit, nach 28 Tagen, an
hergestellten Probewürfel inkl.
Probekörpervorbereitung, -lagerung und Prüfung der
Festbetonrohdichte, gemäß DIN EN 12390-3, DIN EN
12390-7, TP Beton-StB T. 4.2.4.1;
je Serie mit 3 Probekörpern
Menge: 0,000 St; EP: 120,00; GB: 0,00

**20.01.0002 Bestimmung der Rückprallzahl**
Bestimmung der Rückprallzahl (zerstörungsfreie
Prüfung), gemäß DIN EN 12504-2;
je Prüfbereich mit 9 Messstellen
Menge: 0,000 St; EP: 45,00; GB: 0,00

**20.01.0003 Haftzug- / Abreißfestigkeit**
Durchführung der Haftzugprüfung, Vorbereiten und
behandeln der Betonoberfläche bestehend aus drei
Einzelmessungen, gemäß DIN EN 1542, DIN EN 12504-3,
ZTV-ING Teil 1 Abschnitt 3;
je 3 Prüfstempel
Menge: 0,000 St; EP: 190,00; GB: 0,00

**20.01.0004 Zulage je weiterer Messpunkt**
wie Vorposition;
je weiterer Messpunkt
Menge: 0,000 St; EP: 57,00; GB: 0,00

**20.01.0005 Bestimmung der Luftporenkennwerte**
Bestimmung der Luftporenkennwerte am Festbeton, gemäß
DIN EN 480-11;
je Probe
Menge: 0,000 St; EP: 800,00; GB: 0,00

#### Unterabschnitt 20.02 Betonüberwachung

**20.02.0001 Überwachung des Einbaus von Beton**
Überwachung des Einbaus von Beton der
Überwachungsklasse 2 und 3, inkl. Prüfbericht gemäß DIN
EN 13670 und DIN 1045- 3, Prüfbericht dem AG 1-fach auf
Papier und per E-Mail im PDF-Format senden
(Funktionspostfach "FU-WES-NL-MT-B4@autobahn.de" in CC
setzen);
berechnet nach Aufwand auf Grundlage der OZ 00.
Menge: 0,000 h; EP: 125,00; GB: 0,00

USt %: 19,00
